# Energetische Mehrfamilienreiheneckhaussanierung
Angebotsaufforderung (GAEB DA XML 3.3, DA83)
Projekt: 017647-1
Währung: EUR
Nebenangebote zugelassen: ja
Vergabeart: Freihändige Vergabe
Eröffnung: 23.01.2025 00:00:00
Ausführungsbeginn: 07.04.2025
Auftraggeber: Covivio Quadriga 47. GmbH, c/o Covivio Immobilien GmbH, Essener Straße 66, 46047 Oberhausen, Deutschland; Vergabenummer: 04
Erstellt mit: GXML Toolbox V3.3 R20230829, iTWO_64 V24.0.454, 13.01.2025

## A) ALLGEMEINE VERTRAGSBEDINGUNGEN
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B) ALLGEMEINE TECHNISCHE VERTRAGSBEDINGUNGEN
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## ) ZUSÄTZLICHE TECHNISCHE VERTRAGSBEDINGUNGEN
C) ZUSÄTZLICHE TECHNISCHE VERTRAGSBEDINGUNGEN
================================================

1.1
Mitgeltende Normen und Regeln

1.1.1
Allgemeines
Es gelten jeweils die Normen und Regeln in der zum Vertragsschluss gültigen Fassung einschließlich der Änderungen, Berichtigungen und Beiblätter.
Soweit in der Leistungsbeschreibung auf Technische Spezifikationen, z. B. Nationale Normen, mit denen Europäische Normen umgesetzt werden, europäische technische Zulassungen, gemeinsame technische Spezifikationen, internationale Normen, Bezug genommen wird, werden auch ohne den ausdrücklichen Hinweis, immer gleichwertige Technische Spezifikationen in Bezug genommen.

Es gelten in der Reihenfolge:

1.1.1.1
Die Vergabe- und Vertragsordnung für Bauleistungen (VOB), aktuelle Ausgabe C

1.1.1.2
DIN 18531 - Abdichtung von Dächern, Balkonen, Loggien und Laubengängen

1.1.1.3
Das Regelwerk des Deutschen Dachdeckerhandwerks, inkl. Hinweisen und Merkblättern, Herausgeber: Zentralverband des Deutschen Dachdeckerhandwerks - Fachverband Dach-, Wand- u. Abdichtungstechnik e.V.

1.1.1.4
Gebäudeenergiegesetz (GEG) in der jeweils neuesten Fassung

1.1.1.5
DIN 4420 - Normenreihe: Arbeits- und Schutzgerüste

1.1.1.6
Vorschriften und Regeln BG Bau Herausgeber: Berufsgenossenschaft der Bauwirtschaft

1.2
Angaben zur Baustelle

1.2.1
Nachbarschaft und Umgebung
Im unmittelbaren Einflussbereich der Arbeiten sind auf den beiden Giebelseiten benachbarte Bauwerke vorhanden.

1.2.2
Art der Dächer
Dacharten: Mansardflach-, Mansardwalm- und Mansardzeltdach
Neigung: ca. 7 bis 65 Grad
Firsthöhen: Turm ca. 23,10 m, Hauptdach ca. 19,50 m über Geländeniveau

1.2.3
Besondere Hinweise zur Dach-/Deckenkonstruktion
Der Zugang zu den Arbeitsbereichen erfolgt über bauseitige Gerüsttreppentürme.

1.3
Angaben zur Ausführung

1.3.1
Gefährdungsbeurteilung
Vor Beginn der Arbeiten ist der Bauleitung und dem SiGeKo eine Gefährdungsbeurteilung vom Auftragnehmer gemäß Arbeitsschutzgesetz vorzulegen. Die Leistung ist Bestandteil des Angebots und wird nicht gesondert vergütet.

1.3.2
Prüfung der Maßangaben
Alle Maße sind vor Ausführung am Bau zu überprüfen, sofern keine Detailzeichnungen mit verbindlichen Maßangaben vorliegen.

1.3.3
Abbrucharbeiten
Sind mit größter Sorgfalt durchzuführen. Die Standsicherheit darf hierbei zu keiner Zeit beeinträchtigt werden. Zeigen sich trotz sorgfältigem Abbruch Risse, Setzungen etc., ist unverzüglich der Auftraggeber zu benachrichtigen. Für den weiteren Verlauf der Arbeiten sind mit dem Auftraggeber umgehend gesondert Vereinbarungen zu treffen.

1.3.4
Putzflächen
Bei der Entfernung von Putzflächen oder Teilen von diesen sind die Putzanschlüsse zu den zu erhaltenden Bauteilen, Durchbrüchen und dergleichen durch sauberes Beschneiden der Ränder herzustellen.

1.3.5
Lagerung von Druckgasflaschen
Das Lagern von Druckgasflaschen in Kellerräumen, Treppenhäusern, Durchgängen und Durchfahrten ist untersagt. Bei Arbeiten mit brennbaren Gasen müssen Feuerlöscher, tragbar, nach DIN EN 3 vorhanden sein.

1.3.6
Funkenerzeugende Arbeiten, Bohrspäne, Schleifarbeiten
Bei funkenerzeugenden Arbeiten, z. B. Trennarbeiten mit Trennscheiben usw., in der Nähe zu erhaltener Bauteile sind Glasflächen, glasierte Keramikoberflächen,  und andere durch den Funkenflug gefährdete Oberflächen abzudecken. Diese Arbeiten sind mit der Bauleitung abzustimmen und von dieser freizugeben.
Späne vom Bohren und Fräsen sowie Reste von Schleifstaub sind sofort von den bearbeiteten Teilen zu entfernen. Bei Schleifarbeiten im Trockenverfahren sind Absauggeräte zu verwenden.

1.3.7
Maßnahmen zum Schutz vor Winterschäden
Der Auftragnehmer hat die erforderlichen Maßnahmen zum Schutz vor Winterschäden zu treffen. Dazu gehört auch die ggf. erforderliche Kontrolle der Baustelle.

1.3.8
Befestigungselemente die Flächendichtungen durchdringen
Befestigungselemente, die im Ausnahmefall Flächendichtungen durchdringen, sind mit auf das Dichtungsmaterial abgestimmten Abdichtungsstoffen (i. d. R. Ohne Lösungsmittel) abzudichten. Im Zweifel ist Rücksprache mit der Bauleitung erforderlich.

1.3.9
Vorkehrungen gegen Beschädigung anderer Bauteile
Gegen Verschmutzungen und Beschädigungen anderer Bauteile sowie zur Verhinderung von  Personen-Gefährdungen sind vom Auftragnehmer der Verkehrssitte entsprechende und zumutbare Vorkehrungen zu treffen (Abdeckungen, Hinweisschilder, Absperrungen, Sicherheitsposten u. Dgl.).
Beschädigungen an Dampfsperr- oder Dampfbremsschichten, an luftdichten Schichten und windsperrenden Schichten sind, wenn diese Schichten zum Leistungsumfang des Auftragnehmers zählen, vor dem Abdecken mit nachfolgenden Bauteilen dauerhaft und materialgerecht zu schließen; wenn diese Schichten zum Leistungsumfang eines anderen Auftragnehmers zählen, ist mit der Bauleitung zu klären, wer die Schäden beseitigen soll. In beiden Fällen ist vor dem Abdecken mit nachfolgenden Bauteilen der Bauleitung die Überprüfung der Schadensbehebung zu ermöglichen.

1.3.10
Verarbeitung von Schweißbahnen
Bei der Verarbeitung von Schweißbahnen sowie sonstigen Arbeiten mit offener Flamme in der Nähe von brennbaren Materialien, auch Dichtungsbahnen unter Eindeckungen, sind Feuerlöscher in Bereitschaft zu halten.

1.3.11
Arbeitsablauf
Die erforderlichen Tages-/Leistungsabschnitte sind vor Arbeitsende gegen Wassereintritt zu sichern. Die Mehrkosten sind in der Kalkulation zu berücksichtigen und werden nicht gesondert vergütet. Der Arbeitsablauf ist so einzurichten, dass bei Arbeitsunterbrechung offene Kanten des Abdichtungsaufbaus gegen das Eindringen von Niederschlägen geschützt sind, ggf. sind sie abzukleben und bei Weiterarbeit von den Klebstreifen wieder zu befreien. Diese Kosten sind in der Kalkulation zu berücksichtigen und werden nicht gesondert vergütet.

1.3.12
Gefälle wasserführender Schichten
Die wasserführende Schicht muss grundsätzlich Gefälle zu den Einläufen haben. Werden vor oder bei der Ausführung diesbezügliche Probleme erkennbar, ist die Bauleitung zu informieren und mit ihr gemeinsam eine Lösung der Probleme zu suchen. Dies gilt insbesondere auch bei der Sanierung vorhandener Dachflächen.

1.3.13
Blenden, Abdeckungen
Bei Blenden und Abdeckungen sind die Einzelgrößen von Blechtafeln in Abhängigkeit von der Dicke so zu wählen, dass Beulenbildung vermieden wird. Sollen deshalb Sicken ausgebildet werden, sind diese zuvor mit der Bauleitung abzustimmen. Anzahl und Abstände der direkten oder indirekten Befestigungspunkte für Bleche sind unter besonderer Beachtung der Windsogkräfte und der Belastung durch Eis auszuwählen.

1.3.14
Wandanschluss- oder Überhangstreifen
Wandanschluss- oder Überhangstreifen sind in Sichtmauerwerk mindestens 2 cm tief einzulassen und mit einem Dichtstoff auf Basis PU-Hybrid für den Ingenieur- und Hochbau zu verfugen, es sein denn, dass eine andere Ausführung in den Positionen ausgeschrieben ist.

1.3.15
Gefahrstoffe
Als Gefahrstoffe nach der Gefahrstoffverordnung einzuordnende Anstrichstoffe und Lösungsmittel dürfen grundsätzlich nur in Originalgebinden auf der Baustelle verarbeitet werden. Ist eine Umfüllung nicht zu vermeiden, müssen die Behälter wie das Originalgebinde gekennzeichnet sein. Über den Verbleib von Reststoffen kann die Bauleitung einen Nachweis verlangen.

1.3.16
Trennlage Holz-/Metallteile
Holz-/Metallteile, die auf Bauteilen aus Beton oder Mauerwerk aufliegen, sind mit einer Lage Bitumenbahn oder gleichwertigem Material von diesem zu trennen.

1.3.17
Bauschnittholz
Dachlatten, Schalung, Bohlen usw. dürfen nicht über Brandwände geführt werden. Latten sind zu unterbrechen und die Brandwand ist mit Metallwinkeln zu überbrücken. Hohlräume zwischen der Eindeckung und der Oberseite der Brandwand sind mindestens vollständig mit nichtbrennbaren Baustoffen auszufüllen (Vermörtelung). Kanten von sichtbar bleibenden gehobelten Hölzern im Außenbereich sind leicht zu brechen.

1.3.18
Besondere Umstände bei Umbauarbeiten
Wenn bei Umbauarbeiten nicht den Plänen oder der Ausschreibung entsprechende Bedingungen oder Umstände auftreten oder Holzschädigungen vorgefunden werden, ist umgehend die Bauleitung zu verständigen.

1.3.19
Wärmedämmung
Die zu dämmenden Bereiche sind vor Arbeitsbeginn mit der Bauleitung festzulegen. Die Dämmarbeiten erfolgen nach Abstimmung in mehreren Arbeitsabschnitten und Fortschritt der Dachdeckerarbeiten. Randbohlen müssen 1 cm dünner als die vorgesehene Dämmschicht sein. Dampfbremsen und Dampfsperren sind luftdicht zu verlegen. Sie dürfen nicht lediglich mit Klammern befestigt werden; sie sind zu kleben oder an den Befestigungsstellen mit Dichtband zu versehen. Auch für die Befestigung an Anschlüssen und Durchdringungen sind im Regelfall Dichtungsbänder zu verwenden. Montageschaum gilt nicht als luftdicht.
Die Dämmschichten sind an allen Anschlüssen so auszuführen, dass keine Wärmebrücken entstehen. Im unmittelbaren Bereich von Dachabläufen sind die Dämmschichten um ca. 20 mm leicht abzuschrägen. Soweit lieferbar sind Dämmplatten mit Stufenfalz zu verlegen, anderenfalls erfolgt die Verlegung doppellagig mit versetzten Stößen. Dämmungen in Steildächern sind so einzubauen, dass ein Abgleiten verhindert wird. Das gilt auch bei der Verwendung von Dämmplatten und Dämmkeilen. Kartuschenschaum zum Ausschäumen von Fehlstellen, Fugen usw. muss als Wärmedämmung zugelassen und vom Hersteller freigegeben sein.

1.3.20
Holzschutz
Bei tragenden und/oder aussteifenden Bauteilen der Gefährdungsklasse 0 nach DIN 68800-3 sowie allen sonstigen Bauteilen, insbesondere in ständig oder zeitweise von Menschen genutzten Räumen, sind keine vorbeugenden chemischen Holzschutzmittel anzuwenden. Balkenköpfe und andere Bauteile aus Holz, die in Mauerwerk einbinden, sind mit einem chemischen Holzschutz nach DIN 68800-3 zu versehen. Die Verträglichkeit zu vorhandenen Schutzmitteln bzw. verbleibenden Anstrichen ist zu prüfen.

1.3.21
Metalle
Alle Metallteile müssen korrosionsgeschützt sein; das gilt auch und besonders für verdeckte Teile, Formstücke und Verbindungs- und Befestigungsmittel. Freie Kanten von Blechen ab 1 mm Dicke sind zu entgraten.

Titanzink:
Ausführung in der Oberflächenqualität walzblank, es sei denn in den Positionen ist eine andere Oberflächenqualität beschrieben und angegeben. Mindestdicke Titanzink 0,7 mm, es sei denn in den Positionen ist eine andere Dicke ausgeschrieben.

Walzblei:
Alle sichtbaren Walzbleiflächen sind mit Patinieröl gemäß der Richtlinie Blei im Bauwesen zu behandeln. Mindestdicke Walzblei 1,25 mm, es sei denn in den Positionen ist eine andere Dicke ausgeschrieben.

Aluminium:
Werkstoff AlMg 1 eloxierfähig nach DIN 17611, es sei denn in den Positionen ist eine andere Werkstoffqualität beschrieben und angegeben. Mindestdicke Aluminium 0,7 mm, es sei denn in den Positionen ist eine andere Dicke ausgeschrieben.

1.4
Angaben zu Stoffen und Bauteilen

1.4.1
Befestigungsmittel
Für Befestigungsmittel und Kleineisenteile ist mindestens feuerverzinktes Material zu verwenden. Nägel zur Befestigung von Latten, Brettern, Bohlen oder Platten müssen mindestens 2,5-mal so lang sein wie die zu befestigenden Teile dick sind.

1.4.2
Kunststoffe
Alle verwendeten Kunststoffe müssen alterungs- und lichtbeständig sowie mindestens schwer entflammbar sein. Ihre Widerstandsfähigkeit gegen chemische und atmosphärische Einflüsse, gegen Wärme und Kälte, und ihr elastisches Verhalten müssen dem Verwen-dungszweck dauerhaft entsprechen.

1.4.3
Brandschutztechnische Anforderungen
Bei brandschutztechnischen Anforderungen sind die amtlichen Nachweise (Prüfzeugnisse oder Prüfbescheide oder allgemeine bauaufsichtliche Zulassungen) der Bauleitung zu übergeben.

1.4.4
Nicht genormte Stoffe und Bauteile
Bei nicht genormten Stoffen und Bauteilen sind, soweit erforderlich, die bauaufsichtlichen Zulassungen der Bauleitung zu übergeben.

1.4.5
Klebstoffe
Klebstoffe müssen so beschaffen sein, dass durch sie eine feste und dauerhafte Verbindung erreicht wird. Sie dürfen die zu klebenden Materialien nicht negativ beeinflussen und nach der Verarbeitung keine Belästigung durch Geruch hervorrufen.

1.5
Angaben zur Abrechnung

1.5.1
Baustelleneinrichtungsgebühren
Gebühren im Zusammenhang mit der Baustelleneinrichtung sind in die Einheitspreise einzukalkulieren und werden nicht gesondert vergütet.

1.5.2
Auffangnetze
Auffangnetze nach § 12 BGV C22, die nur dem Schutz der Mitarbeiter des Auftragnehmers dienen, zählen zu den Nebenleistungen nach Abschnitt 4.1.4 DIN 18299.

1.6
Sonstige Angaben

1.6.1
Mitarbeiter Auftragnehmer
Der Auftragnehmer hat dafür Sorge zu tragen, dass während der Ausführung seiner Leistungen immer mindestens ein fließend deutsch sprechender Mitarbeiter seiner Firma auf der Baustelle anwesend ist.

1.6.2
Ausführungsunterlagen auf der Baustelle
Zu den auf der Baustelle vorzuhaltenden Ausführungsunterlagen zählt neben den Ausführungszeichnungen auch eine Ausfertigung dieser Leistungsbeschreibung und Verarbeitungsvorschriften, Verlege- und Montageanweisungen der in den Bietertextergänzungen eingetragenen Fabrikate/Hersteller und Produkte.

1.6.3
Wartungs-/Pflegehinweise bzw. -anleitungen sämtlicher eingebauter Bauteile.
Die Zuordnung sämtlicher Unterlagen muss anhand der LV-Positionen klar nachvollziehbar sein. Die schriftliche Ausfertigung klar strukturiert in einem Ordner. Die Unterlagen sind spätestens mit der Schlussrechnung vorzulegen.

=========================================================
ENDE DER ZUSÄTZLICHEN TECHNISCHEN VERTRAGSBEDINGUNGEN

## OBJEKT- UND PROJEKTKURZBESCHREIBUNG
OBJEKT- UND PROJEKTKURZBESCHREIBUNG
======================================

Bei der im letzten Weltkriegsjahr 1918 erstbezogenen, berlintypischen Blockrandeckbebauung mit fünf Geschossen und Vollunterkellerung, handelt es sich um ein überwiegend zu Wohnzwecken genutztes Mehrfamilienobjekt. Der markante Eckturm mit Zwerchgiebel, wurde im Rahmen der letzten Großmaßnahme mit Ausbau der Dachgeschosse und Schaffung sieben neuer Einheiten, im Jahr 1988 wiedererrichtet. Einschließlich dieser Neuausbauten verfügt das Objekt über insgesamt 37 Wohn- und Gewerbeeinheiten.

Zur Ausführung im Jahr 2025, ist die Sanierung der Gebäudehülle mit Außenwänden, Dach, Türen und Fenstern geplant. Im Fokus dabei steht die Energieeffizienzsteigerung und CO2-Emissionssenkung. Der bauzeitliche Fassadencharakter soll dabei erhalten und durch die neue Außenwanddämmung nicht zerstört werden. Die horizontal die Gebäudefront gliedernden Gesimsbänder sowie auch die Zierlisenen und Fensterfaschen, werden im Zuge der Außenputzarbeiten wie Vorhanden repliziert..

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
Die Außenwände erhalten ein vollmineralisches Wärmedämmverbundsystem aus Steinwolledämmplatten und silikatischem Oberputz. Bis zur Höhe der ersten Geschossdecke, wird auf beiden Straßenfassaden ein widerstandsfähiger Oberbelag aus kleinformatiger Keramik bekleidet. Die neuen Fenster- und Türelemente auf der Straßenseite Eichborndamm, erhalten eine schalldämmende Verglasung der höchsten Schutzklasse.

Die neue Dämmung des Daches wird ohne Einriff in die bewohnten Innenräume, im System mit Luftdichtung von außen eingebracht. Die vorhandenen Sparren werden aufgedoppelt und die neuen Gefache voll ausgedämmt mit Holzfaserklemmfilz. Als Behelfsdeckung und oberste Wärmedämmschicht kommen Unterdeckplatten aus Holzfaser zum Einsatz..

In den drei Treppenhäusern werden Wand-, Decken- und Bodenflächen erneuert. Die Wände und Decken erhalten einen neuen mineralischen Farbanstrich mit schimmelwidriger, widerstandsfähiger Silikatfarbe. Auf die hölzernen Podest- und Trittstufenflächen wird ein robuster Neubelag aus Linolium appliziert.

## Draufsicht Dachlandschaft:
Draufsicht Dachlandschaft:
Draufsicht Dachlandschaft:

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
Hofansicht Dachlandschaft Gebäudeflügel Eichborndamm:
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
Hofansicht Dachlandschaft Gebäudeflügel Kienhorststraße:

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
## Draufsicht Dachlandschaft mit Flächenübersicht und Legende Leistungsbereiche Titel 1.1.:
Draufsicht Dachlandschaft mit Flächenübersicht und Legende Leistungsbereiche Titel 1.1.:

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
## Systemskizze
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
## 04 Dachdeckungs-/Dachabdichtungs-/Klempner-/Zimmerarbeiten
Datum: 08.01.2025

### Maßnahme 1 ENERGETISCHE ERTÜCHTIGUNG DACHKONSTRUKTION

*Hinweis*
Zur energetischen Ertüchtigung der Dachkonstruktion ohne Eingriff in die bewohnten Innenräume, wird ein diffusionsoffenes Sanierungssystem mit Luftdichtung und Verbleib der vorhandenen Dampfbremsfolie auf der Sparreninnenseite beschrieben. Damit den Wärmeschutzanforderungen entsprochen wird, erhalten die Bestandssparren eine Volldämmung aus Mineralfaser sowie eine zusätzliche Aufdopplung mit Konstruktionshölzern. Die neuen Gefache oberhalb der Luftdichtung werden mit Holzfaserklemmfilz voll ausgedämmt. Die letzte, oberste Wärmedämmschicht und Behelfsdeckung bilden Holzfaserunterdeckplatten.

#### Gebäudebereich 1.1 BERLINER DACH

##### 1.1.1 STEILDACH

###### Bauteil 1.1.1.1 Rückbauarbeiten

*Hinweis*
Ausbau, Rückbau und fachgerechte Entsorgung aller schadstoffhaltigen Materialien nach behördlichen Vorschriften. ln den nachfolgend aufgeführten Posiionen sind alle erforderlichen Materiallieferungen, Maschinen- und Geräteinsätze, Schutz- und Arbeitsgerüste und erforderliche Nebenarbeiten einzurechnen . Staubentwicklung ist zu vermeiden und abzubrechende Bauteile ggf. zu penetrieren (z B. Einnebeln mit Wasser). Für die Demontagearbeiten sind persönliche Schutzausrüstungen erforderlich. Maßnahmen zur Vermeidung von Staubentwicklung sowie die erforderlichen Schutzausrüstungen sind bei der Preiskalkulation der nachfolgend beschriebenen Rückbaupositionen zu berücksichtigen. Sämtliche Abbruchmaterialien werden, soweit nicht explizit anders beschrieben, Eigentum des AN.

Die Entsorgung der Abbruchmaterialien ist unter Einhaltung folgender Vorschriften durchzuführen:

- Kreislaufwirtschaftsgesetz (KrWG) des Bundes
- Verordnung über Entsorgungsfachbetriebe (Entsorgungsfachbetriebeverordnungg EfbV)

Die Entsorgung gefährlicher Abfälle hat auf der Grundlage genehmigter Entsorgungsnachweise oder Sammelentsorgungsnachweise im elektronischen Abfallnachweisverfahren (eANV) gemäß Nachweisverordnung (NachwV) durch zugelassene Spediteure zu erfolgen und ist dem Auftraggeber durch Mitteilung seiner bei der ZKS-Abfall registrierten behördlichen Nummer und Rolle nachzuweisen. Alle hierbei anfallenden Nebenkosten wie behördliche Gebühren, SBB-Gebühr, Transport und Transportkosten zur Endlagerstelle, Deponiekosten und Conatainerkosten (inkl. Miete, An- und Abtransport zur Deponie) sind in die Positionen einzurechnen . Name und Adresse der Entsorgungsstelle sind anzugeben.

Name und Anschrift der vorgesehenen Entsorgungsstelle: '....................................................'

**1.1.1.1.10 Rückbau und Entsorgung Dachziegelalteindeckung**
Vorhandene Dacheindeckung aus Doppelmuldenfalzziegeln aufnehmen,
staubfrei nach unten
transportieren, in Container laden und inkl. aller
anfallender Transport- und
Entsorgungskosten fachgerecht entsorgen, einschll.
vorhandener und ggfls. vorhandener:

- Formziegel, Trockenfirste, -grate
- Einbau- und Anschlusskleinteile
- Blitzschutzleitungen und Blitzschutzstützen
- Dachhaken
- Wandanschlussbleche
- Anschlussbleche im Trauf-, Kehl- und Gaubenbereich
- Gratabdeckungen
- Schneefangsysteme einschl. Halter
- Kehlbleche
- Dachent- und Belüftungselemente
- - etc.

sofern nicht in separater Position beschrieben.

Hofansicht Dachlandschaft mit bestehender Eindeckung:

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
Abrechnung erfolgt über das tatsächliche Flächenmaß.
Menge: 620,000 m²

**1.1.1.1.20 Rückbau und Entsorgung Faserzementeindeckung Gauben**
Vorhandene Eindeckung im senkrechten Bereich
der Gaubenwangen und Gaubenspiegel bestehend aus
20 x 20 cm Faserzementplatten, abnehmen,
nach unten transportieren, in Container oder
Fahrzeug AN laden und einschl. Transport- und Entsorgungskosten fachgerecht
entsorgen bzw. einer stofflichen Verwertung zuführen.

Die Abrechnung erfolgt auf Flächenmaß.
Menge: 36,000 m²

**1.1.1.1.30 Rückbau und Entsorgung Unterspannbahn PE-Folie**
Vorhandene Unterspannbahn aus gitterverstärkter
PE-Folie,
Fabrikat "DÖRKEN Dragofol", auf
allen Steildachflächen
aufnehmen, staubfrei nach unten
transportieren, in Container
laden und inkl. aller anfallender Transport- und
Entsorgungskosten fachgerecht entsorgen.

Foto Probeöffnung:

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Menge: 620,000 m²

**1.1.1.1.40 Rückbau und Entsorgung Trag- und Konterlattung 40x60mm**
Fachgerechter Ausbau der vorhandenen
Konter- und Traglattung, inkl. sämtlicher hierfür
erforderlichen Arbeits- und Schutzverfahren.
Konter- und Traglatten abnehmen,
nach unten transportieren, in Fahrzeug oder Container
des AN laden und einschl.
Transport- und Entsorgungskosten fachgerecht, gemäß der kommunalen Vorschriften entsorgen.

Abmessungen der Konter- und
Traglattung ca. 40 x 60 mm

Abfall ist nicht gefährlich, nicht schadstoffbelastet,
Altholzkategorie AI, Abfallschlüssel nach AVV
(Abfallverzeichnis-Verordnung) 170201 Holz, Mengenermittlung
nach Aufmaß,
Vergütung der Entsorgung übernimmt AN .
Menge: 620,000 m²

**1.1.1.1.50 Rückbau und Entsorgung Traufbohlen**
Vorhandene Traufbohlen im Bereich der
Steildachtraufen Hauptdach und Schleppgauben abnehmen, vom Dach
nach unten transportieren, in Container oder
Fahrzeug AN laden und einschl. Transport- und Entsorgungskosten fachgerecht
entsorgen bzw. einer stofflichen Verwertung zuführen.
Menge: 147,000 m

**1.1.1.1.60 Rückbau und Entsorgung Aufschieblinge**
Vorhandene Aufschieblingshölzer im Bereich der Hauptdachtraufen, zur Führung und Anschlussausbildung mit separat beschriebener Luftdichtbahn.
Aufschieblingshölzer Länge ca. 0,60 bis 1,20 m,
Achsabstand Sparren ca. 70 cm,
fachgerecht abnehmen, vom Dach
transportieren, in Container oder
Fahrzeug AN laden und einschl. Transport- und Entsorgungskosten fachgerecht
entsorgen bzw. einer stofflichen
Verwertung zuführen.

Die Abrechnung erfolgt über die Trauflänge!
Menge: 102,000 m

**1.1.1.1.70 Rückbau und Entsorgung Brettschalung Gauben und Dachgiebel 24mm**
Vorhandene Brettschalung,
ca. 24 mm dick, im senkrechten und
geneigten Bereich
der Gauben, einschl Vordeckung, Befestigungsmaterialien, Verbindungsmaterialien
sowie aller Anschlussteile rückbauen/demontieren,
nach unten
transportieren, in Container oder Fahrzeug verladen und
ordnungsgemäß verwerten.
Menge: 45,000 m²

**1.1.1.1.80 Rückbau und Entsorgung Dachrinnen Zink**
Vorhandene Hänge- und Aufdachrinnen, 6-tlg., aus
legiertem Zink, einschl. an Straßentraufen vorhandener, Verwahrungen mit Fensterbankübergang
im Bereich der Schleppgaubentraufen sowie
oberhalb der Dachloggien, einschl.
Traufblechen, Rinneisen, Rinnenendstücken, Rinneneckstücken, Rinneneinhangstutzen,
Lötstutzen, Laubfanggitter,
Rinnendehnungsvorrichtungen, etc.
rückbauen/demontieren, nach unten transportieren und einschließlich Transport- und Entsorgungskosten
fachgerecht entsorgen.

Abrechnung erfolgt auf Längenmaß.
Menge: 147,000 m

**1.1.1.1.90 Ausbau und Entsorgung Dachflächenfenster**
Vorhandene Dachflächenfenster verschiedener
Baujahre, Typen und Hersteller,
Fenstergrößen von ca. 675 x 1160 mm bis ca. 1285 x 1360 mm, einschließlich sämtlicher  Anbau- und Zubehörteile, Eindeckrahmen, Innenfutter sowie Verbindungs- und Befestigungsmaterialien ausbauen, vom Dach
nach unten transportieren, in Container oder
Fahrzeug AN laden und einschl. Transport- und Entsorgungskosten fachgerecht
entsorgen bzw. einer stofflichen Verwertung zuführen.

Fotos auszubauende Dachflächenfenster:

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
Die Abrechnung erfolgt je Stück ausgebautem und
entsorgtem Dachflächenfenster, unabhängig dessen Abmessungen.
Menge: 37,000 St

**1.1.1.1.100 Rückbau und Entsorgung Gesimsabdeckungen Zink**
Traufgesimsbandabdeckungen unterhalb
Dachrinnen, aus Zinkblech,
Abwicklung ca. 300 mm, einschl.
Verbindungs- und Befestigungsmaterialien
demontieren, nach unten transportieren, in Container oder Fahrzeug laden und inkl. Transport- und
Entsorgungskosten fachgerecht entsorgen.
Menge: 102,000 m

**1.1.1.1.110 Rückbau und Entsorgung Brandwandverwahrungen Zink**
Vorhandene Verwahrung im Bereich der Brandwände und Brandwandanschlüsse aus
legiertem Zink, im Steil- sowie Schrägdachbereich, einschl. unterseitiger Halterungen, etc.,
Gesamtabwicklung max. ca. 850 mm,
im Bereich der
Nachbargiebel sowie in der Dachfläche, einschl., Befestigungsmaterialien, Verbindungsmaterialien
sowie aller Anschlussteile rückbauen/demontieren,
nach unten
transportieren, in Container oder Fahrzeug verladen und
ordnungsgemäß verwerten.

Foto Brandwandabdeckung Giebel Eichborndamm:

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
Abrechnung erfolgt auf Längenmaß..
Menge: 26,000 m

**1.1.1.1.120 Rückbau und Entsorgung Fallrohre Zink**
Vorhandene Fallrohre aus Titanzink DN 100
einschl. Formsticke, Befestigungsschellen, Verbindungsmaterialien
sowie Anschlussteile, etc. demontieren, nach unten transportieren, in Container oder Fahrzeug laden und
ordnungsgemäß verwerten.
Menge: 105,000 m

**1.1.1.1.130 Rückbau und Entsorgung Winkelstehfalzbekleidung Zink**
Vorhandene Winkelstehfalzbekleidungen aus Titanzink, in senkrechten Bereichen Dachgiebel und straßenseitiger Gaubenwangen, einschl. Anschlussblechen,
Halteblechen, Haften, Verbindungsmaterialien
sowie Anschlussteile, etc. demontieren, nach unten transportieren, in Container oder Fahrzeug laden und
ordnungsgemäß verwerten.

Fotos rückzubauende Winkelstehfalzbekleidung:

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
Die Abrechnung erfolgt über das Flächenmaß.
Menge: 16,000 m²

**1.1.1.1.140 Rückbau und Entsorgung Gaubenverblechungen Zink**
Vorhandene Bekleidungen aus Titanzinkblechen, sichtbar befestigt mit Spenglerdichtschrauben, in senkrechten Bereichen Gaubenspiegel und Gaubenwangen, einschl. Anschlussblechen,
Halteblechen, Haften, Verbindungsmaterialien
sowie Anschlussteile, etc. demontieren, nach unten transportieren, in Container oder Fahrzeug laden und
ordnungsgemäß verwerten.

Die Abrechnung erfolgt auf Flächenmaß.
Menge: 10,000 m²

**1.1.1.1.150 Ausbauen und Verpacken KMF-haltige MiWo-Zwischensparrendämmung 120mm**
Vorhandene, ca. 120 mm dicke, KMF-haltige,
alukaschierte Gefachdämmung zwischen den
Sparren vorsichtig, gemäß TRGS 521 ausbauen und
Gefache säubern. Sparren säubern und entnageln.

Ausgebaute Stoffe in staubdichte Behälter
verpacken, vom
Gebäude abtransportieren und in Container oder geeignetes
Fahrzeug des AN verladen.

Alle erforderlichen Schutzmaßnahmen für
Expositionskategorie 2 (siehe TRGS 521) sind mit einzukalkulieren.

Foto auszubauende
Gefachdämmung:

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
Transport und Entsorgung werden gesondert vergütet.

Die Abrechnung erfolgt im Flächenmaß. Sparrenbreiten werden übermessen.
Menge: 620,000 m²

**1.1.1.1.160 Transport und Entsorgung alte Mineralwolle AVV 170603**
Verpackte und geladene Mineralwolle der Vorpositionen
transportieren und einer ordnungsgemäßen
Entsorung bzw .
Verwertung zuführen.

Abfallschlüsselnummer:
17 06 03 (alte Mineralwolle)

Der Nachweis der fachgerechten Entsorung bzw.
Verwertung ist
dem AG unaufgefordert vorzulegen.

Die Abfuhr darf erst nach Vorlage eines gültigen
Sammelentsorgungsnachweises oder Entsorgungsnachweises
(inkl. Zuweisungsbescheid) erfolgen .
Die Andienung des Abfalls und die Vorbereitung des
Entsorgungsweges sowie der Nachweis der
ordnungsgemäßen
Entsorgung ist Sache des AN.

Abrechnungsgrundlage sind die
Wiegescheine des Entsorgers .
Menge: 1,800 t

###### Bauteil 1.1.1.2 Wärmedämmung

**1.1.1.2.10 Sparrenvolldämmung Mineralfaser 035 DZ 140mm**
Sparrenvolldämmung mit Zwischensparrenklemmfilz
von außen zwischen die Bestandssparren unter Beachtung der DIN 4108 normgerecht verlegen:
- Wärmeleitfähigkeit = 0,035 W/m*K;
- Anwendungsgebiet nach DIN V4108-10: DAD, DZ; WH
- Brandverhalten DIN EN 13 501 - A 1;
- Bezeichnungsschlüssel MW EN13162-T2-AF5;
- Rollenbreite: 1200 mm
- Dämmschichtdicke: 140 mm

(Dämmschichtdicke = Sparrenhöhe)

Liefern, zuschneiden (lichter Sparrenabstand
plus ca. 0,5-1 cm Übermaß) und mit der Strichmarkierung
nach außen bündig mit der Oberkante der Sparren in die Holzkonstruktion einklemmen. Die zugeschnittenen Dämmplatten untereinander fugendicht stoßen.

Beispielfabrikat:
ISOVER Integra ZKF 1-035

Angeb. Fabr.: '....................................................'
Menge: 620,000 m²

**1.1.1.2.20 10mm Mehr- oder Minderstärke Sparrenvolldämmung Mineralfaser 035**
Mehr- oder Minderkosten pro 10 mm Dickenänderung der vorbeschriebenen Wärmedämmung WLS 035.
Menge: 1240,000 m²

**1.1.1.2.30 Sparrenvolldämmung Mineralfaser 032 DZ 160mm**
*** Bedarfsposition ohne GB
Sparrenvolldämmung wie vor beschrieben, jedoch

- Wärmeleitfähigkeit = 0,032 W/m*K;

Beispielfabrikat:
ISOVER Integra ZKF 1-032

Angeb. Fabr.: '....................................................'
Menge: 620,000 m²

**1.1.1.2.40 10mm Mehr- oder Minderstärke Sparrenvolldämmung Mineralfaser 032**
*** Bedarfsposition ohne GB
Mehr- oder Minderkosten pro 10 mm Dickenänderung der vorbeschriebenen Wärmedämmung WLS 032.
Menge: 620,000 m²

**1.1.1.2.50 Sparrenvolldämmung Mineralfaser 040 DZ 160mm**
*** Bedarfsposition ohne GB
Sparrenvolldämmung wie vor beschrieben, jedoch

- Wärmeleitfähigkeit = 0,040 W/m*K;

Beispielfabrikat:
ISOVER Integra ZKF 1-040

Angeb. Fabr.: '....................................................'
Menge: 620,000 m²

**1.1.1.2.60 10mm Mehr- oder Minderstärke Sparrenvolldämmung Mineralfaser 040**
*** Bedarfsposition ohne GB
Mehr- oder Minderkosten pro 10 mm Dickenänderung der vorbeschriebenen Wärmedämmung WLS 040.
Menge: 620,000 m²

**1.1.1.2.70 Luftdichtbahn auf Sparrenoberseite**
Diffusionsoffene Luftdichtbahn mit
zwei wechselseitig integrierten Selbstklebestreifen liefern, bahnenweise, vollflächig auf der Sparrenoberseite
verlegen und die Stöße mit entsprechender Überlappung luftdicht verkleben.
Die Luftdichtung ist flächig und faltenfrei auf der Sparrenoberseite durch geeignete Tackerklammern im Überlappungsbereich zu befestigen.
Verklebung der Bahnen untereinander mittels integrierter Klebstreifen und abziehbarer Trennfolien.
Die Ausführungshinweise der DIN 4108, Teil 7 und die Verarbeitungsrichtlinien des Herstellers sind zu beachten!

Perforationen der Bahn müssen vor Verlegung der Unterdeckplatten luftdicht verklebt werden.

Beispielfabrikat:
PAVATEX LDB 0.02 Luftdichtbahn

Angeb. Fabr.: '....................................................'
Menge: 620,000 m²

**1.1.1.2.80 Querstoßverklebung Luftdichtbahn**
Überlappungen von Bahnenenden bzw. Querstößen oder generell Bereiche ohne Selbstklebestreifen
der Luftdichtbahn mit Acrylklebeband, doppelseitigem Butylkautschukband oder Anschlusskleber gemäß Angaben des Herstellers, dauerhaft luftdicht verkleben.
Die zusätzlichen Verklebungen sollen mittig im
Bereich eines Konstruktionsholzes erfolgen. Diese Hölzer können Sparren, Kehlen oder Grate sein.

Die Ausführungshinweise der DIN 4108, Teil 7 und die Verarbeitungsrichtlinien des Herstellers sind zu beachten!
Menge: 65,000 m

**1.1.1.2.90 Anschluss Luftdichtbahn an angrenzende Bauteile**
Vorhandene Belüftungsöffnungen
(z.B. zwischen Sparrenflanke und Ausmauerung/Stellbrett) dauerhaft mit geeigneten Klebemitteln verschließen. Luftströmungen im Sparrenzwischenraum sind zu verhindern. Anschlüsse der Luftdichtbahn an angrenzende
Bauteile wie aufgehende Brandwände und Außenwandoberseiten im Traufbereich, mit systemzugehörigen Dichtungs- und Anschlussprodukten luftdicht herstellen. Klebemittel auf oberseitigem Wandabschluss aufbringen und Luftdichtbahn gleichmäßig von Hand anpressen.

Die Ausführungshinweise der DIN 4108 Teil 7 und die Verarbeitungsrichtlinien des Herstellers sind zu beachten!
Menge: 150,000 m

**1.1.1.2.100 Einfassung Durchdringungen Luftdichtbahn**
Durchdringungen der Luftdichtbahn mit systemzugehörigem Klebeband dauerhaft luftdicht verkleben.
Dehnbares Butylkautschukband anbringen und gleichmäßig mit einer Anpressrolle fest anpressen. Aufgrund der hohen Dehnbarkeit speziell für runde Durchführung.
Die Ausführungshinweise der DIN 4108, Teil 7 und die Verarbeitungsrichtlinien des Herstellers sind zu beachten!
Menge: 12,000 St

**1.1.1.2.110 Gefachdämmung Sparrenaufdopplung Holzfaser 036 80mm**
Wärmedämmung zwischen Sparrenaufdopplung aus flexibler Holzfaserdämmung.

Flexiblen Holzfaserdämmstoff liefern und dicht gestoßen hohlraumfrei zwischen der Sparrenaufdopplung einbauen.
Nach Herstellervorschriften in Länge und Breite mit entsprechendem Übermaß zuschneiden und durch Stauchung zwischen den Sparren einklemmen.
Die Verarbeitungsrichtlinien des Herstellers sind zu beachten!

Kante:  stumpf
Rohdichte:  55 kg/m³
Wärmeleitfähigkeit:  0,036 W/(mK)
Dampfdiffusionwiderstandszahl: 2
Dicke (analog Aufdopplung):100 mm

Beispielfabrikat:
PAVATEX confort

Angeb. Fabr.: '....................................................'
Menge: 620,000 m²

**1.1.1.2.120 10mm Mehr- oder Minderstärke Gefachdämmung Holzfaser 036**
Mehr- oder Minderkosten pro 10 mm Dickenänderung der vorbeschriebenen Wärmedämmung.
Menge: 1240,000 m²

**1.1.1.2.130 Unterdeckplatte Holzfaser 046 DAD-ds 60mm**
Holzfaserdämmplatten gemäß DIN EN 13171, Plattentyp IL,
Technische Klasse Typ DAD-ds nach DIN 4108-10, die zusätzlich die Anforderungen gemäß
DIN EN 622- 4 mindestens Typ SB.H erfüllen

Dicke:  60 mm
Kantenausbildung:  umlaufende Nut u. Feder
Format:  250 x 77 cm
Rohdichte:  ca. 200 kg/m³
Wärmeleitfähigkeit:  0,046 W/(mK)
Dampfdiffusionswiderstandszahl: 3

liefern und mit einem vertikalen Fugenversatz von einem Sparrenfeld versetzt und dicht gestoßen
im Bereich der gesamten Dachfläche einschl. Kleinflächen verlegen.

Lichter Sparrenabstand ca. 60 cm
Sparrenquerschnitt ca. 10/16 cm

Das ZVDH-Regelwerk für Unterdeckungen und die Verarbeitungsrichtlinien des Herstellers sind zu beachten!
Einen Nachweis zur Systemgarantie sowie zur Bauphysik ist zu erbringen.
Beispielfabrikat:
PAVATEX ISOLAIR 60-80

Angeb. Fabr.: '....................................................'
Menge: 620,000 m²

**1.1.1.2.140 10mm Mehr- oder Minderstärke Unterdeckplatten 046**
*** Bedarfsposition ohne GB
Mehr- oder Minderkosten pro 10 mm Dickenänderung der vorbeschriebenen Wärmedämmung.
Menge: 1240,000 m²

**1.1.1.2.150 Zulage Schrägschnitte Unterdeckplatten**
Zulage zu vorbeschriebener Unterdeckplatte
für die Erstellung von Schrägschnitten an Kehlen, Graten und Durchdringungen inklusive nachfolgendem Abdichten mit systemzugehörigen Abklebeprodukten.

Das ZVDH-Regelwerk für Unterdeckungen und die Verarbeitungsrichtlinien des Herstellers sind zu beachten!
Menge: 36,000 m

**1.1.1.2.160 Anschluss Unterdeckplatten an angrenzende Bauteile**
Anschlüsse der Unterdeckplatten mit systemzugehörigem, alukaschiertem Butylkautschukband inkl. Haftgrund
bzw. Primer dauerhaft wasser- und wetterfest abdichten.

Lösemittelfreier Haftgrund nur auf trockenen, staub- und fettfreien Dämmelementen bzw.
Unterdeckplatten aus Holzfasern oder anderen porösen Kontaktflächen (z.B. Mauerwerk, Beton) auftragen. Butylkautschukband anbringen und mittels Roller fest anpressen.

Die Verarbeitungsrichtlinien des Herstellers sind zu beachten!
Menge: 150,000 m

**1.1.1.2.170 Fugenverklebung Unterdeckplatten**
*** Bedarfsposition ohne GB
Wasser- und wetterfestes Verkleben der
Unterdeckplattenstöße mit systemzugehörigem Klebstoff.

Auf der Feder-Oberseite der Unterdeckplatte lösemittelfreien Klebstoff gemäß
Verbrauchswerten des Herstellers auftragen und
anschließend die Platten fest ineinander fügen.
Die Verarbeitungsrichtlinien des Herstellers
sind zu beachten!

Verarbeitungstemperatur + 5 bis + 40 °C
Temperaturbeständigkeit: - 40 bis 110°C
Menge: 620,000 m²

**1.1.1.2.180 Wärmedämmung senkrecht Wandanschussbereich Dachgiebel und Turm 120mm**
Wärmedämmung senkrecht, im Bereich der
Dachgiebel sowie Turmmauerwerk am
Übergang zum WDV-System mit Putzauftrag, als
druckfeste Unterdeckplatte

- Dicke: 120 mm
- Plattenhöhe: ca. 450 mm
- Rohdichte: ca. 145 kg/m
- Bemessungswert der
- Wärmeleitfähigkeit: 0,043 W/(mK)
- Dampfdiffusionswiderstandszahl: 3
- Freibewitterung: 3 Monate nach DIN EN 13171,

als senkr. Wärmedämmung im Anschlussbereich
Dachgiebel und Außenwand mit WDVS,
zur Herstellung
des Wandanschlusses mit Z-Profil (in nachfolgenden
Positionen separat beschrieben)
unter Beachtung der DIN4108
sowie DIN18516 liefern und fachgerecht dicht
gestoßen inkl.Zuschnitt- und Anpassarbeiten sowie
Materialverschnitt einbauen.
Einschl. ggf. erf. Fixierung mittels Dämmstoffbefestiger
gemäß Verarbeitungsrichtlinien des Herstellers.

Höhe der Dämmstoffplatten im unteren
Anschlussbereich entsprechend der erforderlichen Anschlusshöhe
ab Fertighöhe = ca. 450 mm Dämmstoffplattenhöhe.

Beispielfabrikat:
PAVATEX ISOLAIR 100-200 mm

Angeb. Fabr.: '....................................................'

Die Abrechnung erfolgt auf Flächenmaß.
Menge: 6,000 m²

**1.1.1.2.190 Diffusionsoffene Unterdeckbahn**
*** Bedarfsposition mit GB
Unterdeckbahn nach DIN EN 13859- regensicher, diffusionsoffen, UDB-A gemäß ZVDH,
mit zwei wechselseitig integrierten
Selbstklebestreifen liefern, bahnenweise verlegen, im Überlappungsbereich
mechanisch fixieren. Verklebung der Längsstöße durch
integrierte Selbstklebestreifen.
Die Querstöße mit
entsprechender Überlappung dauerhaft wasser- und
wetterfest mit systemzugehörigen Klebeprodukten
nach Herstellerangaben verkleben. Inkl. Material und
Nebenarbeiten.
Die Ausführungen des ZVDH und die
Verarbeitungsrichtlinien des
Herstellers sind zu beachten.
Angeb. Fabr.: '....................................................'
Menge: 620,000 m²

**1.1.1.2.200 Anschluss Unterdeckbahn an angrenzende Bauteile**
*** Bedarfsposition mit GB
Anschlüsse der vorbeschriebenen Unterdeckbahn an angrenzende
Bauteile, Öffnungen usw. mit systemzugehörigen
Klebeprodukten nach Herstellerangaben dauerhaft wasser-
und wetterfest herstellen,
Untergrund ggf. vorbehandeln, inkl. Material und
Nebenarbeiten.
Die Ausführungen des ZVDH und die
Verarbeitungsrichtlinien des Herstellers sind zu
beachten!
Menge: 150,000 m

**1.1.1.2.210 Einfassung Durchdringungen Unterdeckbahn**
*** Bedarfsposition mit GB
Rohrdurchdringungen Durchmesser bis 30.cm
Unterdeckbahn mit systemzugehörigem dehnbaren
Butylkautschukband dauerhaft wasser- und
wetterfest herstellen.
Systemzugehöriges Butylkautschukband anbringen
und gleichmäßig mit einer Anpressrolle fest anpressen.
Die Ausführungen des ZVDH und die
Verarbeitungsrichtlinien
des Herstellers sind zu beachten!
Menge: 12,000 St

**1.1.1.2.220 Schrauben- und Nageldichtungsband**
*** Bedarfsposition mit GB
Schrauben und- Nageldichtungsband zu vorbeschriebener Unterdeckbahn
liefern und unterhalb der Konterlatten
gemäß Herstellerverlegeanleitung anbringen.
Das ZVDH-Regelwerk für
Unterdeckungen und die
Verarbeitungsrichtlinien des Herstellers sind zu
beachten!
Angeb. Fabr.: '....................................................'
Menge: 620,000 m²

**1.1.1.2.230 Wärmedämmung Mineralwolle 035 DAD 160mm**
*** Bedarfsposition ohne GB
Aufsparren-Dämmplatten aus Mineralwolle mit
RAL-Gütezeichen der Güte-Gemeinschaft Mineralwolle e.V gesundheitlich unbedenklich nach der
Gefahrstoffverordnung und freigezeichnet nach
EU-Richtlinie 97/69 Nota Q,
Anwendungstyp: DAD-dk
Wärmeleitfähigkeit: Bemessungswert  = 0,035 W/(m*K)
Brandverhalten: nichtbrennbar,
Brandverhalten A 1 nach DIN EN 13501

Auf Ebene Luftdichtbahn entlang
Brandwänden in einer Breite von 50 cm dichtstoßend im fugenversetzten Verband fachgerecht einbauen.

Plattendicke: 160 mm.
Beispielfabrikat:
ISOVER Integra AP Basic

Angeb. Fabr.: '....................................................'
Menge: 45,000 m

###### Bauteil 1.1.1.3 Unterkonstruktion

**1.1.1.3.10 Konstruktionsvollholzlieferung (KVH-NSi)**
Konstruktionsvollholz frei Baustelle
nach DIN 4074 Teil 1 liefern, abladen und zur Verwendungsstelle transportieren.

- Holzart: Fichtei/Tanne/Kiefer nach DIN 1052
- Bezeichnung: KVH® NSi - nicht sichtbarer Bereich
- Konstruktionsteile: Sparrenaufdopplung, Aufschieblinge, Erforderlich werdende Holzaustausch-, Reparatur- und Ergänzungsmaßnahmen am bestehenden Dachstuhl
- Festigkeitsklasse: C24 nach DIN 1052
- Holzfeuchte: 15 ± 3 %
- Einschnittart: herzgetrennt
- Oberflächen: egalisiert und gefast
- Maßhaltigkeit: 2 nach DIN EN 336
- Querschnitte: Sparrenaufdopplung 8/10 cm, Aufschieblinge gem. Feststellung nach Dachöffnung

Für Überlängen, -breiten, -höhen werden keine Zulagen
gewährt.
Menge: 13,000 m³

**1.1.1.3.20 Bauschnittholzlieferung**
*** Bedarfsposition ohne GB
Bauschnittholz frei Baustelle nach DIN 4074
Teil 1 liefern, abladen und zur
Verwendungsstelle transportieren.

- Holzart: Fichte/Tanne/Kiefer nach DIN 1052
- Konstruktionsteile: Sparrenaufdopplung, Aufschieblinge, Erforderlich werdende Holzaustausch-, Reparatur- und Ergänzungsmaßnahmen am bestehenden Dachstuhl
- Festigkeitsklasse: C24 nach DIN 1052
- Holzfeuchte: um ± 20 %
- Einschnittart: herzgetrennt
- Schnittklasse: A
- Oberflächen: sägerauh
- Querschnitte: Sparrenaufdopplung 8/10 cm, Aufschieblinge gem. Feststellung nach Dachöffnung

Für Überlängen, -breiten, -höhen wrden keine Zulagen gewährt.
Menge: 13,000 m³

**1.1.1.3.30 Abbund und Einbau**
Abbinden und Einbauen vorbeschriebener Konstruktionsvoll-/Bauhölzer für Sparrenaufdopplung, Aufschieblingshölzer sowie
für notwendig werdende Holzaustausch- und/oder Ergänzungsmaßnahmen am Dachstuhl und
im Bereich der Dachkonstruktion,
nach Erfordernis und nach Abstimmung mit der Bauleitung, gemäß örtlicher Feststellung.

Konstruktionsholz nach Erfordernis
als Sparren, Pfetten, Balken, Aufdopplungen, Verstärkungen, Wandpfetten, Pfosten, Ständer, Streben, Zangen, Stiele, Schwellen, Wechselbalken, Rähm, Kehlsparren, Gratsparren, Schifter, Abfangungen, Riegel, etc.

abbinden, aufstellen, einbauen, verlegen, montieren und richten.

Zulagen werden ausschließlich nur in dem Umfang gesondert
beschriebener Leistungen gewährt.

Die Kleineisenteile und Befestigungsmittel werden gesondert vergütet.
Menge: 1400,000 m

**1.1.1.3.40 Kleineisenteile VSt**
Lieferung und Montage der Kleineisenteile für die Verbindung
und Befestigung der vorbeschriebenen Konstruktionsvollhölzer.

Zu den Kleineisenteilen zählen unter anderem:

- Bauschrauben, Schlüsselschrauben, Passbolzen, Nägel, Dübel, Sparrenpfettenanker, Balkenschuhe, Nagelplatten, Gewindestangen, Lochblechwinkel, Lochbleche, etc.

Die Lieferung des Verbindungs- und Befestigungsmaterials hat
in nicht rostender Ausführung, z. B. verzinkt, sendzimirverzinkt
oder galvanisiert zu erfolgen.
Menge: 120,000 kg

**1.1.1.3.50 Gesimsbalken Schleppgaube**
Neue einseitig profilierte Gesimsbalken aus Nadelholz, b/h = ca. 10/20 cm, herstellen, liefern und im Bereich der
Ortgänge Sattelgauben,
einschließlich Befestigungsmittel fachgerecht
montieren.
Profilvorgabe:
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
Herstellung der neuen Ziergesimsbalken inkl. Zuschnitt-,
Anpass-, Anschlussarbeiten, Eckausbildungen,
Nebenarbeiten sowie aller anfallenden Lohn- und
Materialkosten in fix und fertiger Arbeit.

Die Abrechnung erfolgt auf "m" in fix und fertig eingebautem Zustand.
Menge: 8,000 m

**1.1.1.3.60 Konterlattung S10 C24 GK I 40x60mm**
Konterlattung aus Nadelholz,

- Festigkeitsklasse C24 gemäß DIN 1052,
- Sortierklasse S10TS,
- Güteklasse I,
- Holzschutz nach DIN 68800
- Lattenquerschnitt 40 x 60 mm

liefern und auf geneigte Steildachflächen nach statischer Berechnung gemäß DIN 1052 befestigen.
Auswahl der Holzqualität gemäß der relevanten Regelwerke und der aktuellen Dachdeckerrichtlinien.

- Sparrenquerschnitt = ca. 10 x 24 cm,
- Sparrenachsmaß á = ca. 79 cm,
- Lichte Sparrengefach = ca. 69 cm

Die Befestigung der Konterlattung
hat mit zugelassenen Befestigungsmaterialien gemäß Typenstatik zu erfolgen.
Die Erstellung der Statik mit Dimensionierung
der passenden, herstellerbezogenen Befestiger, Einschraubgeometrie
und der erforderlichen Anzahl der
Befestigungsschrauben ist Bestandteil dieser Position und mit einzukalkulieren.

Angeb. Fabr. Befestiger: '....................................................'
Menge: 620,000 m²

**1.1.1.3.70 Konterlattung senkrecht Gauben und Dachgiebel**
Konterlattung wie vor beschrieben, jedoch im senkrechten Bereich der

- Dachgiebel
- Gaubenwangen sowie
- Gaubenspiegel

Holzständerabstand ca. 62,5 cm
Menge: 45,000 m²

**1.1.1.3.80 Traglattung S10 C24 GK I 40x60mm**
Traglattung für die nachstehende Doppelmuldenfalzziegeldacheindeckung, bestehend aus Nadelholz.
Zuordnung der Sortierklassen nach DIN 4047-1 zu Festigkeitsklassen nach DIN EN 338
Güteklasse S 10/ C24, Holzschutz nach DIN 68800-1 und Merkblatt
für Holz und Holzwerkstoffe in den FR des
DDH Befestigung mit Verbindungmitteln die einen Korrosionsschutz von
mindestens 12µm (Fe/Zn-Verzinkung) besitzen, mit einem Lattenquerschnitt von 40 x 60 mm
liefern und winkelrecht auf der
vorbeschriebenen. Konterlattung befestigen.

Traglattung inklusive aller Zuschnitt- und Anpassarbeiten im Bereich der Dacheinbauten,
einschließlich Materialverschnitt.
Menge: 620,000 m²

**1.1.1.3.90 Firstlattung für Trockenfirst mit Firstlattenhalter**
Firstlattung fachgerecht nach Werksvorschrift
aufbringen, für Trockenfirst, auf
Firstlattenhaltern, einschließlich
aller Nebenarbeiten, Verbindungs- und
Befestigungsmaterialien
sowie Materialverschnitt in fertiger Arbeit.
Menge: 48,000 m

**1.1.1.3.100 Gratlattung für Trockengrat mit Gratlattenhalter**
Position wie vor beschrieben, jedoch im Bereich
der Grate.
Menge: 36,000 m

**1.1.1.3.110 Traufbohle S10 C24 GK I 60mm**
Traufbohlen aus Nadelholz, in der Stärke
vorbeschriebener Underdeckplatten

- Dicke 60 mm
- Breite 140 bis 160 mm
- DIN 68365 (2008-12)
- Güteklasse I,
- Sortierklasse S10 nach DIN 4074-1,
- Holzschutz lt. DIN 68800,

mit rechteckigem Querschnitt
liefern und fachgerecht im Traufbereich
befestigen.
Einschl. Zuschnitt- und Anpassarbeiten sowie
Materialverschnitt in fertiger Arbeit.
Menge: 147,000 m

**1.1.1.3.120 Traufbohle konisch S10 C24 GK I 60/40mm**
Traufbohlen aus Nadelholz,
Zuordnung der Sortierklassen nach DIN 4047-1 zu
Festigkeitsklassen nach DIN EN 338
Güteklasse S10/ C24 Holzschutz nach
DIN 68800-1 und Merkblatt für
Holz und Holzwerkstoffe
in den FR des DDH, Befestigung mit
Verbindungmitteln die einen Korrosionsschutz von
mindestens 12µm ( Fe/Zn-Verzingung) besitzen.
mit
trapezförmigem Querschnitt
in einer vorderen Höhe von ca. 60 mm,
einer hinteren Höhe von ca. 40 mm und einer
Bohlenbreite von ca. 140 - 160 mm liefern und als
Auflager für die Dachrinnen,
inklusive Zuschnitt- und Anpassarbeiten sowie Materialverschnitt in fertiger Arbeit. fachgerecht montieren.
Menge: 147,000 m

**1.1.1.3.130 Stirnbrett Sparrenköpfe Mansardknick**
Stirnbrett im Traufbereich der Sparrenköpfe straßenseitiger Mansardübergänge,
zur Lagesicherung der Wärmedämmung im Zwischensparren- und Aufdopplungsbereich
Brettbreite ca. 260 mm,
Brettstärke ca. 20-24 mm,
Holzqualität analog Vorpositionen,
liefern und einschl. Befestigungsmittel
sowie Zuschnittarbeiten fachgerecht montieren.
Menge: 34,000 m

**1.1.1.3.140 Brettschalung Gauben und Dachgiebel S10 24mm**
Dachschalung als Unterlage für Deckung,
aus Brettern, Nadelholz,
Sortierklasse S10 DIN 4074-1,
Holzfeuchte max. 15%,
Gebrauchsklasse 0 DIN 68800-1, ohne chemischen
Holzschutz,
Dicke 24 mm,
Breite von 80 bis 160 mm,
Untergrund Holz, Befestigung mit Nägeln, liefern und einschl. Verbindungs- und Befestigungsmaterial sowie Materialverschnitt fachgerecht im senkrechten Bereich der

- Schleppgaubenbwangen,
- Sattelgaubenwangen,
- Dachgiebel sowie
- im geneigten Dachbereich der Sattelgauben

fachgerecht einbauen.

Die Abrechnung erfolgt über die geschalte Fläche.
Zulagen für die Ausführung auf Kleinflächen sind einzukalkulieren.
Menge: 45,000 m²

**1.1.1.3.150 Brandwandaufmauerung mit Vollziegeln 24cm**
Aufmauerung und Erhöhung der vorhandenen 24er
Brand- und Gebäudeabschlusswände um
ca. 25-30 cm, analog neuem Wärmedämmungsauftrag, mit
Vollziegel und Vermörtelung, entsprechend geprüft und für
den Einbaufall zugelassen.

Brandwandaufmauerung mit
Vollziegeln nach DIN EN 771-1, DIN 20000-401,

- Rohdichteklasse 1,8
- Festigkeitsklasse 20
- Abmessungen: ca. 240 x 115 x 52 mm
- Format: 3 DF
- Wärmeleitfähigkeit λ m. MG IIa: 0,81 W/mK
- char. Mauerwerksdruckfestigkeit fk: 6,7 MN/m²
- bewertetes  Schalldämmmaß Rw: 62,8/60,1 dB
- Feuerwiderstandsklasse (REI-M): Brandwand

liefern und mit Normalmörtel
Mörtelgruppe IIa (NM MG IIa),
einschließlich Stoßfugenvermörtelung nach EN 1996, fachgerecht
in fix und fertiger Arbeit herstellen.

Die Abrechnung erfolgt auf Längenmaß.
Menge: 26,000 m

**1.1.1.3.160 Kaminschachtklinkermauerwerk einzügig 30x30x160cm**
Lieferung und Herstellung eines einzügigen Kaminschachtklinkermauerwerks gemäß
DIN 1056 und örtlicher Bauvorschriften, bestehend aus
Vollklinker, KMz, Normalformat, Festigkeitsklasse 4-28,
Mörtelgruppe III, für Schornsteinmauerwerk mit unterschiedlichen

- Schachthöhe mind. ca. 160 cm
- Schachtbreite ca. 30 cm
- Schachtlänge ca. 30 cm

Der Schacht ist in fertiger Arbeit herzustellen, inkl. aller benötigten Materialien und Hilfsstoffe.
Folgende Anforderungen sind zu berücksichtigen:

Material und Aufbau
- Klinkersteinqualität: KMz frostbeständig, säurebeständig und für den Einsatz als Kaminschacht geeignet
- Format der Klinkersteine: NF (Normalformat)
- Mauerwerkstärke: ca. 11,5 cm (einzügig)
- Mörtel: Mauermörtel der Mörtelgruppe III hitze- und witterungsbeständig

Herstellung
- Aufmauerung im Verbund unter Einhaltung der erforderlichen Fugendicke von ca. 10 mm
- Vollfugig verfugt und geschlämmte Fugen
- Erstellung einer Reinigungs- und Putzöffnung im unteren Bereich des Kamins
- Sicherstellung einer dichten und feuerfesten Konstruktion, um die Ableitung von Rauchgasen sicherzustellen

Abnahme und Qualitätssicherung
- Sichtprüfung nach Fertigstellung
- Aufmaß und Dokumentation der Arbeit
- Übergabe des Kaminschachtes in einem betriebsfertigen Zustand, inkl. Erstellung eines Prüfprotokolls

Die Abrechnung erfolgt je Stück fix und fertig gemauertem Kamin.
Die aufseitige Blechabdeckung ist in Folgepositionen separat beschrieben.
Menge: 1,000 St

###### Bauteil 1.1.1.4 Dachentwässerung

**1.1.1.4.10 Hängedachrinne Straßenseite halbrund sechsteilig Zn 0,8mm**
Hängedachrinne nach DIN EN 612, mit Gefälle,
aus legiertem Zink DIN EN 988 (Titanzink),

- Dicke 0,8 mm
- Nenngröße 333 mm
- Wulstdurchmesser Klasse X
- halbrund
- Nahtausbildung gelötet
- Befestigung mit Rinnenhaltern aus feuerverzinktem Stahl nach DIN EN 1462
- Ausführung vorne mit Nase und hinten mit Feder
- Querschnitt  30/5 mm

liefern und an Steildachtraufen auf
Traufbohlen fachgerecht montieren.
Angeb. Fabr.: '....................................................'
Menge: 60,000 m

**1.1.1.4.20 Hängedachrinne Hofseite halbrund fünfteilig Zn 0,8mm**
Hängedachrinne wie vor beschrieben, jedoch
Rinnengröße 5-teilig, Nenngröße 400 mm, Dicke 0,8 mm
und Montage an hofseitigen Traufen.
Menge: 52,000 m

**1.1.1.4.30 Hängedachrinne Gauben halbrund siebenteilig Zn 0,7mm**
Hängedachrinne wie vor beschrieben, jedoch
Rinnengröße 7-teilig,
Materialstärke 0,7 mm,
für die Traufen der Schleppgauben.
Menge: 20,000 m

**1.1.1.4.40 Aufdachrinne Dachloggien viertelrund sechsteilig Zn 0,7mm**
Aufdachrinne nach DIN EN 612 mit Wulstausklinkung,
mit Gefälle, aus legiertem Zink DIN EN 988 (Titanzink), einschließlich unterseitigem Saumblech

- Dicke 0,7 mm
- Zuschnittbreite 333 mm
- viertelrund
- Einbauort Steildachtraufen oberhalb Dachloggien
- Inklusive unterseitiger Saumdeckung aus legiertem Zinkblech 0,7 mm, Z = ca. 300 mm
- Nahtausbildung gelötet
- Befestigung  auf Traufbohlen mit
- Rinnenhaltern aus feuerverzinktem Stahl, 30/8 mm, Korrosionswiderstand Klasse A

Die Aufdachrinne muss auf der
Saumdeckung an allen
Stellen mind. 100 mm (im Gefälle gemessen) flächig
aufliegen.

Die firstseitige Rinnenkante muss
vertikal gemessen höher als die vordere
Rinnenwulst liegen.
Empfehlung: grösser gleich 10 mm (Freibord).

Das zur Auflagerung für die
unterste Ziegelreihe notwendige
auflöten eines Kiesstreifen ist mit in diese Position einzukalkulieren und wird nicht gesondert vergütet
Menge: 15,000 m

**1.1.1.4.50 Rinnenboden Hängedachrinne Zn sechsteilig**
Rinnenendstück flach aus legiertem
Zink DIN EN 988 (Titanzink),
Dicke 0,8 mm, Zuschnittbreite der Rinne 333 mm,
für halbrunde
Hängedachrinne, liefern
und fachgerecht einbauen und einlöten.
Menge: 8,000 St

**1.1.1.4.60 Rinnenboden Hängedachrinne Zn fünfteilig**
Rinnenboden wie vor beschrieben, jedoch für fünfteilige Hängedachrinne.
Menge: 4,000 St

**1.1.1.4.70 Rinnenboden Hängedachrinne Zn siebenteilig**
Rinnenboden wie vor beschrieben, jedoch für 7-teilige Hängedachrinne.
Menge: 20,000 St

**1.1.1.4.80 Rinnenboden Aufdachrinne flach Zn sechsteilig**
Rinnenboden wie vor beschrieben, jedoch für sechsteilige Aufdachrinne.
Menge: 12,000 St

**1.1.1.4.90 Rinnenaußenwinkel Hängedachrinne Zn halbrund sechsteilig**
Rinnenwinkel-Außeneck-90°, Halbrund
Material: Zink
Nenngröße: 333
passend zu vorbeschriebener Hängedachrinne
Ausführung:
Tiefgezogen, mit Einsteckschlitz zur
einfachen Montage, nach DIN EN 612:2005-04,
liefern und fachgerecht
einbauen.
Menge: 4,000 St

**1.1.1.4.100 Rinnenaußenwinkel Hängedachrinne Zn halbrund fünfteilig**
Rinnenwinkel wie vor beschrieben, jedoch
für fünfteilige Dachrinne.
Menge: 4,000 St

**1.1.1.4.110 Rinneninnenwinkel Hängedachrinne Zn halbrund sechsteilig**
*** Bedarfsposition ohne GB
Rinnenwinkel wie vor beschrieben, jedoch
als Innenwinkel, für sechsteilige Dachrinne.
Menge: 1,000 St

**1.1.1.4.120 Rinneninnenwinkel Hängedachrinne Zn halbrund fünfteilig**
Rinnenwinkel wie vor beschrieben, jedoch
für fünfteilige Dachrinne.
Menge: 5,000 St

**1.1.1.4.130 Rinnendehnung Hängedachrinne Zn sechsteilig**
Bewegungsausgleicher als
Kautschuk-Bewegungselement,
aus legiertem Zink DIN EN 988 (Titanzink),
Dicke 0,7 mm,
Zuschnittbreite der Rinne 333 mm,
für halbrunde  Hängedachrinne,
doppelseitig vulkanisiert, mit Blende,
liefern, fachgerecht
einbauen und verlöten.
Menge: 2,000 St

**1.1.1.4.140 Rinnendehnung Hängedachrinne Zn fünfteilig**
Bewegungsausgleicher wie vor beschrieben, jedoch
für fünfteilige Dachrinne.
Menge: 2,000 St

**1.1.1.4.150 Wasserfangkasten eingeschwungen Zn sechsteilig**
Wasserfangkasten aus Zink, passend zu
vorbeschriebener Hängedachrinne, ohne Überlauf,
Ausführung eingeschwungen, Nenngröße DN 100, für Rinnenanbindung Nenngröße 333
Abmessungen ca. 360 x 250 x 250 mm

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
liefern und fachgerecht einbauen.
Menge: 2,000 St

**1.1.1.4.160 Rinneneneinhangstutzen Hängedachrinne Zn sechsteilig**
Rinneneinhangstutzen, halbrund, aus
Titanzink, im Durchmesser von 100 mm, passend zu vorbeschriebener
Hängedachrinne liefern und fachgerecht montieren.

Ovales Loch in Rinne schneiden
und Rand nach unten
börteln. Vordere Aufkantung des Einhangstutzens in Rinnenwulst eingehangen und hintere Aufkantung um Wasserfalz geklemmt.
Menge: 2,000 St

**1.1.1.4.170 Rinneneneinhangstutzen Hängedachrinne Zn fünfteilig**
Rinneneinhangstutzen wie vor beschrieben, jedoch
für fünfteilige Dachrinne, Durchmesser 120 mm.
Menge: 3,000 St

**1.1.1.4.180 Lötstutzen Hängedachrinne Zn rund DN80**
Lötstutzen aus Titanzink 0,7 mm, rund, passend zu Regenfallrohr DN 80, liefern, fachgerecht einbauen und einlöten.
Menge: 10,000 St

**1.1.1.4.190 Lötstutzen Aufdachrinne Zn rund DN100**
Lötstutzen aus Titanzink wie vor beschrieben, jedoch
für Aufdachrinne DN 100
Menge: 6,000 St

**1.1.1.4.200 Laubschutzgitter konvex Zn Hängedachrinne sechsteilig**
Laubschutz als Gitter, konvex, aus Titanzink, für
vorbeschriebene sechsteilige, halbrunde Hängedachrinne,
liefern und fachgerecht montieren.
Menge: 60,000 m

**1.1.1.4.210 Laubschutzgitter konvex Zn Aufdachrinne sechsteilig**
Laubschutzgitter wie vor beschrieben, jedoch
für vorbeschriebene Aufdachrinne.
Menge: 15,000 m

**1.1.1.4.220 Laubschutzgitter konvex Zn Hängedachrinne siebenteilig**
Laubschutzgitter wie vor beschrieben, jedoch
für 7-teilige Dachrinne.
Menge: 20,000 m

**1.1.1.4.230 Laubschutzgitter konvex Zn Hängedachrinne fünfteilig**
Laubschutzgitter wie vor beschrieben, jedoch
für fünfteilige Dachrinne.
Menge: 52,000 m

**1.1.1.4.240 Regenfallrohr Straßenseite Zn DN100**
Regenfallrohr nach DIN EN 612, kreisförmig,
Nenngröße DN 100, aus legiertem
Zink DIN EN 988 (Titanzink),
Dicke 0,8 mm,
Längsnahtausbildung gefalzt,
befestigen mit Rohrschellen, Sicherung
gegen Abrutschen durch Halbwulst,
Befestigung an Außenfassade mit
Wärmedämmung 160 mm,
Rohrschellenabstand 2 m,
liefern und einschließlich Befestigungsmaterial
fachgerecht montieren.
Menge: 60,000 m

**1.1.1.4.250 Regenfallrohr Innenhofseite Zn DN120**
Regenfallrohr wie vor beschrieben, jedoch
Nenngröße DN 120, für hofseitige fünfteilige Dachrinne
Menge: 45,000 m

**1.1.1.4.260 Regenfallrohr Gauben Zn DN80**
Regenfallrohr wie vor beschrieben, jedoch
Nenngröße DN 80 für 7-teilige Dachrinne und Montage im Gaubenwangenbereich.
Menge: 20,000 m

**1.1.1.4.270 Standrohr Straßenseite VSt DN100 Länge 3000mm**
Regenstandrohr, aus Stahl, feuerverzinkt, rund, mit Reinigungsöffnung und Reinigungsdeckel,
liefern und
straßenseitig fachgerecht montieren.

- Ausführung:  mit RÖ
- Nennweite:  DN 100
- Länge:  3000 mm
- Oberfläche:  Stahl verzinkt VSt

Mit einzukalkulieren ist der Mehraufwand zum Einbau entsprechend erforderlich werdender Bögen, und Verbindungsstücke zum Anschluss an
die Grundleitung DN 100, auf Grund des
neuen 160 mm dicken Wärmedämmverbundsystems.
Oberer Anschluss Fallrohre Nenngröße
DN 100, einschließlich Anschlussstück für
Grundleitung DN 100 sowie Standrohrkappe.

Beispielfabrikat:
LORO-X

Angeb. Fabr.: '....................................................'

Die Abrechnung erfolgt auf Stück.
Menge: 3,000 St

**1.1.1.4.280 Standrohr Innenhofseite VSt DN120 Länge 2000mm**
Standrohr wie vor beschrieben, jedoch
Nenngröße DN 120 und Länge 1000 mm für den
Einbau auf der Innenhofseite..
Menge: 3,000 St

**1.1.1.4.290 Rohrbögen Zn DN100**
Rohrbogen für Regenfallrohr,
aus legiertem Zink DIN EN 988 (Titanzink),
Dicke 0,8 mm,
Nenngröße 100,
Krümmung 87, 72, 60, 40 Grad liefern
und fachgerecht einbauen/-löten.
Menge: 12,000 St

**1.1.1.4.300 Rohrbögen Zn DN120**
Rohrbögen bis 87° wie vor beschrieben, jedoch
für fünfteilige Dachrinne, Nenngröße DN 120.
Menge: 9,000 St

**1.1.1.4.310 Rohrbögen Zn DN80**
Rohrbögen bis 87° wie vor beschrieben, jedoch
für 7-teilige Dachrinne, Nenngröße DN 80.
Menge: 30,000 St

**1.1.1.4.320 Fallrohrabzweig DN 120/60**
Fallrohrabzweig aus legiertem Zink DIN EN 988 (Titanzink),
für Regenfallrohr DN 120,
Länge ca. 400 mm, Winkel 60°, zur Anbindung der  Dachloggien-Entwässerungsleitungen,
liefern und fachgerecht einbauen.
Menge: 3,000 St

**1.1.1.4.330 Fallrohrabzweig DN 100/60**
Fallrohrabzweig wie vor beschrieben, jedoch
für Regenfallrohr DN 100.
Menge: 4,000 St

**1.1.1.4.340 Fallrohr-Folienschlauchprovisorium**
Provisorische Regenwasserableitung für die Dauer der Übergangszeit nach Dachrinneneinbau bis zur endgültigen Fallrohrmontage.
Fallrohrprovisorium bestehend aus
PE-Folienschlauch,
Dicke ca. 100 µm, liefern und einschließlich
erforderlichem Befestigungs- und Klemmmaterial
sowie Klebeband lagesicher einbauen und befestigen.

Abgerechnet wird die Länge zwischen Grundleitung und Ablaufstutzen.
Menge: 105,000 m

###### Bauteil 1.1.1.5 Klempnerarbeiten

**1.1.1.5.10 Traufbleche Zn 0,7mm**
Traufblech als Rinneneinlauf, aus legiertem Zink DIN EN 988 (Titanzink),
Dicke 0,7 mm,
Zuschnittbreite ca. 400 mm,
2 x gekantet,
mit Tropfkante als Schenkel, eingehangen in die Federn der Rinneisen,
Montage auf Traufbohlen, liefern und mit 100 mm Seitenüberdeckung und inkl. sämtlichem
Verbindungs- und
Befestigungsmaterial in fertiger Arbeit fachgerecht
montieren.
Menge: 112,000 m

**1.1.1.5.20 Traufbleche Al 0,7mm**
*** Bedarfsposition ohne GB
Traufblech als Rinneneinlauf, aus Aluminium
Dicke 0,7 mm,
Zuschnittbreite 400 mm,
2 x gekantet,
mit Tropfkante als Schenkel, eingehangen
in die Federn der Rinneisen,
Montage auf Traufbohlen, liefern und mit 100 mm Seitenüberdeckung und inkl. sämtlichem
Verbindungs- und
Befestigungsmaterial in fertiger Arbeit
fachgerecht montieren.
Menge: 112,000 m

**1.1.1.5.30 Kehlbleche Zn 0,7mm**
Kehlbleche aus Titanzink einschließlich
Befestigungsmaterial liefern und
fachgerecht indirekt montieren.
Die Überdeckung der Kehlbleche untereinander
hat mindestens 100 mm zu betragen.

- Zuschnitt: ca. 500 mm
- Kantungen: 3 Stück
- Materialstärke: 0,7 mm
- Befestigung: im Kopfbereich genagelt und an den Längsseiten mit Haftblechen
- Überdeckung: mind. 120 mm

Die Montage erfolgt auf der Traglattungsebene.
Da der LA > 13 cm ist, müssen zusätzliche
Lattenstücke eingebaut oder eine
vollflächige Unterlage aus Holzwerkstoffplatten
hergestellt werden. Dieser Aufwand ist Bestandteil dieser Position und mit einzukalkulieren.
Menge: 9,000 m

**1.1.1.5.40 Kehlbleche Al 0,7mm**
*** Bedarfsposition ohne GB
Kehlbleche aus Aluminium einschließlich
Befestigungsmaterial liefern und
fachgerecht indirekt montieren.
Die Überdeckung der Kehlbleche untereinander
hat mindestens 100 mm zu betragen.

- Zuschnitt: ca. 500 mm
- Kantungen: 3 Stück
- Materialstärke: 0,7 mm
- Befestigung: im Kopfbereich genagelt und an den Längsseiten mit Haftblechen
- Überdeckung: mind. 120 mm

Die Montage erfolgt auf der Traglattungsebene.
Da der LA > 13 cm ist, müssen zusätzliche
Lattenstücke eingebaut oder eine
vollflächige Unterlage aus Holzwerkstoffplatten
hergestellt werden. Dieser Aufwand ist Bestandteil dieser Position und mit einzukalkulieren.
Menge: 9,000 m

**1.1.1.5.50 Rundlochbleche Zn 0,7mm Ø5mm**
Liefern und Montieren von Lochblechwinkeln,
aus Titanzink, für Trauf- und Ortgangbereich,
zum Nagerschutz
und Belüftung der Dachkonstruktion.

Farbe:  walzblank
Material:  Titanzink,
Materialstärke: 0,7 mm,
Lochblech:  Rundlochung Ø 5 mm
Stegbreite:  2 mm
Zuschnitt:  ca. 150 mm,
Abkantung:  nach Erfordernis,

inkl. erforderlichem Befestigungsmaterial.
Menge: 112,000 m

**1.1.1.5.60 Rundlochbleche Al 0,7mm Ø5mm**
*** Bedarfsposition ohne GB
Kantbleche aus Aluminiumlochblechen
im Bereich der Belüftungsöffnungen,
zum Schutz vor Nagern und gleichzeitiger Belüftung der Dachkonstruktion,

- Material: Aluminium
- Materialstärke: 0,7 mm,
- Lochblech: Rundlochung ca. Ø 5 mm
- Stegbreite: ca. 2 mm
- Zuschnitt: ca. 150 mm,
- Abkantung: mind. 2 nach Erfordernis,

liefern und einschl. Befestigungsmaterial
fachgerecht montieren.
Menge: 112,000 m

**1.1.1.5.70 Tropfbleche Zn 0,7mm**
Tropfbleche aus Titanzink, walzblank,
Materialstärke 0,7 mm, zweifach gekantet,
liefern und im Bereich der
Traufen als Abtropfblech auf Ebene der Belüftung
fachgerecht montieren.
Menge: 112,000 m

**1.1.1.5.80 Tropfbleche Al 0,7mm**
*** Bedarfsposition ohne GB
Tropfbleche aus Aluminium,
Materialstärke 0,7 mm, zweifach gekantet,
liefern und im Bereich der
Traufen als Abtropfblech auf Ebene der Belüftung
fachgerecht montieren.
Menge: 112,000 m

**1.1.1.5.90 Ortgangbleche Zn 0,7mm**
Ortgangbleche aus Titanzink, einschl.
Befestigungsmaterial und
erforderlicher Haltewinkel und Vorstoßbleche aus
verz. Stahl- oder Aluminiumblech.

- Zuschnitt: ca. 300 mm
- Kantungen: 3 Stück
- Materialstärke: 0,7 mm
- Oberfläche: walzblank

liefern und fachgerecht montieren.
Menge: 35,000 m

**1.1.1.5.100 Ortgangbleche Al 0,7mm**
*** Bedarfsposition ohne GB
Ortgangbleche aus Aluminium, einschl.
Befestigungsmaterial und
erforderlicher Haltewinkel und Vorstoßbleche aus
verz. Stahl- oder Aluminiumblech.

- Zuschnitt: ca. 300 mm
- Kantungen: 3 Stück
- Materialstärke: 0,7 mm
- Oberfläche: natur

liefern und fachgerecht montieren.
Menge: 35,000 m

**1.1.1.5.110 Seitlicher Wandanschluss mit Walzbleinocken**
Lieferung und fachgerechte Herstellung der seitlichen Wandanschlüsse an den aufgehenden
Gaubenwänden, als
aufliegender Anschluss mit
Schichtstücken, im Farbton analog der
Dacheindeckung.

Seitlichen Wandanschluss mit selbstklebendem, farbbeschichtetem Walzblei als aufliegender
Anschluss mit Schichtstücken.
Die Seitenüberdeckung auf die Ziegel hat min. 120 mm zu betragen.

Das Beischneiden im Bereich der Anschlüsse wird separat vergütet!

Die Anbringung und Befestigung erfolgt auf Ebene der Traglattung. Es ist eine vollflächige Unterlage
aus Holzwerkstoffplatten,
d = mind. 22 mm herzustellen.
Dieser Aufwand ist Bestandteil dieser Position und entsprechend mit einzukalkulieren.

Angeb. Walzblei: '....................................................'
Menge: 47,000 m

**1.1.1.5.120 Seitlicher Wandanschluss Wärmedämmfassade mit Unterlags- und Überhangblech Zn**
Herstellung der seitlichen Wandanschlüsse an aufgehendes Mauerwerk mit WDVS mit
untergelegten Anschlussblechen mit Stegaufkantung

- Befestigung: mit Haften
- Material: Titanzink
- Materialstärke: 0,8 mm
- Zuschnitt: ca. 400 mm
- Kantungen: 6

sowie wandseitig montiertem Z-Überhangblech

- Material: Titanzink
- Materialstärke: 0,8 mm
- Zuschnitt: ca. 280 mm
- Kantungen: 3

Die untergelegten Bleche werden im oberen Bereich
der Höhenüberdeckung genagelt und an der Längsseite
mit Haften befestigt.
Die dachseitige Längsseite ist mit einem
mindestens 15 mm breiten Wasserfalz zu versehen.
Der freie Wasserlauf zwischen wandseitiger Aufkantung und Dachziegel hat mindestens 40mm zu betragen.

Systemskizze:

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
Die Deckung ist bis an den Steg heranzuführen.
Die Überdeckung der Ziegel auf die
Bleche hat mindestens 100 mm zu betragen. Erforderliche Doppelwulstziegel sind einzukalkulieren.

Die Abrechnung erfolgt auf Längenmaß.
Menge: 8,000 m

**1.1.1.5.130 Seitlicher Brandwandanschluss mit Unterlagsblech Zn**
Seitlicher Wandanschluss wie vor beschrieben, jedoch Unterlagsbleche mit Schenkelaufkantung
bis Brandwandoberkante und ohne Überhangblech

- Blechzuschnitt: ca. 500 mm

Herstellung und Einbau im Steildachbereich der aufgehenden Brandwände aus Vollziegelmauerwerk.

Systemskizze:

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
Die Abrechnung erfolgt auf Längenmaß.
Menge: 29,000 m

**1.1.1.5.140 Walzbleieinfassung Kamin 80x30cm**
Kamineinfassung im Steildachbereich allseitig mit selbstklebendem Walzblei mit farbbeschichteter Oberfläche, seitlich mit Schichtstücken, firstseitig als Kehlrinne und traufseitig mit angeformtem Brustblech.

Abmessungen aufgehendes
Mauerwerk Kamin:

- Anschlusslänge trauf- und firstseitig ca. 35 cm
- Anschlusslänge seitlich je ca. 125 cm
- Dachneigung ca. 40°

Firstseitigen Anschluss bzw. Kehlrinne wie folgt
ausbilden und herstellen:
Kehlschalung aus Holzwerkstoffplatte d = 30 mm, liefern,
zuschneiden und in die Kehlrinne, inkl. entsprechender
Unterkonstruktion fachgerecht mit ausreichend Gefälle
einbauen und befestigen.
Unterkonstruktion so aufdoppeln, dass Kehlschalung in Dachziegelebene liegt und
Wasser über die Außenseiten abgeleitet wird.

Die Höhenüberdeckung entspricht der der Dachziegel.
An der aufgehenden Wand hat die Anschlusshöhe mindestens 150 mm zu betragen.
Imfalle einer traufseitigen Spaltenbreite zur
Traglatte > 50 mm, ist entsprechend zu unterfüttern.
Die traufseitigen Eckbereiche sind sauber aufzustellen und als
doppelter Stehfalz ordentlich und fachgerecht gemäß Hersteller-
Verarbeitungsrichtlinie auszubilden!
Kamineinfassung komplett herstellen, liefern und inkl.
UK und Befestigungsmaterialien in fix und fertiger Arbeit
montieren.

Die Hersteller-Verarbeitungsvorschriften sind zu beachten!

Beispielfabrikat Walzblei:
Röhr+Stolberg, bleiCOLOR-SK

Angeb. SK-Blei: '....................................................'
Menge: 1,000 St

**1.1.1.5.150 Walzbleianschluss Schrägdachtraufe**
Traufseitiger Anschluss der
Mansard-Steildachflächen an dieTraufe des flachgeneigten Dachbereichs, mit
Brustblech aus farbbeschichtetem und plissiertem Walzblei,
Zuschnitt ca. 150 mm.
Schrägdachseitig ist
das Bleiblech hochzuführen und
mechanisch gegen Abrutschen zu sichern. Befestigungsabstand max. 100 mm.
Steildachseitig hat das Brustblech mindestens
100 mm auf der Deckung aufzuliegen und ist sauber
an die Dachziegel anzuformen.

Beispielfabrikat Walzblei plissiert:
Röhr+Stolberg bleiCOLOR

Angeb. Walzblei plissiert.: '....................................................'
Menge: 49,000 m

**1.1.1.5.160 Walzbleianschluss Mansardknick**
Traufseitiger Walzbleianschluss wie vor beschrieben, jedoch im Anschlussbereich des Mansardknicks auf den beiden Straßenseiten.
Menge: 29,000 m

**1.1.1.5.170 Anarbeitung Zwickelflächen Giebelmansarden**
Zulage zu vorbeschriebenem
Kehlblech für den oberhalb der Außenwandversprünge vorhandenen
Mehraufwand zur Ausbildung des Zwickelfußpunkts
und angrenzender -fläche im
Bereich der
Giebelmansarden, einschl. Anarbeitung von Traufanschluss- und Kehlblech an dieselbe.
Foto Zwickel Giebelmansarden:
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
Die Abrechnung erfolgt je Stück in fix und fertiger Arbeit.
Menge: 4,000 St

**1.1.1.5.180 Mansardknickverwahrung Zn 0,7mm**
Verwahrung der straßenseitigen Mansardknickbereiche mit Kantblech aus legiertem Zink,

- Zuschnitt: ca. 500 mm
- Kantungen: 4 Stück
- Materialstärke: 0,7 mm
- Befestigung indirekt im oberen Auflagebereich unter den Ziegeln mit Haftblechen aus Titanzink 0,7 mm

Der obere, unterliegende Blechschenkel ist mit einer Rückkantung zu versehen zur Befestigung mit Einzelhaften .
Die Überdeckung der einzelnen Blechlängen
untereinander hat mind. 100 mm zu betragen. Der untere,
auf den Ziegeln aufliegende Schenkel ist mit einem Umschlag zu versehen und sauber anzureifen.

Mansardknickverwahrungsblech herstellen, liefern und einschließlich Verbindungs- und
Befestigungsmaterial  in fix und fertiger Arbeit fachgerecht montieren.
Menge: 29,000 m

**1.1.1.5.190 Brandwandabdeckung Zn 0,7mm**
Abdeckung der Brand- und Gebäudeabschlusswände mit Kantblech aus legiertem Zink, Einzelhaften aus verzinktem Stahlblech sowie Blechkleberauftrag zwischen Blech und Maueroberseite.

Zinkabdeckung:
- Zuschnitt: ca. 410 mm
- Kantungen: 4 Stück
- Materialstärke: 0,7 mm
- Oberfläche: walzblank

Stahlhaften:
- Zuschnitt: ca. 200 mm
- Kantungen: 1-2 Stück
- Materialstärke: 1,0 mm
- Oberfläche: walzblank

Brandwandabdeckung herstellen, liefern und einschließlich Verbindungs- und Befestigungsmaterial fachgerecht einbauen und montieren.

Systemskizze:

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
Mit einzukalkulieren ist das Auftragen einer plastischen Dichtungs- und Klebemasse auf Bitumenbasis zwischen Abdeckung und Maueroberseite mittels entsprechender Zahnkelle/Rillenspachtel, zum Untergrundausgleich und lagesicheren Montage.

Beispielfabrikat:
Enke Enkolit Blech-Kaltkleber

Angeb. Fabr.: '....................................................'

Die Abrechnung erfolgt im Längenmaß.
Menge: 26,000 m

###### Bauteil 1.1.1.6 Dachflächenfenster

*Hinweis*
In die Einheitspreise der in dieser Leistungsbeschreibung aufgeführten Dachflächenfenster, ist das Liefern, Einbauen sowie systemkonforme und fachgerechte Anschließen mit Luftdichtbahn und Unterdeckplatten, einschließlich erforderlicher und vom Systemhersteller vorgegebener Dichtprodukte, mit einzukalkulieren.

**1.1.1.6.10 Klapp-Schwing-Fenster 78x118cm**
Dachflächenfenster mit Abmessungen (BxL): 78 x 118 cm
Lichtfläche: 0,59m²
Oberfläche lackiert mit Zwei-Komponenten-PU-Lack, weiß,
seidenmatt, NCS S 0500-N.

Außenabdeckung aus Aluminium, einbrennlackiert,
NCS S 7500-N.

Verglasung
für besonders hohen Wärmeschutz:
Uw = 1,0 W/(m²K),
Gesamtenergiedurchlasswert g = 0,44.

Erhöhter Schallschutz: Rw(C,Ctr)= 37(-2,-4) dB
Schallschutzklasse 3, erhöhter Einbruchschutz;
erhöhter Hagelschutz.

2x3 mm Verbund-Sicherheitsglas innen für erhöhten Einbruchschutz und
besseren Schallschutz, mit Edelmetallbeschichtung innen für erhöhten
Wärmeschutz.

3 mm gehärtetes Einscheiben-Sicherheitsglas nach
DIN EN 12150
mit Edelmetallbeschichtung in der Mitte.

4 mm gehärtetes Einscheiben-Sicherheitsglas
nach DIN EN 12150 außen
mit Anti-Tau-Effekt zur Verringerung von Tauwasserbildung und mit natürlichem Reinigungseffekt.

Verringerung der Regengeräusche durch
Anti-Regengeräusch-Effekt

Alle technischen Werte sind normgemäß im senkrechten Einbau ermittelt und beziehen sich auf das Fenster als Ganzes

Beispielfabrikat:
VELUX GPU MK06 0066 Polyur. EN.PLUS Alu 78x118

Angeb. Fabr.: '....................................................'
Menge: 19,000 St

**1.1.1.6.20 Duo-Eindeckrahmen mit Dämm- und Anschlussset 78x118cm**
Eindeckrahmen aus Aluminium,
Seitenteile gerade mit doppelten Wasser-Ableit-Falzen und Schaumstoff-Dichtungs-Profil.

Seitliche und untere Blendrahmenverblechung.

Inkl. Dämm- und Anschluss-Set für den fachgerechten Anschluss des neuen Dachfensters an die Dämmung des Daches.

Dämmrahmen aus Polyethylen zur
Reduzierung der Wärmebrücke am Übergang
vom Fenster zum Dach, Wärmeleitfähigkeit = 0,04  W/(m K).
Einschließlich diffusionsoffener Anschlussschürze aus Polypropylen,
Materialstärke 0,5 mm, sd = 0,03 m.
Wasserableitrinne für einen regensicheren Anschluss.
Mit flexibel einstellbarer Mittelrinne
zwischen 10 und 16cm als Abstand zum
rechts danebenliegenden Fenster

Beispielfabrikat:
VELUX 10-16 EKW MK06 2021M Ziegel

Angeb. Fabr.: '....................................................'
Menge: 3,000 St

**1.1.1.6.30 Eindeckrahmen mit Dämm- und Anschlussset 78x118cm**
Eindeckrahmen aus Aluminium,
Seitenteile gerade mit doppelten Wasser-Ableit-Falzen und Schaumstoff-Dichtungs-Profil.

Seitliche und untere Blendrahmenverblechung.

Inkl. Dämm- und Anschluss-Set für den
fachgerechten Anschluss des neuen
Dachfensters an die Dämmung des Daches.

Dämmrahmen aus Polyethylen zur
Reduzierung der Wärmebrücke am Übergang
vom Fenster zum Dach, Wärmeleitfähigkeit = 0,04  W/(m K).
Einschließlich diffusionsoffener
Anschlussschürze aus Polypropylen,
Materialstärke 0,5 mm, sd = 0,03 m.
Wasserableitrinne für einen regensicheren Anschluss.

Material: Aluminium. Schürze des
Unterteils aus plissiertem Aluminium.
Farbton: wie Fenster-Abdeckung.

Beispielfabrikat:
VELUX EDW MK06 2000 Ziegel hoch/Welle Alu+BDX

Angeb. Fabr.: '....................................................'
Menge: 13,000 St

**1.1.1.6.40 Innenfutter 40cm 78x118cm**
*** Bedarfsposition ohne GB
Vorkonfektioniertes Innenfutter
für Dachstärken von 17 bis 43 cm und
Dachneigungen von 15° bis 90°.
(Bei 15° bis 25° und 65° bis 90° mit leicht schräg verlaufenden Ober- und Unterteilen.)
Breitenteile direkt am Fenster in lotrechter Ausführung für mehr Platz
zur Einbringung von Wärmedämmung,
ansonsten waagerecht/senkrecht einbaubar.
Inklusive zur Fenstergröße passender
Dampfsperrschürze zur Herstellung einer luftdichten Anbindung.
Einschließlich aller Befestigungsmaterialien zum Anschließen der Dampfbremsschürze an die Dampfsperre des Daches.
Oberflächen aus weißem, seidenmatten
Kunststoff, NCS S 0500-N,
Abdeckleisten weiß foliert.

Beispielfabrikat:
VELUX Innenfutter LSC MK06 2000
Grundelement 40 cm weiß

Angeb. Fabr.: '....................................................'
Menge: 19,000 St

**1.1.1.6.50 Solar-Sonnenschutzrolladen 78x118cm**
*** Bedarfsposition ohne GB
Solarbetriebener Außenrolladen für
 - wirksamen Hitzeschutz,
 - optimale (fast völlige) Verdunkelung,
 - zusätzliche Wärmedämmung,
 - kompletten Sichtschutz,
 - weniger Lärm
 - mehr Sicherheit gegen Einbruch.

Rollladenpanzer aus Aluminiumlamellen, in Gummikedern gelagert.

Vorprogrammierter Funk-Wandschalter im Lieferumfang enthalten.
Steuerzentralen und Verkabelungen werden nicht benötigt.
Bedienung über Akku der von einer auf dem
Rollladenkasten befindlichen Solarzelle
versorgt wird.

Antriebsmechanismus mit elektrischer Überlastsicherung.

Keine Behinderung der Fensterfunktionen bei hochgefahrenem Rollladen.
Alle Bestandteile des Rollladens im
Standardfarbton 0000 Dunkelgrau (NCS S7500-N).

Beispielfabrikat:
VELUX Solar-Rollladen SSL MK06 0000S

Angeb. Fabr.: '....................................................'
Menge: 19,000 St

**1.1.1.6.60 Klapp-Schwing-Fenster 78x140cm**
Dachflächenfenster mit Abmessungen (BxL): 78 x 140 cm
Lichtfläche: 0,72 m²
Oberfläche fertig lackiert mit
Zwei-Komponenten-PU-Lack, weiß,
seidenmatt, NCS S 0500-N.

Außenabdeckung aus Aluminium,
einbrennlackiert, NCS S 7500-N.

Verglasung
für besonders
hohen Wärmeschutz: Uw = 1,0 W/(m²K),
Gesamtenergiedurchlasswert g = 0,44.

Erhöhter Schallschutz: Rw(C,Ctr)= 37(-2,-4) dB
Schallschutzklasse 3,
erhöhter Einbruchschutz
erhöhter Hagelschutz.

2x3 mm Verbund-Sicherheitsglas innen für erhöhten Einbruchschutz und
besseren Schallschutz, mit Edelmetallbeschichtung innen für erhöhten
Wärmeschutz.

3 mm gehärtetes Einscheiben-Sicherheitsglas nach
DIN EN 12150
mit Edelmetallbeschichtung
für erhöhten Wärmeschutz in der Mitte.

4 mm gehärtetes Einscheiben-Sicherheitsglas
nach DIN EN 12150 außen
mit Anti-Tau-Effekt zur Verringerung von Tauwasserbildung und mit natürlichem Reinigungseffekt.

Verringerung der Regengeräusche durch
Anti-Regengeräusch-Effekt

Alle technischen Werte sind normgemäß im senkrechten Einbau ermittelt und
beziehen sich auf das Fenster als Ganzes

Beispielfabrikat:
VELUX GPU MK08 0066 Polyur. EN.PLUS Alu 78x140

Angeb. Fabr.: '....................................................'
Menge: 5,000 St

**1.1.1.6.70 Kombi-Eindeckrahmen 78x140cm Teil 1/2**
Eindeckrahmen aus Aluminium,
Seitenteile gerade mit doppelten Wasser-Ableit-Falzen und Schaumstoff-Dichtungs-Profil.

Seitliche und untere Blendrahmenverblechung.

Inkl. Dämm- und Anschluss-Set für den
fachgerechten Anschluss des neuen
Dachfensters an die Dämmung des
Daches.

Dämmrahmen aus Polyethylen zur
Reduzierung der Wärmebrücke am Übergang
vom Fenster zum Dach, Wärmeleitfähigkeit = 0,04  W/(m K).
Einschließlich diffusionsoffener
Anschlussschürze aus Polypropylen,
Materialstärke 0,5 mm, sd = 0,03 m.
Wasserableitrinne für einen regensicheren Anschluss.
Mit flexibel einstellbarer Mittelrinne zwischen 10 und 16cm als Abstand zum
rechts danebenliegenden Fenster

Beispielfabrikat:
VELUX 10-16 EKW
MK08 2021M Ziegel

Angeb. Fabr.: '....................................................'
Menge: 1,000 St

**1.1.1.6.80 Kombi-Eindeckrahmen 78x140cm Teil 2/2**
Eindeckrahmen aus Aluminium,
Seitenteile gerade mit doppelten Wasser-Ableit-Falzen und Schaumstoff-Dichtungs-Profil.

Seitliche und untere Blendrahmenverblechung.

Inkl. Dämm- und Anschluss-Set für den
fachgerechten Anschluss des neuen
Dachfensters an die Dämmung des
Daches.

Dämmrahmen aus Polyethylen zur
Reduzierung der Wärmebrücke am Übergang
vom Fenster zum Dach, Wärmeleitfähigkeit = 0,04  W/(m K).
Einschließlich diffusionsoffener
Anschlussschürze aus Polypropylen,
Materialstärke 0,5 mm, sd = 0,03 m.
Wasserableitrinne für einen regensicheren Anschluss.

Material: Aluminium. Schürze des Unterteils aus plissiertem Aluminium.
Farbton: wie Fenster-Abdeckung.
Mit flexibel einstellbarer Mittelrinne zwischen 10 und 16cm als Abstand zum
rechts danebenliegenden Fenster

Beispielfabrikat:
VELUX 10-16 EKW
MK08 2002M Ziegel

Angeb. Fabr.: '....................................................'
Menge: 3,000 St

**1.1.1.6.90 Innenfutter 40cm 78x140cm**
*** Bedarfsposition ohne GB
Vorkonfektioniertes Innenfutter
für Dachstärken von 17 bis 43 cm und
Dachneigungen von 15° bis 90°.
(Bei 15° bis 25° und 65° bis 90° mit
leicht schräg verlaufenden Ober- und
Unterteilen.)
Breitenteile direkt am Fenster in
lotrechter Ausführung für mehr Platz
zur Einbringung von Wärmedämmung,
ansonsten waagerecht/senkrecht einbaubar.
Inklusive zur Fenstergröße passender
Dampfsperrschürze zur Herstellung einer luftdichten Anbindung.
Einschließlich aller Befestigungsmaterialien zum Anschließen der Dampfbremsschürze an die Dampfsperre des Daches.
Oberflächen aus weißem, seidenmatten
Kunststoff, NCS S 0500-N,
Abdeckleisten weiß foliert.

Beispielfabrikat:
VELUX Innenfutter LSC MK08 2000
Grundelement 40 cm weiß

Angeb. Fabr.: '....................................................'
Menge: 5,000 St

**1.1.1.6.100 Solar-Sonnenschutzrolladen 78x140cm**
*** Bedarfsposition ohne GB
Solarbetriebener Außenrolladen für
 - wirksamen Hitzeschutz,
 - optimale (fast völlige) Verdunkelung,
 - zusätzliche Wärmedämmung,
 - kompletten Sichtschutz,
 - weniger Lärm
 - mehr Sicherheit gegen Einbruch.

Rollladenpanzer aus Aluminiumlamellen,
in Gummikedern gelagert.

Vorprogrammierter Funk-Wandschalter im
Lieferumfang enthalten.
Steuerzentralen und Verkabelungen werden
nicht benötigt.
Bedienung über Akku der von einer auf dem
Rollladenkasten befindlichen Solarzelle
versorgt wird.

Antriebsmechanismus mit elektrischer
Überlastsicherung.

Keine Behinderung der Fensterfunktionen
bei hochgefahrenem Rollladen.
Alle Bestandteile des Rollladens im
Standardfarbton 0000 Dunkelgrau (NCS S
7500-N).

Beispielfabrikat:
VELUX Solar-Rollladen SSL MK06 0000S

Angeb. Fabr.: '....................................................'
Menge: 5,000 St

**1.1.1.6.110 Klapp-Schwing-Fenster 134x140cm**
Dachflächenfenster (BxL): 134 x 140 cm
Lichtfläche: 1,40 m²
Oberfläche fertig lackiert mit
Zwei-Komponenten-PU-Lack, weiß,
seidenmatt, NCS S 0500-N.

Außenabdeckung aus Aluminium, einbrennlackiert,
NCS S 7500-N.

Verglasung
für besonders
hohen Wärmeschutz: Uw = 1,0 W/(m²K),
Gesamtenergiedurchlasswert g = 0,44.

Erhöhter Schallschutz:
Rw(C,Ctr)= 37(-2,-4) dB
Schallschutzklasse 3,
erhöhter Einbruchschutz
erhöhter Hagelschutz.

2x3 mm Verbund-Sicherheitsglas innen für erhöhten Einbruchschutz und
besseren Schallschutz, mit Edelmetallbeschichtung innen für erhöhten
Wärmeschutz.

3 mm gehärtetes Einscheiben-Sicherheitsglas nach
DIN EN 12150
mit Edelmetallbeschichtung
für erhöhten Wärmeschutz in der Mitte.

4 mm gehärtetes Einscheiben-Sicherheitsglas
nach DIN EN 12150 außen
mit Anti-Tau-Effekt zur Verringerung von Tauwasserbildung und mit natürlichem Reinigungseffekt.

Verringerung der Regengeräusche durch
Anti-Regengeräusch-Effekt

Alle technischen Werte sind normgemäß im senkrechten Einbau ermittelt und
beziehen sich auf das Fenster als Ganzes

Beispielfabrikat:
VELUX GPU UK08 0066 Klapp-Schwing-Fenster PU ENP

Angeb. Fabr.: '....................................................'
Menge: 10,000 St

**1.1.1.6.120 Duo-Eindeckrahmen mit Dämm- und Anschlussset 134x140cm**
Eindeckrahmen aus Aluminium,
Seitenteile gerade mit doppelten Wasser-Ableit-Falzen und Schaumstoff-Dichtungs-Profil.

Seitliche und untere Blendrahmenverblechung.

Inkl. Dämm- und Anschluss-Set für den fachgerechten Anschluss des neuen
Dachfensters an die Dämmung des Daches.

Dämmrahmen aus Polyethylen zur
Reduzierung der Wärmebrücke am Übergang
vom Fenster zum Dach, Wärmeleitfähigkeit = 0,04  W/(m K).
Einschließlich diffusionsoffener Anschlussschürze aus Polypropylen,
Materialstärke 0,5 mm, sd = 0,03 m.
Wasserableitrinne für einen regensicheren Anschluss.
Mit flexibel einstellbarer Mittelrinne
zwischen 10 und 16cm als Abstand zum
rechts danebenliegenden Fenster

Beispielfabrikat:
VELUX 10-16 EKW UK08 2021M Ziegel

Angeb. Fabr.: '....................................................'
Menge: 2,000 St

**1.1.1.6.130 Eindeckrahmen mit Dämm- und Anschlussset 134x140cm**
Eindeckrahmen aus Aluminium,
Seitenteile gerade mit doppelten Wasser-Ableit-Falzen und Schaumstoff-Dichtungs-
Profil.

Seitliche und untere Blendrahmenverblechung.

Inkl. Dämm- und Anschluss-Set für den
fachgerechten Anschluss des neuen
Dachfensters an die Dämmung des Daches.

Dämmrahmen aus Polyethylen zur
Reduzierung der Wärmebrücke am Übergang
vom Fenster zum Dach, Wärmeleitfähigkeit = 0,04  W/(m K).
Einschließlich diffusionsoffener
Anschlussschürze aus Polypropylen,
Materialstärke 0,5 mm, sd = 0,03 m.
Wasserableitrinne für einen regensicheren Anschluss.

Material: Aluminium. Schürze des Unterteils aus plissiertem Aluminium.
Farbton: wie Fenster-Abdeckung.

Beispielfabrikat:
VELUX EDW UK08 2000 Ziegel hoch/Welle Alu+BDX

Angeb. Fabr.: '....................................................'
Menge: 6,000 St

**1.1.1.6.140 Innenfutter 40cm 134x140cm**
*** Bedarfsposition ohne GB
Vorkonfektioniertes Innenfutter
für Dachstärken von 17 bis 43 cm und
Dachneigungen von 15° bis 90°.
(Bei 15° bis 25° und 65° bis 90° mit
leicht schräg verlaufenden Ober- und
Unterteilen.)
Breitenteile direkt am Fenster in
lotrechter Ausführung für mehr Platz
zur Einbringung von Wärmedämmung,
ansonsten waagerecht/senkrecht einbaubar.
Inklusive zur Fenstergröße passender
Dampfsperrschürze zur Herstellung einer luftdichten Anbindung.
Einschließlich aller Befestigungsmaterialien zum Anschließen der Dampfbremsschürze an die Dampfsperre des Daches.
Oberflächen aus weißem, seidenmatten
Kunststoff, NCS S 0500-N,
Abdeckleisten weiß foliert.

Beispielfabrikat:
VELUX Innenfutter LSC UK08 2000
Grundelement 40 cm weiß

Angeb. Fabr.: '....................................................'
Menge: 2,000 St

**1.1.1.6.150 Solar-Sonnenschutzrolladen 134x140cm**
*** Bedarfsposition ohne GB
Solarbetriebener Außenrolladen für
 - wirksamen Hitzeschutz,
 - optimale (fast völlige) Verdunkelung,
 - zusätzliche Wärmedämmung,
 - kompletten Sichtschutz,
 - weniger Lärm
 - mehr Sicherheit gegen Einbruch.

Rollladenpanzer aus Aluminiumlamellen,
in Gummikedern gelagert.

Vorprogrammierter Funk-Wandschalter im
Lieferumfang enthalten.
Steuerzentralen und Verkabelungen werden
nicht benötigt.
Bedienung über Akku der von einer auf dem
Rollladenkasten befindlichen Solarzelle
versorgt wird.

Antriebsmechanismus mit elektrischer
Überlastsicherung.

Keine Behinderung der Fensterfunktionen
bei hochgefahrenem Rollladen.
Alle Bestandteile des Rollladens im
Standardfarbton 0000 Dunkelgrau (NCS S 7500-N).

Beispielfabrikat:
VELUX Solar-Rollladen SSL UK08 0000S

Angeb. Fabr.: '....................................................'
Menge: 2,000 St

**1.1.1.6.160 Klapp-Schwing-Fenster 78x160cm**
Dachflächenfenster (BxL): 78 x 160 cm
Lichtfläche: 0,85m²
Oberfläche fertig lackiert mit
Zwei-Komponenten-PU-Lack, weiß,
seidenmatt, NCS S 0500-N.

Außenabdeckung aus Aluminium, einbrennlackiert,
NCS S 7500-N.

Verglasung
für besonders
hohen Wärmeschutz: Uw = 1,0 W/(m²K),
Gesamtenergiedurchlasswert g = 0,44.

Erhöhter Schallschutz:
Rw(C,Ctr)= 37(-2,-4) dB
Schallschutzklasse 3,
erhöhter Einbruchschutz
erhöhter Hagelschutz.

2x3 mm Verbund-Sicherheitsglas innen für erhöhten Einbruchschutz und
besseren Schallschutz, mit Edelmetallbeschichtung innen für erhöhten
Wärmeschutz.

3 mm gehärtetes Einscheiben-Sicherheitsglas nach
DIN EN 12150
mit Edelmetallbeschichtung
für erhöhten Wärmeschutz in der Mitte.

4 mm gehärtetes Einscheiben-Sicherheitsglas
nach DIN EN 12150 außen
mit Anti-Tau-Effekt zur Verringerung von Tauwasserbildung und mit natürlichem Reinigungseffekt.

Verringerung der Regengeräusche durch
Anti-Regengeräusch-Effekt

Alle technischen Werte sind normgemäß im senkrechten Einbau ermittelt und
beziehen sich auf das Fenster als Ganzes

Beispielfabrikat:
VELUX GPU MK10 0066 Polyur. EN.PLUS Alu 78x160

Angeb. Fabr.: '....................................................'
Menge: 2,000 St

**1.1.1.6.170 Duo-Eindeckrahmen mit Dämm- und Anschlussset 78x160cm**
Eindeckrahmen aus Aluminium,
Seitenteile gerade mit doppelten Wasser-Ableit-Falzen und Schaumstoff-Dichtungs-Profil.

Seitliche und untere Blendrahmenverblechung.

Inkl. Dämm- und Anschluss-Set für den fachgerechten Anschluss des neuen
Dachfensters an die Dämmung des Daches.

Dämmrahmen aus Polyethylen zur
Reduzierung der Wärmebrücke am Übergang
vom Fenster zum Dach, Wärmeleitfähigkeit = 0,04  W/(m K).
Einschließlich diffusionsoffener Anschlussschürze aus Polypropylen,
Materialstärke 0,5 mm, sd = 0,03 m.
Wasserableitrinne für einen regensicheren Anschluss.
Mit flexibel einstellbarer Mittelrinne
zwischen 10 und 16cm als Abstand zum
rechts danebenliegenden Fenster

Beispielfabrikat:
VELUX 10-16 EKW MK10 2021M Ziegel

Angeb. Fabr.: '....................................................'
Menge: 1,000 St

**1.1.1.6.180 Innenfutter 40cm 78x160cm**
*** Bedarfsposition ohne GB
Vorkonfektioniertes Innenfutter
für Dachstärken von 17 bis 43 cm und
Dachneigungen von 15° bis 90°.
(Bei 15° bis 25° und 65° bis 90° mit
leicht schräg verlaufenden Ober- und
Unterteilen.)
Breitenteile direkt am Fenster in
lotrechter Ausführung für mehr Platz
zur Einbringung von Wärmedämmung,
ansonsten waagerecht/senkrecht einbaubar.
Inklusive zur Fenstergröße passender
Dampfsperrschürze zur Herstellung einer luftdichten Anbindung.
Einschließlich aller Befestigungsmaterialien zum Anschließen der Dampfbremsschürze an die Dampfsperre des Daches.
Oberflächen aus weißem, seidenmatten
Kunststoff, NCS S 0500-N,
Abdeckleisten weiß foliert.

Beispielfabrikat:
VELUX Innenfutter LSC MK10 2000
Grundelement 40 cm weiß

Angeb. Fabr.: '....................................................'
Menge: 2,000 St

**1.1.1.6.190 Solar-Sonnenschutzrolladen 78x160cm**
*** Bedarfsposition ohne GB
Solarbetriebener Außenrolladen für
 - wirksamen Hitzeschutz,
 - optimale (fast völlige) Verdunkelung,
 - zusätzliche Wärmedämmung,
 - kompletten Sichtschutz,
 - weniger Lärm
 - mehr Sicherheit gegen Einbruch.

Rollladenpanzer aus Aluminiumlamellen,
in Gummikedern gelagert.

Vorprogrammierter Funk-Wandschalter im
Lieferumfang enthalten.
Steuerzentralen und Verkabelungen werden
nicht benötigt.
Bedienung über Akku der von einer auf dem
Rollladenkasten befindlichen Solarzelle
versorgt wird.

Antriebsmechanismus mit elektrischer
Überlastsicherung.

Keine Behinderung der Fensterfunktionen
bei hochgefahrenem Rollladen.
Alle Bestandteile des Rollladens im
Standardfarbton 0000 Dunkelgrau (NCS S 7500-N).

Beispielfabrikat:
VELUX Solar-Rollladen SSL MK10 0000S

Angeb. Fabr.: '....................................................'
Menge: 2,000 St

**1.1.1.6.200 Schwingfenster 134x160cm**
Schwingfenster mit Schwingfunktion des Flügels bis zum Anschlag.
Mit bequemer Einhandbedienung oben, Lüftungsklappe und Luftfilter.
Seitliche Flügelabdeckbleche schraubenlos vormontiert, Montagewinkel und Markisenkasten im Lieferumfang
enthalten.
Dämmelement am Blendrahmen oben aus
geschäumtem Kunststoff, grau.
Luftdichtheitsklasse 4

Flügel und Blendrahmen: Holzkern mit nahtloser Kunststoff-Ummantelung aus Polyurethan, feuchtigkeitsunempfindlich, dauerhaft, besonders pflegeleicht, PVC-frei.

Umlaufende Dichtung mit Anschlag-
und Gleitfunktion aus Santoprene, seitliche Dichtung aus EPDM zwischen Flügel- und Blendrahmenverblechung
Dachflächenfenster (BxL): 134x160 cm
Lichtfläche: 1,63m²
Oberfläche fertig lackiert mit
Zwei-Komponenten-PU-Lack, weiß,
seidenmatt, NCS S 0500-N.

Außenabdeckung aus Aluminium,
einbrennlackiert, NCS S 7500-N.

Verglasung
für besonders
hohen Wärmeschutz: Uw = 1,0 W/(m²K),
Gesamtenergiedurchlasswert g = 0,44.

Erhöhter Schallschutz: Rw(C,Ctr)= 37(-2,-4) dB
Schallschutzklasse 3,
erhöhter Einbruch- und Hagelschutz

2x3 mm Verbund-Sicherheitsglas innen für erhöhten Einbruchschutz und
besseren Schallschutz, mit Edelmetallbeschichtung innen
für erhöhten Wärmeschutz.

3 mm gehärtetes Einscheiben-Sicherheitsglas nach
DIN EN 12150
mit Edelmetallbeschichtung
für erhöhten Wärmeschutz in der Mitte.

4 mm gehärtetes Einscheiben-Sicherheitsglas
nach DIN EN 12150 außen
mit Anti-Tau-Effekt zur Verringerung
von Tauwasserbildung und mit natürlichem
Reinigungseffekt.

Verringerung der Regengeräusche durch Anti-Regengeräusch-Effekt

Alle technischen Werte sind normgemäß
im senkrechten Einbau ermittelt und
beziehen sich auf das Fenster als Ganzes

Beispielfabrikat:
VELUX GGU UK10 0066
Polyur. EN. PLUS Alu 134x160

Angeb. Fabr.: '....................................................'
Menge: 4,000 St

**1.1.1.6.210 Eindeckrahmen mit Dämm- und Anschlussset 134x160cm**
Eindeckrahmen aus Aluminium,
Seitenteile gerade mit doppelten Wasser-Ableit-Falzen und Schaumstoff-Dichtungs-
Profil.

Seitliche und untere Blendrahmenverblechung.

Inkl. Dämm- und Anschluss-Set für den
fachgerechten Anschluss des neuen
Dachfensters an die Dämmung des Daches.

Dämmrahmen aus Polyethylen zur Reduzierung der Wärmebrücke am Übergang
vom Fenster zum Dach, Wärmeleitfähigkeit = 0,04  W/(m K).
Einschließlich diffusionsoffener
Anschlussschürze aus Polypropylen,
Materialstärke 0,5 mm, sd = 0,03 m.
Wasserableitrinne für einen regensicheren Anschluss.

Material: Aluminium. Schürze des
Unterteils aus plissiertem Aluminium.
Farbton: wie Fenster-Abdeckung.

Beispielfabrikat:
VELUX EDW UK10 2000 Ziegel hoch/Welle Alu+BDX

Angeb. Fabr.: '....................................................'
Menge: 4,000 St

**1.1.1.6.220 Innenfutter 40cm 134x160cm**
*** Bedarfsposition ohne GB
Vorkonfektioniertes Innenfutter
für Dachstärken von 17 bis 43 cm und
Dachneigungen von 15° bis 90°.
(Bei 15° bis 25° und 65° bis 90° mit
leicht schräg verlaufenden Ober- und
Unterteilen.)
Breitenteile direkt am Fenster in
lotrechter Ausführung für mehr Platz
zur Einbringung von Wärmedämmung,
ansonsten waagerecht/senkrecht einbaubar.
Inklusive zur Fenstergröße passender
Dampfsperrschürze zur Herstellung einer luftdichten Anbindung.
Einschließlich aller Befestigungsmaterialien zum Anschließen der Dampfbremsschürze an die Dampfsperre des Daches.
Oberflächen aus weißem, seidenmatten
Kunststoff, NCS S 0500-N,
Abdeckleisten weiß foliert.

Beispielfabrikat:
VELUX Innenfutter LSC UK10 2000
Grundelement 40 cm weiß

Angeb. Fabr.: '....................................................'
Menge: 4,000 St

**1.1.1.6.230 Solar-Sonnenschutzrolladen 134x160cm**
*** Bedarfsposition ohne GB
Solarbetriebener Außenrolladen für
 - wirksamen Hitzeschutz,
 - optimale (fast völlige) Verdunkelung,
 - zusätzliche Wärmedämmung,
 - kompletten Sichtschutz,
 - weniger Lärm
 - mehr Sicherheit gegen Einbruch.

Rollladenpanzer aus Aluminiumlamellen,
in Gummikedern gelagert.

Vorprogrammierter Funk-Wandschalter im
Lieferumfang enthalten.
Steuerzentralen und Verkabelungen werden
nicht benötigt.
Bedienung über Akku der von einer auf dem
Rollladenkasten befindlichen Solarzelle
versorgt wird.

Antriebsmechanismus mit elektrischer
Überlastsicherung.

Keine Behinderung der Fensterfunktionen
bei hochgefahrenem Rollladen.
Alle Bestandteile des Rollladens im
Standardfarbton 0000 Dunkelgrau (NCS S7500-N).

Beispielfabrikat:
VELUX Solar-Rollladen SSL UK10 0000S

Angeb. Fabr.: '....................................................'
Menge: 4,000 St

###### Bauteil 1.1.1.7 Dachziegeleindeckung

**1.1.1.7.10 Dacheindeckung Doppelmuldenfalzziegel**
Dacheindeckung mit
Doppelmuldenfalzziegel auf
vorbeschriebener Lattung, im Verband, einschließlich Breitenausgleich mit halben Ziegeln,

- Dachziegelart: Falzziegel nach DIN EN 1304
- Deckungsart: im Verband
- Deckbreite: ca. 20- 22 cm
- RDN::≥ 25°
- Farbe: rot engobiert

Dachziegel liefern und auf die geneigten
Dachflächen aufbringen.

Das Anarbeiten und Beischneiden an Einbauteile und Grate wird in nachfolgenden Positionen separat vergütet.

Beispielfabrikat:
Jacobi-Walther, Nelskamp, Erlus, Braas,
Creaton, Röben, etc..

Angeb. Fabr.: '....................................................'
Menge: 620,000 m²

**1.1.1.7.20 Zulage Ortgangziegel**
Zulage für die Ortgangausbildung mit Ortgangziegeln, passend
in Form und Farbe zur Flächendeckung.
Ortgangziegel mit zurückliegendem Steg, die
eine geradlinige Ortgangkante ergeben,
liefern und im Schleppgauben-, Dachgiebel- und Dachloggienbereich verlegen und fachgerecht mit korrosionsgeschützten
Schrauben fixieren.
Menge: 81,000 m

**1.1.1.7.30 Windsogsicherung und -berechnung**
Ziegelverklammerung liefern und entsprechend
der Fachregeln des deutschen Dachdeckerhandwerks
in den
First-, Ortgang-, Trauf-, Kehl- und Gratbereichen sowie Dachinnenfläche,
im jeweils berechneten Verlegeraster einbauen.

Die Windsogberechnung ist
Bestandteil dieser Position und mit einzukalkulieren. Sie dient im Schadensfall zur Vorlage beim Gebäude- und Haftpflichtversicherer und ist spätestens mit der Schlussrechnung einzureichen.
Menge: 620,000 m²

**1.1.1.7.40 Trockenfirst mit Rollenlüfterband**
Firstausbildung mit Lüfterband und
Sanierungs-Firstziegel.
Alu-Rollenlüfterband und Firsthauben passend zur vorbeschriebenen
Eindeckung, liefern und als
oberen Abschluss auf der Unterkonstruktion
verlegen und mit entsprechendem Systemzubehör wie Klammern und Schrauben in
korrosionsgeschützter
Ausführung fachgerecht auf
vorbeschriebener FL sturmsicher montieren.
Menge: 48,000 m

**1.1.1.7.50 Trockengrat mit Rollenlüfterband**
Ausbildung der Grate mit Rollenlüfterband
und Gratziegel,,
passend zur vorbeschriebenen Eindeckung,
liefern und als
oberen Abschluss mit entsprechendem
Systemzubehör wie Klammern
und Schrauben in korrosionsgeschützter
Ausführung auf vorbeschriebener Gratlattung fachgerecht montieren.
Menge: 36,000 m

**1.1.1.7.60 Zulage Gratanfangziegel**
Gratanfangziegel, passend zur Dacheindeckung, liefern
und einbauen, als Zulage zur Grateindeckung.
Menge: 6,000 St

**1.1.1.7.70 Firstendscheibe Al**
Firstendscheibe aus Aluminium, passend zu
vorbeschriebenen Firstziegeln liefern und fachgerecht montieren.
Menge: 3,000 St

**1.1.1.7.80 Walmkappe keramisch dreiachsig**
Keramische Walmkappe, dreiachsig,
passend zu vorstehender Grat- und Firsteindeckung liefern und fachgerecht aufbringen.
Menge: 4,000 St

**1.1.1.7.90 Zulage Lüfterziegel**
Lüfterziegel, passend zur Dacheindeckung, liefern
und als Zulage zur Flächendeckung eindecken.
Lüftungsquerschnitt: 8,0 cm².
Menge: 10,000 St

**1.1.1.7.100 Andeckarbeiten Einbauteile und Grate**
Im Bereich der Grate, Dachflächenfenster, seitlichen Wandanschlüsse, etc. die
Dachziegel sauber zuschneiden und
fachgerecht beidecken.
Abschnitte sind aufzuladen, abzutransportieren und inkl. Transport- und Entsorgungskosten
fachgerecht zu entsorgen.

Die Abrechnung erfolgt auf Längenmaß.
Menge: 72,000 m

**1.1.1.7.110 Andeckarbeiten Blechkehlen beidseitig inkl. Kehldichtstreifen**
Blechkehlen beidseitig fachgerecht
eindecken, Ziegel sauber zuschneiden und die Ausspitzer korrosionsgeschützt befestigen.

Das Streichen der Schnittkanten mit
Kaltengobe im Farbton der Dachziegel
sowie das Liefern und Einbauen von
Kehldichtstreifen zum Schutz vor Insekteneinflug
und Staubeintrieb sind ebenso
Bestandteil dieser Position und mit einzukalkulieren.
Menge: 14,000 m

**1.1.1.7.120 Sanitärlüfter Keramik DN125**
Keramisches Sanitärlüfter-System Ton
NW 125 mm in Form und Farbe passend zur
Flächendeckung, inklusive Flexschlauch
mit Reduzierung, liefern und fachgerecht an alle Funktionsschichten luftdicht und regensicher
anschließen und einbauen.

Angeb. Fabr.: '....................................................'
Menge: 5,000 St

**1.1.1.7.130 Sanitärlüfter Aluminium DN125**
*** Bedarfsposition ohne GB
Stranglüfter aus Aluminium, pulverbeschichtet,
NW 125 mit Anschlussschlauch
(70cm) und UD Manschette, regensicher,
passend in Farbe und Form an vorstehende Deckung
fachgerecht einbauen,
einschließlich aller Ausschnitte.

Angeb. Fabr.: '....................................................'
Menge: 5,000 St

**1.1.1.7.140 Schneefangsystem Doppelrohr Al**
Schneefangsystem als Doppelrohranlage aus Aluminium,
bestehend aus

- Schneefangdoppelrohrhalter
- Schneefangrundrohren Ø 40 mm
- Rohrverbindern

einschl. Grundplatten, pulverbeschichtet,
passend in Form und Farbe zur vorstehenden
Ziegeldeckung liefern und fachgerecht einbauen.
Die Befestigung erfolgt mit V2A-Schrauben.

Komplettes Schneefangsystem
einschl. Grundplatten liefern und fachgerecht in fix und fertiger Arbeit einbauen.

Angeb. Fabr.: '....................................................'
Menge: 112,000 m

**1.1.1.7.150 Sicherheitsdachhaken TypA VSt**
Sicherheitsdachhaken Typ A, aus feuerverzinktem
Stahl 30/6 mm, für Dachziegel, mit Verkröpfung ca. 45 mm, DGUV-geprüft und zugelassen als Leiterhaken nach
DIN EN 517 Typ A, liefern und einschließlich Befestigungsmittel fachgerecht in die Dachfläche einbauen.

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
Beispielfabrikat:
Flender-Flux Nr. 11 SF Typ A

Angeb. Fabr.: '....................................................'
Menge: 50,000 St

**1.1.1.7.160 Sicherheitsdachhaken TypA mit Grundplatte Al**
*** Bedarfsposition ohne GB
Sicherheitsdachhaken inkl. Grundplatte, Typ A nach
DIN EN 517,
Oberteil rot,
liefern
und gemäß Einbauanleitung des Herstellers und
UVV der Bauberufsgenossenschaft
fachgerecht einbauen.

Angeb. Fabr.: '....................................................'
Menge: 50,000 St

**1.1.1.7.170 Steigtritt mit Grundplatte Al**
Steigtritt einschl. Grundplatte, aus Aluminium,
pulverbeschichtet im Farbton der Dacheindeckung,
geprüft nach DIN EN 516,
liefern und gemäß Herstellervorschrift und DIN 18160-5 in vorstehende Deckung einbauen.

Angeb. Fabr.: '....................................................'
Menge: 2,000 St

**1.1.1.7.180 Kurzrost mit Grundplatten Al**
Laufrost aus Aluminium, Länge ca. 46 cm, einschl. zwei Grundplatten pulverbeschichtet im Farbton der Dacheindeckung,
geprüft nach DIN EN 516,
liefern und gemäß Herstellervorschrift und DIN 18160-5 in vorstehende Deckung einbauen.

Beispielfabrikat:
ERLUS

Angeb. Fabr.: '....................................................'
Menge: 1,000 St

**1.1.1.7.190 Langrost mit Grundplatten Al**
*** Bedarfsposition ohne GB
Laufrost mit Grundplatten wie vor beschrieben, jedoch Rostlänge 80 cm.
Menge: 1,000 St

**1.1.1.7.200 Reservedachziegel**
Menge: 20,000 St

**1.1.1.7.210 1/2 Reservedachziegel**
Menge: 10,000 St

**1.1.1.7.220 Doppelwulstziegel**
Menge: 5,000 St

**1.1.1.7.230 Ortgangziegel links**
Menge: 5,000 St

**1.1.1.7.240 Ortgangziegel rechts**
Menge: 5,000 St

###### Bauteil 1.1.1.8 Stehfalzbekleidung

**1.1.1.8.10 Winkelstehfalzbekleidung Schleppgauben Vorderseite DN50°**
Spiegel- und Wangenbekleidung der straßenseitigen Schleppgauben mit Farbaluminiumband in
Winkelstehfalztechnik gemäß
Hersteller-Verlegerichtlinien und dem Fachregelwerk des deutschen
Dachdeckerhandwerks liefern, fachgerecht
herstellen und inkl. sämtlichem Verbindungs- und
Befestigungsmaterial (Winkel-Festhafte bzw. Winkel-Schiebehafte und Niro Rillennägel)
auf Brettschalung 24 mm montieren.
Die Art und die Anzahl der Befestigung
richtet sich nach den Objektanforderungen
und der statischen Berechnung.

Die Falzaufbüge sind konisch herzustellen, sodass am unteren Auflagebereich der Bahnen ein Dehnungsspalt
verbleibt.
Jede Schar ist aus einer Bandlänge zu fertigen.

Fotos Schleppgauben Straßenseiten:

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
Gaubenabmessungen:

- Wangenkehlen: 2 x ca. 2,20 m = ca. 4,40 m
- Ortgang: 2 x ca. 2,00 m = ca. 4,00 m
- Gaubenbreite: ca. 2,10 m
- Gaubenhöhe: ca. 1,35 m
- Dachneigung Gaube: ca. 50°
- Dachneigung Hauptdach: ca. 60°

Jede Schar ist aus einer Länge zu fertigen.
Die Lieferung und fachgerechte Montage aller erforderlichen Profile sowie Haftstreifen zur Ausbildung des Fußpunktes, des oberen Abschlusses, der Außenecken, sowie der Fenstereinfassung sind in diese Position einzukalkulieren. Inklusive aller Eckausbildungen, sowie An- und Abschlüsse. Die Einschubtaschen sind zu liefern, fachgerecht an der Unterkonstruktion zu montieren und mit vorkomprimiertem Dichtband anzudichten.

- Anzahl der Fenster: 1
- Fensterbreite: ca. 1,60 m
- Fensterhöhe: ca. 1,15 m
- Laibungstiefe: 0,20 m

Der Fußpunkt ist mit einem Lochstreifen sowie einer Einschubtasche auszuführen.
Der Scharabschluss ist stehend rund auszuführen. Der Mehraufwand für Schrägschnitte ist einzukalkulieren.

Der Scharabschluss ist am oberen Ende einschließlich
Vorkantung als stehend rund auszubilden.

Die Außenecken sind mit Abdeckkappe auszuführen.

Die erforderlichen Fensterbankabdeckungen sind zu liefern und fachgerecht auf der Unterkonstruktion zu
befestigen.
Die Fensterbankabdeckungen sind mit einem
Quergefälle von mind. 3° und einer seitlichen
Aufkantung mit Rückkantung von mind. 20 mm
auszuführen. Die Aufstellhöhe
am Blendrahmen beträgt mind. 20 mm und
ist mit einer Rückkantung zu versehen.

Der Anschluss an das Ziegeldach erfolgt durch ein Anschlussprofil mit seitlicher Rückkantung. Die Über-/unterdeckung der Ziegel ist
gemäß den Fachregeln auszuführen  Die Fixierung der einzelnen Profile erfolgt mit Festhaften.

- Bandbreite:  500 mm
- Achsbreite:  ca. 426 mm
- Deckbreite:  ca. 430 mm
- Materialdicke: 0,7 mm
- Material:  Aluminium
- Legierung:  in Falzqualität H41
- Beschichtung: Vorderseite: 2-Schichtenbrennlackierung, Rückseite: Schutzlack
- Farbe:  anthrazit

An- und Abschlüsse bestehend aus:

Saumstreifen:
- Materialstärke: 1,00 mm,
- Zuschnitt: ca. 200 mm,
- Abkantung: 2 Stk.,
Lochblech:
- Rundlochung Ø 5 mm,
- Zuschnitt: ca. 120 mm,
- Abkantung: 2 Stk., nach Erfordernis,

Abdeckblech:
- Materialstärke: 0,7 mm
- Zuschnitt: ca. 250 mm
- Abkantung: 2 Stk.

Systemskizze oberer
Abschluss Gaubendeckel:

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
Systemskizze unterer
Abschluss Fenster:

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
Systemskizze seitlicher
Abschluss Fenster:

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
Laibungstiefe ca. 200 - 250 mm

Laibungsbleche fachgerecht am Stock befestigt, inkl. erforderlicher Stütz- bzw. Hilfskonstruktion, Befestigungs- und Abdichtungsmaterial sowie anarbeiten an die Fassadenbekleidung, Fensterbank und Sturz.

Winkelstehfalzbekleidung komplett einschließlich aller erforderlichen Zuschnittte, Schrägschnitte, Auf- und Abkantungen, Anpassungen, etc. sofern nicht in gesonderter Position ausgewiesen.

Alle sonstigen Zulagen sind in den Einheitspreis einzukalkulieren und werden, falls nicht in
separaten Positionen
beschrieben, nicht gesondert vergütet.

Beispielfabrikat:
HAUSHAUT Falz- und Fassadenband,
PREFA Farbaluminiumband

Angeb. Fabr.: '....................................................'
Menge: 5,000 St

**1.1.1.8.20 Winkelstehfalzbekleidung Schleppgaube Vorderseite DN40°**
Winkelstehfalzbekleidung wie vor beschrieben, jedoch für Schleppgaube mit Abmessungen:

- Wangenkehlen: 2 x ca. 4,00 m = ca. 8,00 m
- Ortgang: 2 x ca. 3,80 m = 7,60 m
- Gaubenbreite: ca. 2,00 m
- Gaubenhöhe: ca. 1,80 m
- Dachneigung Gaube: ca. 35°
- Dachneigung Hauptdach: ca. 45°

Foto Schleppgaube:

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
- Anzahl der Fenster: 1
- Fensterbreite: ca. 1,60 m
- Fensterhöhe: ca. 1,60 m
- Laibungstiefe: ca. 0,20 m

Die Abrechnung erfolgt je Stück fix und fertig hergestellter Gaubenbekleidung.
Menge: 1,000 St

**1.1.1.8.30 Winkelstehfalzbekleidung Schleppgauben DN25° Hofseite**
Winkelstehfalzbekleidung wie vor beschrieben, jedoch für die hofseitigen Schleppgauben mit

Abmessungen:

- Wangenkehlen: 2 x ca. 2,70 m = ca. 5,40 m
- Ortgang: 2 x ca. 2,20 m = 4,40 m
- Gaubenbreite: ca. 1,30 m
- Gaubenhöhe: ca. 1,80 m
- Dachneigung Gaube: ca. 25°
- Dachneigung Hauptdach: ca. 47°

Foto Schleppgaube Hofseite:

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
- Anzahl der Fenster: 1
- Fensterbreite: ca. 1,10 m
- Fensterhöhe: ca. 1,35 m
- Laibungstiefe: 0,20 m

Die Abrechnung erfolgt je Stück fix und fertig hergestellter Gaubenbekleidung.
Menge: 4,000 St

**1.1.1.8.40 Winkelstehfalzbekleidung und Eindeckung Sattelgaube**
Gaubenbekleidung wie vor beschrieben, jedoch einschließlich der Doppelstehfalzeindeckung der Sättel,
für die Sattelgaube auf
Straßenseite Eichborndamm, mit
Abmessungen:

- Wangenkehle: 2 x ca. 1,60 m = ca. 3,20 m
- Sattelkehle: 2 x ca. 2,30 m = ca. 4,60 m
- Traufe: 2 x ca. 1,10 m = ca. 2,20 m
- Ortgang: 2 x ca. 1,60 m = ca. 3,20 m
- Firstlänge: ca. 2,00 m
- Gaubenbreite: ca. 3,00 m
- Gaubenhöhe: ca. 2,70 m
- Dachneigung Gaube: ca. 40°
- Dachneigung Mansarde: ca. 60°
- Dachneigung Hauptdach: ca. 50°

Foto Satteldachgaube Eichborndamm:

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
- Anzahl der Fenster: 3
- Fensterbreite: ca. 0,70 m
- Fensterhöhe: ca. 1,60 m
- Laibungstiefe: ca. 0,20 m

Doppelstehfalzeindeckung der
Sättel inklusive Vordeckung auf der vorbeschriebenen, vollflächigen Unterkonstruktion. Die Überlappungen/Stöße sind abzudichten.

Die Lieferung und fachgerechte Montage aller erforderlichen Profile sowie Haftstreifen
zur Trauf- und Ortgangausbildung sowie
zum Anschluss an das
Hauptdach sind in diese Position einzukalkulieren.

Inklusive aller Eckausbildungen sowie An- und Abschlüsse.

An der Traufe sind Trauf- und Lochstreifen sowie
unter der Unterdeckbahn ein Tropfblech zu montieren.

Der Scharabschluss ist stehend rund auszuführen.

Die Firstausbildung erfolgt mit Leiste und Abdeckkappe.
Die Falze sind umzulegen, mind. 40 mm aufzustellen und mit einer Rückkantung zu versehen.

Die Ortgangausbildung erfolgt mit eingefalzter glatter Blende. Die Höhe der Blende richtet sich nach dem Aufbau der Unterkonstruktion sowie der gemäß Fachregeln
erforderlichen Überdeckung der zu
schützenden Gebäudekante und beträgt ca. 160 mm.

Der Anschluss an das Ziegeldach erfolgt durch eine Sonderschar mit angekantetem Kehlschenkel und Rückkantung.
Die Überdeckung der Ziegel ist gemäß den Fachregeln auszuführen.

Die Abrechnung erfolgt als ein Stück fix und fertig eingedeckter und bekleideter Sattelgaube.
Menge: 1,000 St

**1.1.1.8.50 Winkelstehfalzbekleidung Dachgiebel Hofseite**
Fassadenbekleidung im Bereich der hofseitigen Dachgiebelflächen mit Farbaluminiumband in  Winkelstehfalztechnik gemäß  Hersteller-Verlegerichtlinien und dem Fachregelwerk des deutschen
Dachdeckerhandwerks liefern, fachgerecht herstellen und inkl. sämtlichem Verbindungs- und
Befestigungsmaterial (Winkel-Festhafte bzw. Winkel-Schiebehafte und Niro Rillennägel)
auf Brettschalung 24 mm montieren.
Die Art und die Anzahl der Befestigung richtet sich nach den Objektanforderungen
und der statischen Berechnung.

Die Falzaufbüge sind konisch herzustellen, sodass am unteren Auflagebereich der Bahnen
ein Dehnungsspalt verbleibt. Die Verlegerichtlinien des Herstellers sind einzuhalten! Jede Schar ist aus einer Bandlänge zu fertigen.

Ansicht Dachgiebel mit Abmessungen:

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
Dachgiebelabmessungen:

- Anschlusslänge oben ca. 4,90 m
- Anschlusslänge unten ca 5,00 m
- Höhe lotrecht ca. 0,90 m
- Höhe orthogonal ca. 0,65 m
- Fläche ca. 2,60 m²
- Dachneigungen ca. 43°

Jede Schar ist aus einer Länge zu fertigen.

Der Anschluss an das Ziegeldach erfolgt durch ein Anschlussprofil mit seitlicher Rückkantung. Die Über-/unterdeckung der Ziegel ist gemäß den Fachregeln auszuführen  Die Fixierung der einzelnen Profile erfolgt mit Festhaften.

- Bandbreite:  500 mm
- Achsbreite:  ca. 426 mm
- Deckbreite:  ca. 430 mm
- Materialdicke: 0,70 mm
- Material:  Aluminium
- Legierung:  in Falzqualität H41
- Beschichtung: Vorderseite: 2-Schichtenbrennlackierung, Rückseite: Schutzlack
- Farbe:  anthrazit

An- und Abschlüsse bestehend aus:

Saumstreifen:
Materialstärke: 1,00 mm,
Zuschnitt: ca. 200 mm,
Abkantung: 2 Stk.,

Lochblech:
Rundlochung Ø 5 mm,
Zuschnitt: ca. 120 mm,
Abkantung: 2 Stk., nach Erfordernis,

Abdeckblech:
Materialstärke: 0,7 mm
Zuschnitt: ca. 250 mm
Abkantung: 2 Stk.

Einschließlich der erf. Einschubtaschen im
Material und Farbton gemäß Hauptposition. Diese sind zu liefern, fachgerecht  zu montieren und mit Dichtband anzudichten.

Die Lieferung und fachgerechte Montage
aller erforderlichen Profile, Haft-/Saumstreifen,
Lochbleche, etc.
zur Ausbildung des oberen Entlüftungsabschluss
sind  in diese Position einzukalkulieren. Der
Scharabschluss ist am oberen
Ende einschließlich Vorkantung als stehend-runder
Abschluss auszubilden. Schrägschnitte
sind einzukalkulieren und werden nicht
gesondert vergütet!

Die Lieferung und fachgerechte
Montage aller erforderlichen Profile, Haft-/Saumstreifen, Lochbleche, Traufstreifen,
Abdeckstreifen, etc.
zur Ausbildung des unteren Dachanschlusses
sowie oberen und unteren seitlichen Abschlüssen
sind in diese Position einzukalkulieren.
Der Scharabschluss am Fußpunkt ist mit einer
Rückkantung zu versehen und stehend rund auszuführen.

Winkelstehfalzbekleidung komplett einschließlich aller erforderlichen Zuschnittte, Schrägschnitte, Auf- und Abkantungen, Anpassungen, etc. sofern nicht in gesonderter Position ausgewiesen.

Alle sonstigen Zulagen sind in den Einheitspreis einzukalkulieren und werden, falls nicht in
separaten Positionen beschrieben, nicht gesondert vergütet.
Menge: 1,000 St

**1.1.1.8.60 Fensterbänke Zn 0,7mm**
Liefern und Montieren von Fensterbänken aus legiertem Zink, einschließlich der Anarbeitung und regensicheren, fachgerechten Ausbildung des Anschlusses an den Traufbereich bzw. die Traufbleche aus Zinkblech.

Fensterbank:
- Materialstärke: 0,7 mm,
  Zuschnitt: bis ca. 400 mm,
  Abkantung: ca. 3 Stk.,
Haltewinkel:
- Materialstärke: 1,50 mm,
  Zuschnitt: ca. 220 mm,
  Abkantung: 1 Stk.
Lochblech:
- Rundlochung Ø 5 mm,
  Zuschnitt: ca. 130 mm,
  Abkantung: nach Erfordernis,

Fachgerechte Herstellung der Fensterbänke inkl.
erforderlichem Befestigungsmaterial,
Unterkonstruktion und Vorköpfe sowie
herstellen der seitlichen Abschlüsse in fertiger Arbeit.
Menge: 30,000 m

##### 1.1.2 SCHRÄGDACH

###### Bauteil 1.1.2.1 Rückbauarbeiten

**1.1.2.1.10 Rückbau PAK-haltige Bitumenschweißbahnaltabdichtung dreilagig**
PAK-haltige Dachabdichtung im flach geneigten Bereich bestehend aus drei Lagen
Bitumenschweißbahn, fachgerecht abbrechen und v. Hand laden LKW AN schadstoffbelastet
Abbruch von Hand/ mit handgeführten Kleingeräten, Ausführung
staubarm TRGS 559, ohne Funkenfreisetzung,
aufgenommene Stoffe zur Entsorgung sortieren,
sammeln,
verpacken, im Behälter des AN lagern, Behältergröße nach
Wahl des AN, auf LKW des AN laden,
Abfall ist gefährlich, schadstoffbelastet gemäß Analyse,
Mengenermittlung nach Aufmaß,
die Entsorgung wird gesondert vergütet.

Transportweg von der Abbruchstelle zur
Sammelstelle beträgt
vertikal über 10 bis 15 m, horizontal über 20 bis 30 m .
Menge: 250,000 m²

**1.1.2.1.20 Verpacken PAK-haltige Altabdichtung**
Verpacken von
Schadstoff PAK (teerhaltige Produkte) gemäß TRGS 524, DGUV- Regel 101-004, Abrechnung nach
Wägebescheinigung und Lieferbeleg, abgerechnet wird nach abzubauender Masse .
Menge: 3,000 t

**1.1.2.1.30 Transport und Entsorgung PAK-haltige Altabdichtung AVV 170303**
Abfall gefährlich AVV170303* schadstoffbelastet LKW AN transp. entsorgen.
Vergüt. Entsorg. AN
Bau- und Abbruchabfälle, Bitumengemische, Kohlenteer und
teerhaltige Produkte,
gefährlich, Abfallschlüssel nach
AVV (Abfallverzeichnis-Verordnung) 170303* Kohlenteer und teerhaltige Produkte,
schadstoffbelastet gemäß Analyse,
in Behälter auf Fahrzeug lagernd, mit LKW des AN
transportieren, entsorgen, max. Gesamtgewicht ohne
Beschränkung, zum Lager / zur Anlage nach Wahl des AN,

Entsorgungsnachweis gemäß Nachweisverordnung ist
erforderlich, Vergütung der Entsorgung übernimmt AN,
Mengenermittlung nach Wiegekarte, Ausführung gemäß
Zeichnung.
Menge: 3,000 t

**1.1.2.1.40 Ausbauen und Verpacken KMF-haltige MiWo-Gefachdämmung 120mm**
Vorhandene, ca. 120 mm dicke, KMF-haltige, alukaschierte Gefachdämmung vorsichtig, gemäß TRGS 521 ausbauen und
Gefache säubern.

Ausgebaute Stoffe in staubdichte Behälter
verpacken, vom
Gebäude abtransportieren und in Container oder geeignetes
Fahrzeug des AN verladen.

Alle erforderlichen Schutzmaßnahmen für
Expositionskategorie 2 (siehe TRGS 521) sind mit einzukalkulieren.

Transport und Entsorgung werden gesondert vergütet.

Die Abrechnung erfolgt im Flächenmaß. Sparrenbreiten werden übermessen.
Menge: 250,000 m²

**1.1.2.1.50 Transport und Entsorgung alte Mineralwolle AVV 170603**
Verpackte und geladene Mineralwolle der Vorpositionen
transportieren und einer ordnungsgemäßen
Entsorung bzw .
Verwertung zuführen.

Abfallschlüsselnummer: 17 06 03 (alte Mineralwolle)

Der Nachweis der fachgerechten Entsorung bzw.
Verwertung ist
dem AG unaufgefordert vorzulegen.

Die Abfuhr darf erst nach Vorlage eines gültigen
Sammelentsorgungsnachweises oder Entsorgungsnachweises
(inkl. Zuweisungsbescheid) erfolgen .
Die Andienung des Abfalls und die Vorbereitung des
Entsorgungsweges sowie der Nachweis der
ordnungsgemäßen
Entsorgung ist Sache des AN.

Abrechnungsgrundlage sind die Wiegescheine des Entsorgers .
Menge: 0,700 t

**1.1.2.1.60 Rückbau Deckunterlage Brettschalung 24mm**
Rückbau der vorhandenen Deckunterlage im
flach geneigten Dachbereich
bestehend aus Brettschalung,
Schalungsdicke 24 mm, inkl. sämtlicher hierfür erforderlichen Arbeits- und Schutzverfahren.

Foto rückzubauende Brettschalung:

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
Dachschalung mit Anhaftungen aus Bitumenaltabdichtung, Altholzkategorie A IV,
abnehmen, nach unten transportieren
und in Container des AN
laden.

Abfallschlüsselnummer : 17 02 04*

Transport und Entsorgung wird gesondert vergütet.
Menge: 250,000 m²

**1.1.2.1.70 Rückbau und Entsorgung Unterspannbahn PE-Folie**
Vorhandene Unterspannbahn aus gitterverstärkter
PE-Folie,
Fabrikat "DÖRKEN Dragofol",
aufnehmen, staubfrei nach unten
transportieren, in Container
laden und inkl. aller anfallender Transport- und
Entsorgungskosten fachgerecht entsorgen.
Menge: 250,000 m²

**1.1.2.1.80 Rückbau und Entsorgung Kaminanlegeleitern VSt**
Vorhandene Anlegeleitern der
Kaminschächte, einschließlich Befestigung
an Kopf- und Fußpunkten
sowie sämtlicher Verbindungs- und Befestigungsmaterialien abmontieren, nach unten transportieren, in Container oder Fahrzeug laden und inkl. Transport und Entsorgungskosten fachgerecht entsorgen.

- Leiterlängen: ca. 2,50 bis ca. 3,50 m
- Material: Stahl verzinkt

Beispielfotos vorhandene Anlegeleitern:

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
Die Abrechnung erfolgt pro Stück rückgebauter und entsorgter Stahleiter.
Menge: 18,000 St

**1.1.2.1.90 Rückbau und Entsorgung Lichtkuppeloberteil PVC 100x100cm**
Vorhandene Lichtkuppeloberteile, Abmessungen
je 100x100 cm, bestehend aus PVC,
abnehmen, einschl. Verbindungs- u. Befestigungsmaterial demontieren, transportieren und inklusive
Entsorgungskosten
einer stofflichen Verwertung zuführen.

Foto  Lichtkuppeloberteil:

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Menge: 4,000 St

**1.1.2.1.100 Transport und Entsorgung Altholz AVV 170204**
Vorbeschriebene, in Container verladene Althölzer bzw. Brettschalung transportieren und einer ordnungsgemäßen Entsorung bzw .
stofflichen Verwertung zuführen.

Abfallschlüsselnummer 17 02 04*

Der Nachweis der fachgerechten Entsorung bzw.
Verwertung ist
dem AG unaufgefordert vorzulegen.

Die Abfuhr darf erst nach Vorlage eines gültigen
Sammelentsorgungsnachweises oder Entsorgungsnachweises
(inkl. Zuweisungsbescheid) erfolgen .
Die Andienung des Abfalls und die Vorbereitung des
Entsorgungsweges sowie der Nachweis der ordnungsgemäßen
Entsorgung ist Sache des AN.

Abrechnungsgrundlage sind die Wiegescheine des Entsorgers .
Menge: 2,600 t

*Hinweis*
Im Zuge der Dachsanierung werden alle massiven Kamin- schächte, die nicht als Abgasrohrschächte dienen, bis auf das Bestandssparren- beziehungsweise im flach geneigten Bereich bis auf das Deckenbalkenniveau abgebrochen.

**1.1.2.1.110 Rückbau Kaminschachtmauerwerk 70x30x330cm**
Vorhandenes Schachtmauerwerk der Kamine bestehend aus Normalformat Klinkersteinen,

Länge:  ca. 70 cm
Breite:  ca. 30 cm
Höhe:  ca. 330 cm

abbrechen, vom Dach in Container oder Fahrzeug laden und zur Verwertungsstelle transportieren.

Die Entsorgung wird gesondert vergütet.

Foto rückzubauende
Kaminschächte 70x30x330cm:

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
Mit in diese Position einzukalkulieren, ist das nach erfolgtem Abbruch auf Bestandssparrenniveau erforderliche
Verschließen der Oberseite mittels Holzwerkstoffplatte,
Dicke = 15 mm, Befestigung konstruktiv mittels
Einschlagdübel 6 x 50 mm.

Die Abrechnung erfolgt je Stück rückgebautem Kaminkopf.
Menge: 2,000 St

**1.1.2.1.120 Rückbau Kaminschachtmauerwerk 70x30x400cm**
Kaminschachtmauerwerksrückbau wie vor beschrieben,
jedoch Abmessungen

Länge:  ca. 70 cm
Breite:  ca. 30 cm
Höhe:  ca. 400 cm

Foto abzubrechender
Kaminschacht 70x30x400cm:

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Menge: 1,000 St

**1.1.2.1.130 Rückbau Kaminschachtmauerwerk 70x30x180cm**
Kaminschachtmauerwerksrückbau wie vor beschrieben,
jedoch Abmessungen

Länge:  ca. 70 cm
Breite:  ca. 30 cm
Höhe:  ca. 180 cm

Fotos abzubrechende Kaminschächte 70x30x180cm:

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Menge: 6,000 St

**1.1.2.1.140 Rückbau Kaminschachtmauerwerk 80x30x220cm**
Kaminschachtmauerwerksrückbau wie vor beschrieben,
jedoch Abmessungen

Länge:  ca. 80 cm
Breite:  ca. 30 cm
Höhe:  ca. 220 cm

Foto abzubrechender
Kaminschacht 80x30x220cm:

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Menge: 1,000 St

**1.1.2.1.150 Rückbau Kaminschachtmauerwerk 140x50x220cm**
Kaminschachtmauerwerksrückbau wie vor beschrieben,
jedoch Abmessungen

Länge:  ca. 140 cm
Breite:  ca. 50 cm
Höhe:  ca. 220 cm

Fotos abzubrechende Kaminschächte 140x50x220cm:

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Menge: 2,000 St

**1.1.2.1.160 Rückbau Kaminschachtmauerwerk 30x30x100cm**
Kaminschachtmauerwerksrückbau wie vor beschrieben,
jedoch Abmessungen

Länge:  ca. 30 cm
Breite:  ca. 30 cm
Höhe:  ca. 100 cm

Foto abzubrechender
Kaminschacht 30x30x100cm:

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Menge: 1,000 St

**1.1.2.1.170 Entsorgung Kaminschachtklinkermauerwerk**
Vorbeschriebenes, abgebrochenes
Kaminschachtmauerwerk transportieren und einer ordnungsgemäßen Entsorung bzw .
stofflichen Verwertung zuführen.

Der Nachweis der fachgerechten Entsorung bzw.
Verwertung ist
dem AG unaufgefordert vorzulegen.

Die Abrechnung erfolgt gemäß Wiegeschein.
Menge: 12,000 t

###### Bauteil 1.1.2.2 Wärmedämmung

**1.1.2.2.10 Sparrenvolldämmung Mineralfaser 035 DZ 140mm**
Sparrenvolldämmung mit Zwischensparrenklemmfilz
von außen zwischen die Bestandssparren unter Beachtung der DIN 4108 normgerecht verlegen:
- Wärmeleitfähigkeit = 0,035 W/m*K;
- Anwendungsgebiet nach DIN V4108-10: DAD, DZ; WH
- Brandverhalten DIN EN 13 501 - A 1;
- Bezeichnungsschlüssel MW EN13162-T2-AF5;
- Rollenbreite: 1200 mm
- Dämmschichtdicke: 140 mm

(Dämmschichtdicke = Sparrenhöhe)

Liefern, zuschneiden (lichter Sparrenabstand
plus ca. 0,5-1 cm Übermaß) und mit der Strichmarkierung
nach außen bündig mit der Oberkante der Sparren in die Holzkonstruktion einklemmen. Die zugeschnittenen Dämmplatten untereinander fugendicht stoßen.
Menge: 250,000 m²

**1.1.2.2.20 10mm Mehr- oder Minderstärke Sparrenvolldämmung Mineralfaser 035**
Mehr- oder Minderkosten pro 10 mm Dickenänderung der vorbeschriebenen Wärmedämmung WLS 035.
Menge: 500,000 m²

**1.1.2.2.30 Luftdichtbahn auf Sparrenoberseite**
Diffusionsoffene Luftdichtbahn mit
zwei wechselseitig integrierten Selbstklebestreifen liefern, bahnenweise, vollflächig auf der Sparrenoberseite
verlegen und die Stöße mit entsprechender Überlappung luftdicht verkleben.
Die Luftdichtung ist flächig und faltenfrei auf der Sparrenoberseite durch geeignete Tackerklammern im Überlappungsbereich zu befestigen.
Verklebung der Bahnen untereinander mittels integrierter Klebstreifen und abziehbarer Trennfolien.
Die Ausführungshinweise der DIN 4108, Teil 7 und die Verarbeitungsrichtlinien des Herstellers sind zu beachten!

Perforationen der Bahn müssen vor Verlegung der Unterdeckplatten luftdicht verklebt werden.
Menge: 250,000 m²

**1.1.2.2.40 Querstoßverklebung Luftdichtbahn**
Überlappungen von Bahnenenden bzw. Querstößen oder generell Bereiche ohne Selbstklebestreifen
der Luftdichtbahn mit Acrylklebeband, doppelseitigem Butylkautschukband oder Anschlusskleber gemäß Angaben des Herstellers, dauerhaft luftdicht verkleben.
Die zusätzlichen Verklebungen sollen mittig im
Bereich eines Konstruktionsholzes erfolgen. Diese Hölzer können Sparren, Kehlen oder Grate sein.

Die Ausführungshinweise der DIN 4108, Teil 7 und die Verarbeitungsrichtlinien des Herstellers sind zu beachten!
Menge: 25,000 m

**1.1.2.2.50 Anschluss Luftdichtbahn an angrenzende Bauteile**
Vorhandene Belüftungsöffnungen
(z.B. zwischen Sparrenflanke und Ausmauerung/Stellbrett) dauerhaft mit geeigneten
Klebemitteln verschließen. Luftströmungen im Sparrenzwischenraum verhindern. Anschlüsse der Luftdichtbahn an angrenzende Bauteile (Traufe/Giebel) mit systemzugehörigem PU-Klebstoff, doppelseitigem Butylkautschukband oder dem Anschlusskleber dauerhaft luftdicht herstellen. Klebemittel auf oberseitigem Wandabschluss aufbringen und Luftdichtbahn gleichmäßig von Hand anpressen.

Die Ausführungshinweise der DIN 4108 Teil 7 und die Verarbeitungsrichtlinien des Herstellers sind zu beachten!
Menge: 44,000 m

**1.1.2.2.60 Einfassung Durchdringungen Luftdichtbahn**
Durchdringungen der Luftdichtbahn mit systemzugehörigem Klebeband dauerhaft luftdicht
verkleben, Durchmesser bis 30 cm.
Dehnbares Butylkautschukband anbringen und gleichmäßig mit einer Anpressrolle fest anpressen. Aufgrund der hohen Dehnbarkeit speziell für runde Durchführung (z.B. Dunstrohr) geeignet.

Die Ausführungshinweise der DIN 4108, Teil 7 und die Verarbeitungsrichtlinien des Herstellers sind zu beachten!
Menge: 8,000 St

**1.1.2.2.70 Gefachdämmung Sparrenaufdopplung Holzfaser 036 DZ 80mm**
Wärmedämmung zwischen Sparrenerhöhung mit flexibler Holzfaserdämmung.

Flexibler Holzfaserdämmstoff liefern und dicht gestoßen hohlraumfrei zwischen der
Sparrenaufdopplung einbauen.
Nach Herstellervorschriften in Länge und Breite mit entsprechendem Übermaß zuschneiden und durch
Stauchung zwischen den Sparren einklemmen.
Die Verarbeitungsrichtlinien des Herstellers sind zu beachten!

Kante:  stumpf
Rohdichte:  55 kg/m³
Wärmeleitfähigkeit:  0,036 W/(mK)
Dampfdiffusionwiderstandszahl: 2
Dicke (analog Aufdopplung):80 mm
Menge: 250,000 m²

**1.1.2.2.80 10mm Mehr- oder Minderstärke Gefachdämmung Holzfaser 036**
Mehr- oder Minderkosten pro 10 mm Dickenänderung der vorbeschriebenen Wärmedämmung.
Menge: 500,000 m²

**1.1.2.2.90 Unterdeckplatte Holzfaser 046 DAD-ds 60mm**
Holzfaserdämmplatten gemäß DIN EN 13171,
Technische Klasse mind. Typ DAD ds nach DIN 4108-10,
die zusätzlich die Anforderungen gemäß
DIN EN 622- 4 mindestens Typ SB.H erfüllen

Dicke:  60 mm
Kantenausbildung:  umlaufende Nut u. Feder
Format:  250 x 77 cm
Rohdichte:  ca. 200 kg/m³
Wärmeleitfähigkeit:  0,046 W/(mK)
Dampfdiffusionswiderstandszahl: 3

liefern und mit einem vertikalen Fugenversatz von einem Sparrenfeld versetzt und dicht gestoßen im Bereich der Hauptdachfläche sowie Wangen und Oberseiten der Gauben verlegen.

Lichter Sparrenabstand = ca. 60 cm
Sparrenquerschnitt = ca. 10/16 cm

Das ZVDH-Regelwerk für Unterdeckungen und die Verarbeitungsrichtlinien des Herstellers sind zu beachten!
Einen Nachweis zur Systemgarantie sowie zur Bauphysik ist zu erbringen.
Menge: 250,000 m²

**1.1.2.2.100 10mm Mehr- oder Minderstärke Unterdeckplatten 046**
*** Bedarfsposition ohne GB
Mehr- oder Minderkosten pro 10 mm Dickenänderung der vorbeschriebenen Wärmedämmung.
Menge: 500,000 m²

**1.1.2.2.110 Anschluss Unterdeckplatten an angrenzende Bauteile**
Anschlüsse der Unterdeckplatten
mit systemzugehörigem, alukaschiertem
Butylkautschukband inkl. Haftgrund
bzw. Primer dauerhaft wasser- und wetterfest
abdichten.

Lösemittelfreier Haftgrund nur auf trockenen, staub- und fettfreien Dämmelementen bzw.
Unterdeckplatten aus Holzfasern oder anderen porösen Kontaktflächen (z.B. Mauerwerk, Beton) auftragen. Butylkautschukband anbringen und mittels Roller fest anpressen.

Die Verarbeitungsrichtlinien des Herstellers
sind zu beachten!
Menge: 44,000 m

**1.1.2.2.120 Fugenverklebung Unterdeckplatten**
Wasser- und wetterfestes Verkleben der
Unterdeckplattenstöße im Bereich
der ca. 10° geneigten Schleppgaubendeckel sowie im flach geneigten Dachbereich mit systemzugehörigem Klebstoff.

Auf der Feder-Oberseite der Unterdeckplatte lösemittelfreien Klebstoff gemäß
Verbrauchswerten des Herstellers auftragen und
anschließend die Platten fest ineinander fügen.
Die Verarbeitungsrichtlinien des Herstellers sind zu beachten!

Verarbeitungstemperatur + 5 bis + 40 °C
Temperaturbeständigkeit: - 40 bis 110°C
Menge: 250,000 m²

**1.1.2.2.130 Wärmedämmung senkrecht Anschussbereich Fassadendämmung 120mm**
Wärmedämmung senkrecht, zur Anschlussausbildung
und Übergang zur Fassadendämmung mit Putzauftrag als
druckfeste Unterdeckplatte

- Dicke: 120 mm
- Plattenhöhe: ca. 450 mm
- Rohdichte: ca. 145 kg/m
- Bemessungswert der
- Wärmeleitfähigkeit: 0,043 W/(mK)
- Dampfdiffusionswiderstandszahl: 3
- Freibewitterung: 3 Monate nach DIN EN 13171, als senkr.

Wärmedämmung im Anschlussbereich an Außenwand mit WDVS, zur Herstellung des Wandanschlusses mit
Z-Profil (in nachfolgenden Positionen separat beschrieben!)
unter Beachtung der EnEV, der DIN4108
sowie DIN18516 liefern und dicht gestoßen
fachgerecht, inkl.
Zuschnitt- und Anpassarbeiten sowie Materialverschnitt
einbauen.
Fixierung mittels Dämmstoffbefestiger gemäß Verarbeitungsrichtlinien des Herstellers.

Höhe der Dämmstoffplatten im unteren Anschlussbereich entsprechend der erforderlichen Anschlusshöhe
ab Fertighöhe = ca. 450 mm Dämmstoffplattenhöhe.

Beispielfabrikat:
PAVATEX ISOLAIR 100-200 mm

Angeb. Fabr.: '....................................................'

Die Abrechnung erfolgt auf Flächenmaß.
Menge: 4,000 m²

**1.1.2.2.140 Unterdach regensicher einlagig, diffusionsoffen**
*** Bedarfsposition ohne GB
Diffusionsoffene Unterdeckbahn
nach ZVDH, diffusionsoffen, einlagig,

- Material Polyacrylatbeschichtung auf Polyestervlies
- Diffusionsoffen sD-Wert kleiner/gleich 0,1 m
- Dauerhaft UV-Beständig
- Reisskraft 555/470 N/5 cm
- Gewicht ca. 380 g/m2
- Durchtrittsicher gemäß EN 4426 & schlagregenbeständig notdachtauglich
- Mit zwei integrierte Klebezonen zum regensicheren Verkleben der Überlappung,

auf vorbeschriebenen Unterdeckplatten
lose verlegen und
mechanisch befestigen.

Angeb. Fabr.: '....................................................'
Menge: 250,000 m²

**1.1.2.2.150 Diffusionsoffene Unterdeckbahn**
*** Bedarfsposition mit GB
Unterdeckbahn nach DIN EN 13859- regensicher, diffusionsoffen, UDB-A gemäß ZVDH,
mit zwei wechselseitig integrierten
Selbstklebestreifen liefern, bahnenweise verlegen, im Überlappungsbereich
mechanisch fixieren. Verklebung der Längsstöße durch
integrierte Selbstklebestreifen.
Die Querstöße mit
entsprechender Überlappung dauerhaft wasser- und
wetterfest mit systemzugehörigen Klebeprodukten
nach Herstellerangaben verkleben. Inkl. Material und
Nebenarbeiten.
Die Ausführungen des ZVDH und die
Verarbeitungsrichtlinien des
Herstellers sind zu beachten.
Menge: 250,000 m²

**1.1.2.2.160 Anschlüsse Unterdeckbahn an angrenzende Bauteile**
*** Bedarfsposition mit GB
Anschlüsse der vorbeschriebenen Unterdeckbahn an angrenzende
Bauteile, Öffnungen usw. mit systemzugehörigen
Klebeprodukten nach Herstellerangaben dauerhaft wasser-
und wetterfest herstellen,
Untergrund ggf. vorbehandeln, inkl. Material und
Nebenarbeiten.
Die Ausführungen des ZVDH und die
Verarbeitungsrichtlinien des Herstellers sind zu
beachten!
Menge: 44,000 m

**1.1.2.2.170 Einfassung Durchdringungen Unterdeckbahn**
*** Bedarfsposition mit GB
Rohrdurchdringungen Durchmesser bis 30.cm
Unterdeckbahn mit systemzugehörigem dehnbaren
Butylkautschukband dauerhaft wasser- und
wetterfest herstellen.
Systemzugehöriges Butylkautschukband anbringen
und gleichmäßig mit einer Anpressrolle fest anpressen.
Die Ausführungen des ZVDH und die
Verarbeitungsrichtlinien
des Herstellers sind zu beachten!
Menge: 8,000 St

**1.1.2.2.180 Schrauben- und Nageldichtungsband**
*** Bedarfsposition mit GB
Schrauben und- Nageldichtungsband für vorbeschriebene Unterdeckbahn
liefern und unterhalb der Konterlatten
gemäß Herstellerverlegeanleitung anbringen.
Das ZVDH-Regelwerk für
Unterdeckungen und die
Verarbeitungsrichtlinien des Herstellers sind zu
beachten!
Menge: 250,000 m²

###### Bauteil 1.1.2.3 Unterkonstruktion

*Hinweis*
Holzwerkstoffe für Dachschalung und Tragschale müssen für die Verwendung als Deckunterlage Nutzungsklasse 3 nach DIN EN 1995 beziehungsweise "Hinweise Holz und Holzwerkstoffe" für den Einsatz im Feuchtbereich nach DIN EN 13986 geeignet sein.

**1.1.2.3.10 Konterlattung S10 C24 GK I 40x60mm**
Konterlattung aus Nadelholz,

- Festigkeitsklasse C24 gemäß DIN 1052,
- Sortierklasse S10TS,
- Güteklasse I,
- Holzschutz nach DIN 68800
- Lattenquerschnitt 40 x 60 mm

liefern und auf geneigte Steildachflächen
nach statischer Berechnung
gemäß DIN 1052 befestigen.
Auswahl der Holzqualität gemäß der relevanten
Regelwerke und der aktuellen Dachdeckerrichtlinien.

- Sparrenquerschnitt = ca. 10 x 24 cm,
- Sparrenachsmaß á = ca. 79 cm,
- Lichte Sparrengefach = ca. 69 cm

Die Befestigung der Konterlattung
hat mit zugelassenen Befestigungsmaterialien gemäß Typenstatik zu erfolgen.
Die Erstellung der Statik mit Dimensionierung
der passenden, herstellerbezogenen Befestiger, Einschraubgeometrie
und der erforderlichen Anzahl der
Befestigungsschrauben ist Bestandteil dieser Position und mit einzukalkulieren.
Menge: 250,000 m²

**1.1.2.3.20 Baufurniersperrholzplatten (BFU EN 636-3G) 25mm**
Baufurniersperrholzplatten BFU nach DIN EN 636, als Deckunterlage und zur Aufnahme der in Folgepositionen beschriebenen Dachabdichtung,

- Kantenprofilierung: stumpf
- Plattentyp: BFU EN 636-3G
- Qualität der Decklagen (gemäß DIN EN 635-3): II / III
- Plattenstärke: 25 mm

liefern und auf vorbeschriebener Konterlattung beziehungsweise Balkenlage

- aus Nadelholz C24,
- Balkenquerschnitt ca. 10/16 cm,
- Achsabstand ca. 69 cm

fachgerecht einbauen und befestigen.

Holzwerkstoffplatten, zugelassen für die Anwendung als
Deckunterlage, Montage auf vorbeschriebenen
Konterlatten,
einschl. aller erf. Zuschnitt- und Anpassarbeiten
fachgerecht montieren.
Die Abrechnung der benötigten Kleineisenteile und Befestigungsmaterialien erfolgt separat auf Nachweis gem. Folgeposition.
Geeignet für Verwendung als Deckunterlage in Außenbereichbedingungen entsprechend der
Nutzungsklasse 3 nach EN 1995-1-1

Der Nachweis der Verwendbarkeit ist
durch eine allgemeine bauaufsichtliche Zulassung (abZ) nachzuweisen.
Menge: 250,000 m²

**1.1.2.3.30 Furnierschichtholzplatten (LVL3/G) 27mm**
*** Bedarfsposition ohne GB
Deckunterlage mit Furnierschichtholzplatten nach
DIN EN 14374, zur Aufnahme der nachfolgend beschriebenen Dachabdichtung

- Plattendicke: 27 mm
- Kantenprofilierung: stumpf
- Nutzungsklasse: 3 nach DIN DIN EN 1995-1-1
- Plattentyp: LVL3/G nach DIN EN 14279

liefern und auf vorbeschriebener Konterlattung beziehungsweise Balkenlage

- aus Nadelholz C24,
- Balkenquerschnitt ca. 10/16 cm,
- Achsabstand ca. 69 cm

fachgerecht einbauen.

Holzwerkstoffplatten, zugelassen für die Anwendung als
Deckunterlage, Montage auf vorbeschriebenen
Konterlatten,
einschl. aller erf. Zuschnitt- und Anpassarbeiten fachgerecht montieren.
Die Abrechnung der benötigten Kleineisenteile und Befestigungsmaterialien erfolgt separat auf Nachweis gem. Folgeposition.

Der Nachweis der Verwendbarkeit
in vorbeschriebener Nutzungsklasse ist
durch eine allgemeine bauaufsichtliche Zulassung (abZ) nachzuweisen.

Angeb. Fabr.: '....................................................'
Menge: 250,000 m²

**1.1.2.3.40 Kleineisenteile VSt**
Erf. Kleineisenteile u. Befestigungsmittel
zur Herstellung der Holzverbindungen
und Befestigungen der vorbeschr. Deckunterlage aus Furnierschichtholzplatten..

Zu den Kleineisenteilen zählen unter anderem:

Bauschrauben, Schlüsselschrauben, Passbolzen, Nägel, Dübel,
Sparrenpfettenanker, Balkenschuhe, Gewindestangen, Winkel, Laschen, Lochblechwinkel, Lochbleche, etc.

Die Lieferung des Verbindungs- und Befestigungsmaterials hat in nicht rostender Ausführung, z. B. verzinkt, sendzimirverzinkt oder galvanisiert zu erfolgen.

Die Abrechnung erfolgt nach Gewicht und Lieferschein.
Menge: 50,000 kg

**1.1.2.3.50 Traufbohle S10 C24 GK I 60mm**
Traufbohlen aus Nadelholz, in der Stärke
vorbeschriebener Underdeckplatten

- Dicke 60 mm
- Breite 140 bis 160 mm
- DIN 68365 (2008-12)
- Güteklasse I,
- Sortierklasse S10 nach DIN 4074-1,
- Holzschutz lt. DIN 68800,

mit rechteckigem Querschnitt
liefern und fachgerecht im Traufbereich
befestigen.
Einschl. Zuschnitt- und Anpassarbeiten sowie
Materialverschnitt in fertiger Arbeit.
Menge: 60,000 m

**1.1.2.3.60 Traufbohle konisch S10 C24 GK I 60/40mm**
Traufbohlen aus Nadelholz,
Zuordnung der Sortierklassen nach DIN 4047-1 zu
Festigkeitsklassen nach DIN EN 338
Güteklasse S10/ C24 Holzschutz nach
DIN 68800-1 und Merkblatt für
Holz und Holzwerkstoffe
in den FR des DDH, Befestigung mit
Verbindungmitteln die einen Korrosionsschutz von
mindestens 12µm ( Fe/Zn-Verzingung) besitzen.
mit
trapezförmigem Querschnitt
in einer vorderen Höhe von ca. 60 mm,
einer hinteren Höhe von ca. 40 mm und einer
Bohlenbreite von ca. 140-160 mm liefern
und als
Auflager für die unterste Ziegelreihe fachgerecht an
Traufkante Übergang flach geneigter Bereich befestigen.

Inklusive Zuschnitt- und Anpassarbeiten sowie Materialverschnitt in fertiger Arbeit.
Menge: 60,000 m

**1.1.2.3.70 Einzelanschlagpunkt Ø16mm 300mm**
Anschlageinrichtung geprüft nach DIN EN 795:2012, Typ A und DIN CEN/TS 16415:2017, mit allgemeiner bauaufsichtlicher Zulassung und Ü-Zeichen.
Zugelassen für bis zu drei Personen gleichzeitig, aus Edelstahl, mit Grundplatte 200 x 200 mm, inkl. Befestigungsmaterial. Befestigung gemäß Herstellerangaben mit 16 Edelstahlschrauben, Stützenhöhe 300' mm.
Halterabstand als Einzelanschlagpunkt bis max. 7,5 m, liefern und gemäß Herstellerangaben und Typenstatik, einschließlich Befestigungsmaterial fachgerecht montieren.

Die Eindichtung wird in gesonderter Position vergütet.

Mit einzukalkulieren ist die Erstellung der Montagedokumentation zur Übergabe an den Gebäudebetreiber als Nachweis der korrekten Montage und Sicherstellung der langfristigen Nutzbarkeit der Anschlageinrichtung.

Beispielfabrikat:
ABS-Lock X-H-16

Angeb. Fabr.: '....................................................'
Menge: 8,000 St

**1.1.2.3.80 Brandwandaufmauerung Vollziegel Mauerbreite 40cm**
Aufmauerung und Erhöhung der vorhandenen, ca. 40 cm breiten
Brand- und Gebäudeabschlusswände im Schrägdachbereich, analog neuem Wärmedämmungsauftrag, um
ca. 25-30 cm, mit
Mauerwerk aus entsprechend geprüfter und für
den Einbaufall zugelassener
Vollziegel und Vermörtelung.

Brandwandaufmauerung bestehend
aus zwei Lagen
Vollziegeln gemäß DIN EN 771-1, DIN 20000-401,

- Rohdichteklasse 1,8
- Festigkeitsklasse 20
- Abmessungen: 240 x 170 x 113 mm
- Format: 3 DF
- Wärmeleitfähigkeit λ m. MG IIa: 0,81 W/mK
- char. Mauerwerksdruckfestigkeit fk: 6,7 MN/m²
- bewertetes  Schalldämmmaß Rw: 62,8/60,1 dB
- Feuerwiderstandsklasse (REI-M): Brandwand

liefern und mit Normalmörtel
Mörtelgruppe IIa (NM MG IIa),
einschließlich Stoßfugenvermörtelung nach EN 1996, fachgerecht
in fix und fertiger Arbeit herstellen.

Die Abrechnung erfolgt auf Längenmaß.
Menge: 20,000 m

**1.1.2.3.90 Kaminschachtklinkermauerwerk einzügig 30x30x300cm**
Lieferung und Herstellung eines einzügigen Kaminschachtklinkermauerwerks gemäß DIN 1056 und örtlicher Bauvorschriften, bestehend aus Vollklinker, KMz, Normalformat, Festigkeitsklasse 4-28, Mörtelgruppe III,

- Schachthöhe mind. ca. 250 cm
- Schachtbreite ca. 30 cm
- Schachtlänge ca. 30 cm

Der Schacht ist in fertiger Arbeit herzustellen, inkl. aller benötigten Materialien und Hilfsstoffe.
Folgende Anforderungen sind zu berücksichtigen:

Material und Aufbau
- Klinkersteinqualität: frostbeständig, säurebeständig und für den Einsatz als Kaminschacht geeignet
- Format der Klinkersteine: NF (Normalformat)
- Mauerwerkstärke: ca. 11,5 cm (einzügig)
- Mörtel: Mauermörtel der Mörtelgruppe III hitze- und witterungsbeständig

Herstellung
- Aufmauerung im Verbund unter Einhaltung der erforderlichen Fugendicke von ca. 10 mm
- Vollfugig verfugt und geschlämmte Fugen
- Erstellung erforderlicher Reinigungs- und Putzöffnung im unteren Bereich des Kamins
- Sicherstellung einer dichten und feuerfesten Konstruktion, um die Ableitung von Rauchgasen sicherzustellen

Abnahme und Qualitätssicherung
- Sichtprüfung nach Fertigstellung
- Aufmaß und Dokumentation der Arbeit
- Übergabe des Kaminschachtes in einem betriebsfertigen Zustand, inkl. Erstellung eines Prüfprotokolls

Die Abrechnung erfolgt je Stück fix und fertig gemauertem Schacht.
Die aufseitige Blechabdeckung ist in Folgepositionen separat beschrieben.
Menge: 1,000 St

*Hinweis*
In den Bereichen der herzustellenden Wandanschlüsse an mürbes Kamin- oder Giebelaußenwandmauerwerk, kann es
erforderlich werden Mörtelstreifen anzulegen um den Anschluss an die aufgehenden Wände fachgerecht ausbilden zu können.

**1.1.2.3.100 Mörtelstreifen für Wandanschlussausbildung**
*** Bedarfsposition mit GB
Liefern und fachgerechtes Herstellen und Aufbringen von
Mörtelstreifen aus Kalkzementmörtel in einer
Breite von ca. 20-30 cm,
parallel zur jeweiligen Dachflàche angelegt
und glatt abgezogen.
Mörtelstreifen bis ca. 10-15 cm über den Anschlussoberkanten.

Die Abrechnung erfolgt auf Längenmaß hergestelltem Mörtelstreifen.
Menge: 10,000 m

###### Bauteil 1.1.2.4 Rauchabzug und Lichtkuppel

**1.1.2.4.10 Sanierungsaufsetzkranz 100x100x20cm**
Sanierungsaufsetzkranz aus Kunststoff,
eckig, Höhe 20 cm,

- Nenngröße 100 x 100 cm
- zur Montage auf bestehendem Aufsetzkranz
- PVC Hohlkammerprofil wärmegedämmt mit Polystyrol
- Mehrpunktverriegelung
- Scharniere vormontiert; tägliche Lüftung vorbereitet
- Wassernase für zus. Schutz vor eindringendem Wasser
- Material: Hart PVC
- Baustoffklasse E nach DIN EN 13501
- Farbe: RAL 9010 Reinweiß
- Uup-Wert: 0,9 W/m² K
- Höhe: 20 cm

liefern und einschl. Montage- und Befestigungsmaterial fachgerecht, auf vorhandenen Aufsetzkranz einbauen
Menge: 4,000 St

**1.1.2.4.20 Lichtkuppel 100x100cm**
Lichtkuppel für Treppenhaus, mit erhöhtem
Wärmeschutz
und Beschlagmöglichkeit zur Nutzung als Dachausstieg und Treppenhaus-RWA gemäß LBO
Nenngröße 100 x 100 cm,

- aus PVC-Rahmenkonstruktion
- stufenloser Übergang von Verglasung und PVC-Rahmen
- fest verriegelt; Öffner oder Fenstergriff leicht nachrüstbar
- Mehrpunktverriegelung für hohe Luftdichtigkeit
- Einhaltung der DIN 18234 ohne Zusatzaufwendungen möglich
- Ur-Wert: 0,8 W/m² K
- Lichtdurchgang: 30 %
- Gesamtenergiedurchgang: 29 %
- Schalldämmwert: 25 (-1; -4) dB nach DIN EN ISO 10140-2
- Driven Rain Index DRI min. 14,7 m²/s
- Baustoffklasse E nach DIN EN 13501
- Rahmenfarbe: RAL 9010 Reinweiß
liefern und fachgerecht auf vorbeschriebenen Sanierungsaufsatzkranz montieren und einbauen

Das Eindichten/Anschließen an die
Dachabdichtung zählt nicht zum Leistungsumfang dieser Position und wird in einer separaten Position vergütet.

Beispielfabrikat:
Lichtkuppel essertop® Thermoplan

Angeb. Fabr.: '....................................................'
Menge: 4,000 St

**1.1.2.4.30 Lieferung Treppenhaus RWA Grundset 24V**
Lieferung RWA Treppenhaus Grundset 24V, passend zu vorbeschriebener Lichtkuppel, bestehend aus:

- 1x RWA-Zentrale
- 230V Netz / 24 V AKKU
- 1x 24V Antrieb 500 Hub
- 2x Handsteuereinrichtung HSE Typ 6 orange für Aufputz
- 1x Lüftertaster Aufputz
Beispielfabrikat:
fumilux® 24-J10

Angeb. Fabr.: '....................................................'

Treppenhaus-RWA-Set nur liefern. Die Installation und elektrischer Anschluss erfolgt bauseits vom Elektriker
Menge: 3,000 St

**1.1.2.4.40 Manueller Dachausstiegsbeschlag mit Gasfedern**
Manueller Dachausstiegsbeschlag mit Gasfedern,

- passend zu vorbeschriebener LK
- durch 2 Gasfedern arretiert
- Öffnungswinkel: je nach Nenngröße bis 80°
- Griff zum öffnen und Schließen
- Montiert im Aufsetzkranz und der Lichtkuppel

liefern und  fachgrecht einbauen

Angeb. Fabr.: '....................................................'
Menge: 3,000 St

**1.1.2.4.50 Flüssigkunststoffanschluss Lichtkuppel 100x100cm**
Anschluss an vorbeschriebene Lichtkuppel, 100 x 100 cm mit wärmegedämmtem Aufsatzkranz, h = ca. 20 cm, Anschlusshöhe mindestens 200 mm, wie folgt herstellen:

- Untergrund ggf. aufrauen, trocknen und säubern. Grundierung gemäß Grundierungsempfehlung des Herstellers..
- Ränder sowie Abgrenzungen der Flüssigkunststoffeindichtung mit Gewebeklebeband abkleben.
- Flüssigkunststoffabdichtung bis zur planmäßigen Höhe und ca. 20 cm auf die Abdichtung der Dachfläche auftragen, Verbrauch: min. 2,3 kg/m².
- Die Zuschnitte aus Polyestervlies für die Ecken und die Seitenflächen mit 5 cm Überdeckung vollflächig und hohlraumfrei einbetten. Die Überdeckungen sind an den Kontaktflächen zueinander mit Flüssigkunststoff zu belegen.
- Flüssigkunststoff auf das Vlies wie vor beschrieben auftragen, Verbrauch: min. 1,2 kg/m², Trockenschichtdicke insgesamt 2,5 mm.
- Gewebeklebeband vor dem Aushärten abziehen.

Die Abrechnung erfolgt je Stück fix und fertig eingedichteter Lichtkuppel.
Menge: 4,000 St

###### Bauteil 1.1.2.5 Klempnerarbeiten

**1.1.2.5.10 Firstseitiger Kaminanschluss mit Kehlrinne Zn 0,8mm**
Firstseitigen Anschluss bzw. Kehlrinne im Bereich der Kaminköpfe
wie folgt ausbilden und herstellen:
Kehlschalung aus
Holzwerkstoffplatte d = 25-30 mm, liefern,
zuschneiden und in die Kehlrinne, inkl. entsprechender
Unterkonstruktion fachgerecht
mit entsprechendem Gefälle
einbauen und befestigen.
Unterkonstruktion so aufdoppeln, dass Kehlschalung in Dachziegelebene liegt und
Wasser seitlich abgeleitet wird.
Anschließend Kehlblech aus Titanzink,
Zuschnitt ca. 600 mm,
dreifach gekantet, ggfls. zweiteilig mit Lötnaht, einschl. geeigneter Trennlage fachgerecht einbauen.
Die Befestigung erfolgt mit Haftblechen.

Die Höhenüberdeckung entspricht der der
Dachziegel.
Am aufgehenden Bauteil hat die Anschlusshöhe
steildachseitig mindestens 150 mm und
flach-/schrägdachseitig
mindestens 210 mm zu betragen.
Menge: 11,000 m

**1.1.2.5.20 Traufseitiger Kaminanschluss mit Walzbleibrustblech**
Ausführung der traufseitigen Anschlüsse im Bereich der in die Steildachflächen ragenden Kaminvorderseiten, mit Brustblech aus farbbeschichtetem Walzblei.

Kaminseitenlänge je ca. 30 - 35 cm.

Bei einer Spaltenbreite zur
Traglatte ≥ 50 mm, ist entsprechend zu unterfüttern.
Die seitlichen Eckbereiche sind sauber aufzustellen und als
doppelter Stehfalz ordentlich und
fachgerecht gemäß Hersteller-
Verarbeitungsrichtlinie auszubilden.

Die Höhenüberdeckung entspricht der der
Dachziegel.
Am aufgehenden Bauteil hat die Anschlusshöhe
mindestens 80 mm  zu betragen.
Kaminbrustblech komplett herstellen, liefern und inkl.
Unterkonstruktion und Befestigungsmaterialien
in fix und fertiger Arbeit fachgerecht montieren.

Die seitlichen Anschlüsse an die im Schrägdachbereich aufgehenden Kaminwände erfolgt mit Flüssigkunststoff und ist in separater Position beschrieben.
Menge: 5,000 St

**1.1.2.5.30 Traufstützblech Übergang Mansardfirst V2A 0,5mm**
Stützblech aus Edelstahl an den Traufen des
flach geneigten
Dachbereichs und Übergang zur Steildachfläche

- Material: Edelstahl V2A
- d = 0,5 mm
- Zuschnitt ca. 300 mm
- Kantungen 3 Stk

liefern und wie folgt beschrieben fachgerecht montieren:

Stützblech mit nicht rostenden Befestigungsmitteln
alle 5 cm versetzt befestigen
und mit Bitumenlösung vorstreichen,
Schleppstreifen, Zuschnitt ca. 200 mm im
Übergansgbereich zwischen Dachfläche
und Stützblech, einseitig geheftet
verlegen.
Abdichtungsbahnen im Lagenrückversatz
anschließen und Oberlage bis zur unteren
Stützblechkante führen.

Einschließlich Zuschnitt- und
Anpassarbeiten in fix und fertiger Arbeit
Menge: 49,000 m

**1.1.2.5.40 Gebäudeabschlusswandabdeckung Zn 0,8mm**
Zweiteilige Abdeckung der Gebäudeabschlusswände mit Kantblech aus legiertem Zink
und durchgehendem Vorstoß- und Halteblech aus verzinktem Stahl, einschließlich Verbindungs- und Befestigungsmaterial
liefern
und mit 3° Neigung zur Dachseite fachgerecht montieren.

Vorstoßblech
- aus verzinktem Stahl
- auf ganzer Länge
- Befestigung konstruktiv im Mauerwerk mit Nageldübelkombination
- Zuschnitt: ca. 500 mm
- Kantungen: 3

Abdeckblech
- aus legiertem Zink
- Materialstärke 0,8 mm
- Zuschnitt: ca. 550 mm
- Kantungen: 3

Die Verbindung der Einzellängen erfolgt mit Lötnaht
Der dachseitige Schenkel ist sauber anzureifen.
Der auf der Wandseite aufgehende Blechschenkel ist mit einer Dichtstofffase aus spritzbarem Dichtstoff auf Basis PU-Hybrid abzudichten.

Die Abrechnung erfolgt auf Längenmaß.
Menge: 16,000 m

**1.1.2.5.50 Kaminkopfabdeckung zweiteilig Zn 0,7mm 30x250cm**
Kaminkopfabdeckung aus Titanzink, zweiteilig, bestehend aus

- umlaufend auf der Kaminkopfoberseite montierten,  dreifach gekanteten Rand-/Halteblechen,  Zuschnitt ca. 220-250 mm, konstruktiv befestigt im Kaminmauerwerk
- Abdeckungsblech, einseitig vorgekantet und örtlich allseits ringsum in die Vorstoßbleche eingefalzt, lagesicher mit Blechkaltkleber montiert

Das saubere Ausschneiden und
aufbördeln der Öffnungslöcher im Bereich der
Abgasrohrmündungen ist in diese Position
mit einzukalkulieren.

- Abmessungen Kaminkopf b x l: ca. 30 x 250 cm
- Materialstärke Blech: 0,7 mm
- Oberfläche: walzblank
- Zuschnitt Haltebleche: ca. 250 mm
- Zuschnitt Abdeckung: Kaminbreite/-länge  zzgl. je 2 x ca. 60 mm

Systemskizze
Kaminabdeckung zweiteilig:

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
Liefern und Herstellen der
Kaminabdeckung einschl. aller vorbeschriebenen
Materialien und Lohnkosten.

Die Abrechnung erfolgt je Stück
in fix und fertiger Arbeit.
Menge: 1,000 St

**1.1.2.5.60 Kaminkopfabdeckung zweiteilig Zn 0,7mm 30x220cm**
Zweiteilige Abdeckung wie vor beschrieben, jedoch
Kaminkopf mit Abmessungen ca. 30 x 220 cm.
Menge: 2,000 St

**1.1.2.5.70 Kaminkopfabdeckung zweiteilig Zn 0,7mm 30x200cm**
Zweiteilige Abdeckung wie vor beschrieben, jedoch Kaminkopfabmessungen ca. 30 x 200 cm.
Menge: 2,000 St

**1.1.2.5.80 Kaminkopfabdeckung zweiteilig Zn 0,7mm 30x180cm**
Zweiteilige Abdeckung wie vor beschrieben, jedoch Kaminkopfabmessungen ca. 30 x 180 cm.
Menge: 3,000 St

**1.1.2.5.90 Kaminkopfabdeckung zweiteilig Zn 0,7mm 30x75cm**
Zweiteilige Abdeckung wie vor beschrieben, jedoch Kaminkopfabmessungen ca. 30 x 75 cm.
Menge: 2,000 St

###### Bauteil 1.1.2.6 Dachabdichtung

**1.1.2.6.10 Trennlage lose verlegt und mechanisch befestigt**
Elastomerbitumenbahn nach DIN EN 13707, als dauerhaft
funktionale Trenn- und Ausgleichslage

Leistungs- und Funktionsanforderungen:
- Dicke: ca. 2,0 mm
- oberseitig: folienkaschiert
- unterseitig: vlieskaschiert
- Trägereinlage: Polyestervlies
- Maximale Zugkraft: l: > 550 N/50 mm, q: > 300 N/50 mm
- Dehnung nach DIN 12311-1: l + q: > 20 %
- Kaltbiegeverhalten nach DIN EN 1109: < -20 °C
- Wärmestandfestigkeit nach DIN EN 1110: > +120 °C

liefern und gem. Herstellervorgaben auf den Untergrund aus Holzwerkstoffplatten
fachgerecht lose verlegen und nach DIN EN 1991
mechanisch befestigen.
Längsnaht- und Kopfstoßüberdeckung mind. 8 cm breit herstellen. Stöße versetzt anordnen.

Beispielfabrikat:
BauderFLEX TA 600

Angeb. Fabr.: '....................................................'
Menge: 250,000 m²

**1.1.2.6.20 Unterlage PYE KTG KSP 3,5 vollflächig verklebt als Behelfsabdichtung**
Erste Lage der Abdichtung mit Elastomerbitumen-Kaltselbstklebebahn nach DIN EN 13707,
mit variabler Nahtfügetechnik, vollflächig verklebt als Behelfsabdichtung

Leistungs- und Funktionsanforderungen:
- Anwendungskurzzeichen nach DIN SPEC 20000-201: DU/E1 PYE KTG KSP 3,5 DIN SPEC 20000-202: PYE KTG KSP 3,5
- Dicke: ca. 3,5 mm
- oberseitig: folienkaschiert
- unterseitig: Kaltselbstklebebitumen mit Abziehfolie
- kurzfristige Behelfsabdichtung
- Trägereinlage: Glasgittergelege mit Glasvlies
- Wärmestandfestigkeit nach DIN EN 1110: > +100 °C
- Verhalten bei Brand von außen, im System geprüft nach DIN CEN/TS 1187 und eingestuft in BROOF(t1)

Liefern und gem. Herstellervorgaben auf den Untergrund
fachgerecht verlegen. Längsnaht- und Kopfstoßüberdeckung mind. 8 cm breit, unter Verwendung einer
Andrückrolle fachgerecht thermisch verschweißen.
Ein 45°-Eckschnitt ist an der unteren Lage im Bereich
des T-Stoßes auszuführen. Stöße versetzt anordnen.

Mit einzukalkulieren ist das zur Funktionsfähigkeit als Behelfsabdichtung notwendige hochführen, befestigen und regensichernde Abdichten der Bahnenenden im Bereich der aufgehenden Bauteile.

Beispielfabrikat:
BauderTEC KSA DUO 35

Angeb. Fabr.: '....................................................'
Menge: 250,000 m²

**1.1.2.6.30 Oberlage PYE/PYP-KTP 300 S5 vollflächig verschweißt**
Polymerbitumen-Schweißbahn
mit integriertem Wurzelschutz, als obere Lage nach
DIN EN 13707, mit einer mechanisch hochbelastbaren und dimensionsstabilen Kombinationsträgereinlage in Verbindung mit hochwertigen Bitumenrezepturen, oberseitig
APP-Bitumen für extrem gute Wärmestandfestigkeit und
unterseitig SBS-Bitumen für beste Verschweißbarkeit.

Leistungs- und Funktionsanforderungen:
- Anwendungskurzzeichen nach
  DIN SPEC 20000-201: DO/E1 PYE/PYP-KTP 300 S5
  DIN SPEC 20000-202: BA PYE/PYP-KTP 300 S5
- Dicke ca. 5,2 mm
- oberseitig: beschiefert, grünweiß
- unterseitig: folienkaschiert
- Verhalten bei Brand von außen, im System geprüft nach DIN CEN/TS 1187 und eingestuft in BROOF(t1)
- wurzelresistent nach FLL-Richtlinie, einschließlich rhizombildender Quecke.

liefern und gem. Herstellervorgaben auf den Untergrund
fachgerecht vollflächig verschweißen. Längsnaht- und
Kopfstoßüberdeckung min. 8 cm breit fachgerecht
verschweißen. Stöße versetzt anordnen.

Beispielfabrikat:
Bauder SMARAGD

Angeb. Fabr.: '....................................................'
Menge: 250,000 m²

**1.1.2.6.40 Flüssigkunststoffanschluss aufgehende Bauteile**
Wandanschluss an aufgehendes Mauerwerk von
Kaminen, etc. im flach geneigten Dachbereich, mit Flüssigkunststoff und vollflächiger
Einlage aus Polyestervlies mit einer Mindestüberlappung
von 5 cm zu artgleichen
Abdichtungen und mindestens 10 cm zu anderen Abdichtungsuntergründen herstellen.
Verarbeitung gemäß Herstellerrichtlinien.
Wandanschlusshöhe 150 mm

Eigenschaften:
- Einkomponentig auf Basis PU
- Schichtstärke mind. 2,5 mm
- Verbrauch: ca. 3,0 kg/m²
- Vlieseinlage = 165 g/m² perforiertes Vlies
- Verarbeitungstemperatur: 5-45°C
- UV-, hydrolyse- und alkalibeständig
- DIN EN 13501-5, BROOF (t1)
- nach DIN 4102-7/B2
- Geprüft nach ETAG 005
- Farbe RAL 7012

Beispielfabrikat:
ALSAN Flashing Quadro

Angeb. Fabr.: '....................................................'
Menge: 52,000 m

**1.1.2.6.50 Zulage Flüssigkunststoffeckausbildung**
Zulage zu vorbeschriebenem Flüssigkunststoffanschluss, für
die fachgerechte Ausbildung der Eckbereiche.
Menge: 34,000 St

**1.1.2.6.60 Eindichtung Geländerpfosten Dachterrassenumwehrung**
Eindichtung der Pfosten der neuen Geländerkonstruktion des Dachterrassendecks, aus feuerverzinkem Stahl,
Pfostendurchmesser ca. 60 mm,
Anschlusshöhe ca. 210 mm
wie folgt herstellen:

- Abdichtung der Dachfläche bis zum aufgehenden Pfosten führen und ggf. mechanisch fixieren.
- Untergrund ggf. aufrauen, trocknen und säubern. Grundierung nach Hersteller-Grundierungsempfehlungen.
- Ränder sowie Abgrenzungen mit Gewebeklebeband abkleben.
- Flüssigkunststoff mit kurzfasriger Perlonrolle oder Pinsel bis zur planmäßigen Höhe und ca. 10 cm auf die Abdichtung der Dachfläche auftragen. Verbrauch: min. 2,3 kg/m².
- Die Zuschnitte aus Kunststoffvlies für die Fläche (2 Stück) und den Pfosten mit 50 mm Überdeckung vollflächig und hohlraumfrei einbetten. Die Überdeckungen an den Kontaktflächen zueinander mit Flüssigkunststoff belegen.
- Flüssigkunststoff auf das Polyestervlies wie vor beschrieben auftragen. Verbrauch: min. 1,2 kg/m². Trockenschichtdicke insgesamt ca. 2,5 mm.
- Gewebeklebeband vor dem Aushärten abziehen.

Die Abrechnung erfolgt je Stück fix und fertig eingedichtetem Pfosten.
Menge: 6,000 St

**1.1.2.6.70 Eindichtung Einzelanschlagpunkte**
Eindichtung wie vor beschrieben, jedoch für Einzelanschlagpunkte, Durchmesser 16 mm.
Menge: 8,000 St

###### Bauteil 1.1.2.7 Schrägdachbegrünung

**1.1.2.7.10 Schubsicherungshalter Traufbereich V2A**
*** Bedarfsposition ohne GB
Befestigungspunkte für Schubsicherung,
aus Edelstahlelementen bestehend
aus Grundplatte, Dichtung und Halter.

- Grundplatte: V2A mit Gewindebolzen
- Dichtung: EPDM (nicht erf. bei bit.. Abd.)
- Oberteil: V2A mit Aussteifungsstegen
- Höhe: 80 mm

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
inkl. Befestigungsmaterial liefern und
nach statischer Berechnung, auf der vorbeschriebenen
Deckunterlage mech. befestigen,
die Abdichtungsahnen über die
Grundplatte führen.
Dachbahnen über den Gewindebolzen
ausstanzen und Halter
mit Drehmomentenschlüssel nach Herstellervorgabe
befestigen.

Beispielfabrikat:
Bauder Schubhalter

Angeb. Fabr.: '....................................................'
Menge: 30,000 St

**1.1.2.7.20 Kiesfangleiste Schubsicherung Traufbereich**
*** Bedarfsposition ohne GB
Kiesfangleiste mit Teleskopfunktion,
mit als Stoßverbinder einsetzbarer Innenleiste

- Material: AlMg3
- Materialdicke: 1,5 mm
- Länge: 5000 mm (2 x 2500 mm)
- Höhe: 120/100 mm
- 5-fach gekantet

liefern und oberhalb der vorbeschriebenen
Schubhalter als Abschluss der Schrägdachbegrünung
verlegen.
Mit einem Zuschnittstreifen aus dem gleichen
Material der Flächenabdichtung der Vorposition,
durch thermisch homogenes Aufschweißen fixieren.
Mindestens zwei Montagestreifen je
Kiesfangleiste

Beispielfabrikat:
BauderGREEN TEL 120/100

Angeb. Fabr.: '....................................................'
Menge: 49,000 m

**1.1.2.7.30 Schutzlage Faserschutzmatte lose verlegt**
*** Bedarfsposition ohne GB
Schutzlage aus Polyester- und Polypropylen-
Fasermischung, mechanisch und thermisch verfestigt.
Leistungs- und Funktionsanforderungen:

- mechanisch hoch belastbar
- geruchsneutral
- Flächengewicht: ca. 600 g/qm
- Dicke: 4 mm
- Abmessung 2,0 x 30,0 m
- Pyramiden-Durchdrückkraft nach DIN EN 14574: 414 N
- Wasseraufnahme: 3,0 l/qm

liefern und mit mind. 10 cm Überdeckung lose verlegen.

Beispielfabrikat:
BauderGREEN FSM 600

Angeb. Fabr.: '....................................................'
Menge: 250,000 m²

**1.1.2.7.40 Kiesfangleiste Randbegrenzung 120/110mm fixiert**
*** Bedarfsposition ohne GB
Kiesfangleiste mit Teleskopfunktion,
mit als Stoßverbinder einsetzbarer Innenleiste

- Material: AlMg3
- Materialdicke: 1,5 mm
- Länge: 5000 mm (2 x 2500 mm)
- Höhe: 120/100 mm
- 5-fach gekantet

liefern und mit Bahnenstreifen auf der
Dachabdichtung gemäß Verlegeanleitung
fachgerecht einbauen
Menge: 52,000 m

**1.1.2.7.50 Drän- und Speicherelementplatte 50mm lose verlegt**
*** Bedarfsposition ohne GB
Wasserspeicherplatte mit Dränfunktion, im geprüften Systemaufbau,
aus expandiertem Polystyrol.

Leistungs- und Funktionsanforderungen:

- Flächengewicht: 600 g/qm
- Elementhöhe: 50 mm
- Plattengröße inklusive Falz: 795 x 1298 mm
- Deckmaß: 1 qm
- Druckfestigkeit: 25 kN/qm
- Füllvolumen: 12,5 l/qm
- Wasserspeichervermögen: 10,1 l/qm
- Wasserableitvermögen in der Ebene nach DIN EN ISO 12958, Belastung 20 kPa, hydraulischer Gradient i = 0,01 (Gefälle 1%): Längsrichtung 0,39 l/ms, hydraulischer Gradient i = 0,02 (Gefälle 2%): Längsrichtung 0,56 l/ms

liefern und auf der Dachfläche gemäß Hersteller-Verarbeitungsanweisung lose verlegen.
Platten versetzt anordnen und dicht stoßen.

Beispielfabrikat:
BauderGREEN WSP 50

Angeb. Fabr.: '....................................................'
Menge: 250,000 m²

**1.1.2.7.60 Vegetationstragschichtsubstrat 50mm**
*** Bedarfsposition ohne GB
Mineralisches Schüttstoffgemisch als
Vegetationstragschicht,
aus Lava, Blähschiefer, Blähton und Bims, mit geringen
Anteilen organischer Substanz, für mehrschichtige
Extensivbegrünungen,
nach FLL-Dachbegrünungsrichtlinie geprüft.

Vegetationstechnische Eigenschaften:

- maximale Wasserkapazität (WK): 39,2 Vol.-%
- Luftgehalt bei maximaler Wasserkapazität: 26,2 Vol.-%
- Gesamtporenvolumen: 65,4 Vol.-%
- Wasserdurchlässigkeit: 25 mm/min
- pH-Wert: 7,4
- Salzgehalt: 0,6 g/l
- Gehalt an organischer Substanz: 38,7 g/l
- Volumengewicht: trocken: ca. 790 - 840 kg/cbm wassergesättigt: ca. 1190 - 1240 kg/cbm

liefern, in loser Schüttung auf vorbeschriebene Wasserspeicherplatten aufbringen und gleichmäßig
verteilen.

Schichtdicke: 50 mm

Einbaugenauigkeit: +/- 1,5 cm
Verdichtungsfaktor für Transport und Einbau: ca. 20 %

Beispielfabrikat:
BauderGREEN SUB-EM 1250

Angeb. Fabr.: '....................................................'
Menge: 250,000 m²

**1.1.2.7.70 10mm Mehr- oder Minderstärke Vegetationssubstrat**
*** Bedarfsposition ohne GB
Mehr- bzw. Minderpreis zum Vegetationssubstrat der
Vorposition pro cm Mehr- bzw. Minderdicke auf Nachweis.
Als Nachweis dient der Lieferschein.
Menge: 250,000 m³

**1.1.2.7.80 Kiesstreifen Anschlussbereiche 16/32mm**
*** Bedarfsposition ohne GB
Kies gemäß Vorgaben
FLL-Dachbegrünungsrichtlinie zur
Schaffung vegetationsfreier Abstandsflächen

- Dicke: ca. 5 cm
- Breite: 50 cm
- Material: gewaschener Rundkies
- Körnung:16/32 mm

liefern und
in allen Anschlussbereichen Dachrand, Steildachtraufen, Steildachfirst, Wand,
Dachentwässerung, Lichtkuppel, sonstige Durchdringungen, etc. in loser Schüttung aufbringen
und gleichmäßig verteilen.
Menge: 52,000 m

**1.1.2.7.90 Vegetationsmatten Sedum 20mm**
*** Bedarfsposition ohne GB
Vorkultivierte Sedum-Vegetationsmatte auf verrottbarem
Träger liefern und
fachgerecht dicht gestoßen verlegen.
Matten versetzt anordnen.

- Format: 1,2 x 2,0 m
- Dicke: ca. 20 mm
- Vegetationsform: Sedum

Hinweis:
Zur Vermeidung von Fugen dürfen die Matten bei der
Verlegung nicht gestreckt werden. Nach
der Verlegung sind Matten und Substratschicht
durchdringend zu wässern.

Beispielfabrikat:
BauderGREEN Sedum VM

Angeb. Fabr.: '....................................................'
Menge: 250,000 m²

**1.1.2.7.100 Fertigstellungspflege Extensivbegrünung**
*** Bedarfsposition ohne GB
Pflege der Extensivbegrünung bis zur Erreichung eines abnahmefähigen Zustandes in Anlehnung an die
FLL-Richtlinien für Dachbegrünungen
(jeweils neueste Ausgabe).

Pflegemaßnahmen:

- Entfernung von nicht tolerierbarem Fremdaufwuchs
- Nachsaat von Kahlstellen
- Düngung bei Bedarf
- Freihalten des Kiesstreifens von funktionsbeeinträchtigendem Bewuchs

2 Pflegegänge pro Jahr, bzw. mind. ein
Pflege- und ein Kontrollgang
Menge: 250,000 m²

**1.1.2.7.110 Entwicklungs- und Unterhaltungspflege**
*** Bedarfsposition ohne GB
Pflegen der extensiven Dachbegrünung,
jährlich zwei Kontrollgänge in Anlehnung an die
FLL-Richtlinien für Dachbegrünungen
(jeweils neuste Ausgabe) durchzuführen.
Menge: 250,000 m²

**1.1.2.7.120 Vegetation mit Flachballenstauden**
*** Bedarfsposition ohne GB
Spezielle Dachstauden, stresskonditioniert
und in überwiegend mineralischem Substrat
angezogen mit 5,0 - 6,0 cm Ballendurchmesser
liefern und fachgerecht 12 St./qm einpflanzen.
Sofort nach der Verlegung kräftig wässern, bis
Flachballenstauden und Vegetationstragschicht
ganz mit Wasser gesättigt sind.
Menge: 250,000 m²

**1.1.2.7.130 Vegetation mit Sedumsprossen**
*** Bedarfsposition ohne GB
Sprossenmischung aus mindestens fünf
verschiedenen Sedumarten liefern und
fachgerecht ausbringen.

Sprossenmenge: ca. 50 - 70 g/qm

Auf Verwehsicherheit ist zu achten.
Menge: 250,000 m²

**1.1.2.7.140 Vegetation mit Samenmischung**
*** Bedarfsposition ohne GB
Samenmischung Kraut-Sedum für naturnahe
Trockenstandorte. Säfertige
Mischung inkl. Samenhaftkleber und
organischer Basisnahrung liefern und
fachgerecht ausbringen.

Vegetationscharakter: wilde Wiese
Verbrauchsmenge: 100 g/qm
Menge: 250,000 m²

###### Bauteil 1.1.2.8 Abgasrohrdachdurchführungen

*Hinweis*
Mit dem neuen Dachaufbau wird es erforderlich auch die Durchführungen der Einzelthermenabgasrohre entsprechend zu erhöhen und an die Funktionsschichten anzuschließen. Die folgend beschriebenen Bausätze sind zu liefern. Der Einbau und die Installation erfolgt in Abstimmung mit dem verantwortlichen Bezirksschornsteinfeger und im Beisein des zuständigen Heizungsfachbetrieb.

**1.1.2.8.10 Lieferung REMEHA Grundbausatz LAS-Dachdurchführung konzentrisch DN 60/100**
Lieferung und Montage Grundbausatz RUD1
DN 60/100, Flachdach, anthrazit
Konz. Luft-/Abgasführung über Flachdach.
Bausatz bestehend aus:
- Konzentrische Dachdurchführung
- Flachdachkragen
Farbe: anthrazit
Artikelnummer STM87966
EAN-Nummer 3661238345836
Menge: 2,000 St

**1.1.2.8.20 Lieferung VAILLANT Grundbausatz LAS-Dachdurchführung konzentrisch DN 60/100**
Grundbausatzlieferung für Dachdurchführung Abgasrohr konzentrisch DN 60/100 wie vor beschrieben, jedoch von der Herstellerfirma VAILLANT.
Menge: 7,000 St

**1.1.2.8.30 Einbau und Anschluss LAS-Dachdurchführungen**
*** Stundenlohnarbeiten
Facharbeiterstundenansatz für Einbau- und Anschlussarbeiten vorbeschriebener Dachdurchführungen, in Abstimmung und mit Beisein des zuständigen Heizungsfachbetrieb, einschließlich aller Zuschläge.
Menge: 8,000 Std

##### 1.1.3 TURMDACH

*Hinweis*
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
Im Bereich der oberen Turmwalmflächen werden keine Zwischensparrendämmung und Unterdeckplatten eingebaut. Die oberste Turmgeschossdecke ist als massive Filigrandecke ausgeführt und befindet sich auf Höhe des Mansardknicks. Der Wärmedämmungseinbau erfolgt hier auf der waagerechten Deckenoberseite. Die Turmspitze ist kalt.

###### Bauteil 1.1.3.1 Rückbauarbeiten

**1.1.3.1.10 Rückbau und Entsorgung Laufstege Schornsteinfeger**
Vorhandene Laufroste im Zuwegungsbereich
der aufgehenden Kaminschächte umseitig des Turmdachs, bestehend aus verzinktem Stahl,
einschl. sämtlicher Anbau- und Befestigungsteile sowie Verbindungs- und Befestigungsmaterialien rückbauen, nach unten
transportieren, in Container oder Fahrzeug AN laden und inkl.
anfallender Transport- und
Entsorgungskosten fachgerecht entsorgen.

Foto rückzubauende Laufstegkonstruktionen:

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
Laufstegbreite: ca. 25 cm
Material:  verzinkter Stahl

Die Abrechnung erfolgt auf Längenmaß rückgebautem und entsorgtem Laufsteg.
Menge: 6,000 m

**1.1.3.1.20 Rückbau und Entsorgung Dachziegelalteindeckung Mansardflächen**
Vorhandene Dachziegeleindeckung auf den
Mansardflächen des Turmdachs aufnehmen,
staubfrei nach unten
transportieren, in Container laden und inkl. aller
anfallender Transport- und
Entsorgungskosten fachgerecht entsorgen, einschl.
vorhandener:

- Formziegel, Trockenfirste, -grate
- Einbau- und Anschlusskleinteile
- Blitzschutzleitungen und Blitzschutzstützen
- Dachhaken
- Anschlussbleche im Trauf-, Kehl- und Gaubenbereich
- Gratabdeckungen
- Schneefangsysteme und Halter
- Kehlbleche
- Dachent- und Belüftungselemente
- - etc.

sofern nicht in separater Position beschrieben.

Foto rückzubauende
Dachziegeleindeckung:

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
Abrechnung erfolgt über das tatsächliche Flächenmaß.
Menge: 38,000 m²

**1.1.3.1.30 Rückbau und Entsorgung Unterspannbahn Mansardflächen**
Vorhandene Unterspannbahn im Bereich der Mansardbereich des Turmdachs, bestehend aus aus gitterverstärkter
PE-Folie,
aufnehmen, nach unten transportieren, in Container oder Fahrzeug AN
laden und inkl. anfallender Transport-
und Entsorgungskosten fachgerecht entsorgen.
Menge: 38,000 m²

**1.1.3.1.40 Rückbau und Entsorgung Trag- und Konterlattung Mansardflächen**
Fachgerechter Ausbau der vorhandenen
Konter- und Traglattung, inkl. sämtlicher hierfür
erforderlichen Arbeits- und Schutzverfahren.
Konter- und Traglatten abnehmen,
nach unten transportieren, in Fahrzeug oder Container
des AN laden und einschl.
Transport- und Entsorgungskosten fachgerecht, gemäß der geltenden kommunalen Vorschriften entsorgen.

Abmessungen Konter- und
Traglattung = 40/60 mm
Menge: 38,000 m²

**1.1.3.1.50 Rückbau und Entsorgung Faserzementeindeckung Zwerchgiebelwangen**
Vorhandene Eindeckung im senkrechten Bereich
der Zwerchgiebelwangen und dachseitiger Gaube bestehend aus 20 x 20 cm Faserzementplatten,
abnehmen,
nach unten transportieren, in Container oder
Fahrzeug AN laden und einschl. Transport- und Entsorgungskosten fachgerecht
entsorgen bzw. einer stofflichen Verwertung zuführen.

Die Abrechnung erfolgt auf Flächenmaß.
Menge: 10,000 m²

**1.1.3.1.60 Rückbau und Entsorgung Traufbohlen**
Vorhandene Traufbohlen im Turmdachbereich
abnehmen, vom Dach
nach unten transportieren, in Container oder
Fahrzeug AN laden und einschl. Transport- und Entsorgungskosten fachgerecht
entsorgen bzw. einer stofflichen Verwertung zuführen.
Menge: 23,000 m

**1.1.3.1.70 Rückbau und Entsorgung Aufschieblinge**
Vorhandene Aufschieblingshölzer im Turmdachbereich, zur Führung und Anschlussausbildung mit separat beschriebener Luftdichtbahn.
Aufschieblingshölzer Länge ca. 0,60 bis 1,20 m,
Achsabstand Sparren ca. 70 cm, fachgerecht abnehmen,
vom Dach
transportieren, in Container oder
Fahrzeug AN laden und einschl. Transport- und Entsorgungskosten fachgerecht
entsorgen bzw. einer stofflichen
Verwertung zuführen.

Die Abrechnung erfolgt über die Trauflänge!
Menge: 23,000 m

**1.1.3.1.80 Rückbau und Entsorgung Dachrinnen**
Vorhandene Dachrinnen aus Zinkblech, 6-teilig,
einschließlich,
Traufbleche, Rinneisen, Rinnenendstücken,
Rinneneckstücken,
Rinneneinhangstutzen, Laubfanggitter, Rinnendehnungsvorrichtungen,
Befestigungsmaterialien, Verbindungsmaterialien
sowie aller Anschlussteile rückbauen/demontieren, nach unten
transportieren, in Container oder Fahrzeug verladen und
ordnungsgemäß verwerten.
Menge: 23,000 m

**1.1.3.1.90 Rückbau und Entsorgung Fallrohre**
Vorhandene Fallrohre aus Titanzink DN 100
einschl. Formsticke, Befestigungsschellen, Verbindungsmaterialien
sowie Anschlussteile, etc. demontieren, nach unten transportieren, in Container oder Fahrzeug laden und
ordnungsgemäß verwerten.
Menge: 6,000 m

**1.1.3.1.100 Rückbau Dachschalung Turmwalme**
Rückbau der vorhandenen Brettschalung
auf der Turmspitze sowie im senkrechten Wangen- und Spiegelbereich des Zwerchgiebels,
Schalungsdicke ca. 24 mm, inkl. sämtlicher hierfür erforderlichen Arbeits- und Schutzverfahren.

Dachschalung mit Anhaftungen
der Altholzkategorie A IV
abnehmen, nach unten transportieren und in Container des AN
laden.
Abfallschlüsselnummer: 17 02 04*

Transport und Entsorgung wird gesondert vergütet.
Menge: 26,000 m²

**1.1.3.1.110 Transport und Entsorgung Altholz AVV 170204**
Vorbeschriebene, in Container verladene Althölzer bzw. Brettschalung transportieren und einer ordnungsgemäßen Entsorung bzw .
stofflichen Verwertung zuführen.

Abfallschlüsselnummer 17 02 04*

Der Nachweis der fachgerechten Entsorung bzw.
Verwertung ist
dem AG unaufgefordert vorzulegen.

Die Abfuhr darf erst nach Vorlage eines gültigen
Sammelentsorgungsnachweises oder Entsorgungsnachweises
(inkl. Zuweisungsbescheid) erfolgen .
Die Andienung des Abfalls und die Vorbereitung des
Entsorgungsweges sowie der Nachweis der ordnungsgemäßen
Entsorgung ist Sache des AN.

Abrechnungsgrundlage sind die Wiegescheine des Entsorgers .
Menge: 0,300 t

**1.1.3.1.120 Ausbauen und Verpacken KMF-haltige MiWo-Zwischensparrendämmung**
Vorhandene, ca. 120 mm dicke, KMF-haltige, alukaschierte Gefachdämmung zwischen den Turmsparren vorsichtig, gemäß TRGS 521 ausbauen und
Gefache säubern.

Ausgebaute Stoffe in staubdichte Behälter
verpacken, vom
Gebäude abtransportieren und in Container oder geeignetes
Fahrzeug des AN verladen.

Alle erforderlichen Schutzmaßnahmen für
Expositionskategorie 2 (siehe TRGS 521) sind mit einzukalkulieren.

Transport und Entsorgung werden gesondert vergütet.

Die Abrechnung erfolgt im Flächenmaß. Sparrenbreiten werden übermessen.
Menge: 64,000 m²

**1.1.3.1.130 Transport und Entsorgung alte Mineralwolle AVV 170603**
Verpackte und geladene Mineralwolle der Vorpositionen
transportieren und einer ordnungsgemäßen
Entsorung bzw .
Verwertung zuführen.

Abfallschlüsselnummer:
17 06 03 (alte Mineralwolle)

Der Nachweis der fachgerechten Entsorung bzw.
Verwertung ist
dem AG unaufgefordert vorzulegen.

Die Abfuhr darf erst nach Vorlage eines gültigen
Sammelentsorgungsnachweises oder Entsorgungsnachweises
(inkl. Zuweisungsbescheid) erfolgen .
Die Andienung des Abfalls und die Vorbereitung des
Entsorgungsweges sowie der Nachweis der
ordnungsgemäßen
Entsorgung ist Sache des AN.

Abrechnungsgrundlage sind die Wiegescheine des Entsorgers .
Menge: 0,250 t

**1.1.3.1.140 Rückbau PAK-haltige Bitumenschweißbahnaltabdichtung Turmwalme**
Dachabdichtung im Bereich der Turmspitze
bestehend aus
Bitumenschweißbahn, fachgerecht abbrechen und v. Hand laden
LKW AN schadstoffbelastet
Abbruch von Hand/ mit handgeführten Kleingeräten, Ausführung
staubarm TRGS 559, ohne Funkenfreisetzung,
aufgenommene Stoffe zur Entsorgung sortieren,
sammeln,
verpacken, im Behälter des
AN lagern, Behältergröße nach Wahl des AN, auf
LKW des AN laden,
Abfall ist gefährlich, schadstoffbelastet gemäß Analyse,
Mengenermittlung nach Aufmaß,
die Entsorgung wird in Titel 1.1. gesondert vergütet.

Transportweg von der Abbruchstelle zur
Sammelstelle beträgt
vertikal über 20 bis 25 m, horizontal über 20 bis 30 m.
Menge: 26,000 m²

**1.1.3.1.150 Verpacken PAK-haltige Altabdichtung**
Verpacken von
Schadstoff PAK (teerhaltige Produkte) gemäß TRGS 524, DGUV- Regel 101-004, Abrechnung nach
Wägebescheinigung und Lieferbeleg, abgerechnet wird nach abzubauender Masse .
Menge: 0,320 t

**1.1.3.1.160 Transport und Entsorgung PAK-haltige Altabdichtung AVV 170303**
Abfall gefährlich AVV170303* schadstoffbelastet LKW AN transp. entsorgen.
Vergüt. Entsorg. AN
Bau- und Abbruchabfälle, Bitumengemische, Kohlenteer und
teerhaltige Produkte,
gefährlich, Abfallschlüssel nach
AVV (Abfallverzeichnis-Verordnung) 170303* Kohlenteer und teerhaltige Produkte,
schadstoffbelastet gemäß Analyse,
in Behälter auf Fahrzeug lagernd, mit LKW des AN
transportieren, entsorgen, max. Gesamtgewicht ohne
Beschränkung, zum Lager / zur Anlage nach Wahl des AN,

Entsorgungsnachweis gemäß Nachweisverordnung ist
erforderlich, Vergütung der Entsorgung übernimmt AN,
Mengenermittlung nach Wiegekarte, Ausführung gemäß
Zeichnung.
Menge: 0,320 t

###### Bauteil 1.1.3.2 Wärmedämmung

**1.1.3.2.10 Wärmedämmung Turmgeschossdecke 035 DAD-dg 160mm**
Dämmung der oberen Turmgeschossdecke mit
Wärmedämmplatten aus hoch verdichteter Steinwolle.

- Euroklasse: A1, nichtbrennbar, gemäß DIN EN 13501-1
- Wärmeleitfähigkeit l = 0,035 W/(m·K)
- Druckfestigkeit 20 kPA
- Gesundheitliche Unbedenklichkeit: Nachweis gemäß EU-Richtlinie 97/69
- Nachweis des RAL Gütezeichens
- Daemmschichtdicke: 160.mm
- Laenge x Breite: 1000 mm x 625 mm
- Bemessungswert der Waermeleitfaehigkeit: 0,035 W/(mK) nach AbZ-23.15-1468
- Euroklasse: nichtbrennbar A1 nach DIN EN 13 501-1
- Anwendungsgebiet: DAD-dg nach DIN 4108-10

Liefern und dicht gestoßen einbauen. Aufgehende sowie anschließende Bauteile wie Drempel, Giebel und Zwischensparrenbereiche, die an die Dämmebene angrenzen, sind ebenfalls zu daemmen.

Beispielfabrikat:
Rockwool Tegarock

Angeb. Fabr.: '....................................................'
Menge: 40,000 m²

**1.1.3.2.20 10mm Mehr- oder Minderstärke Wärmedämmung Geschossdecke 035**
Mehr- oder Minderkosten pro 10 mm Dickenänderung der vorbeschriebenen Wärmedämmung WLS 035.
Menge: 80,000 m²

**1.1.3.2.30 Sparrenvolldämmung Mineralfaser 035 DZ 140mm**
Sparrenvolldämmung mit Zwischensparrenklemmfilz
von außen zwischen die Bestandssparren unter Beachtung der DIN 4108 normgerecht verlegen:
- Wärmeleitfähigkeit = 0,035 W/m*K;
- Anwendungsgebiet nach DIN V4108-10: DAD, DZ; WH
- Brandverhalten DIN EN 13 501 - A 1;
- Bezeichnungsschlüssel MW EN13162-T2-AF5;
- Rollenbreite: 1200 mm
- Dämmschichtdicke: 140 mm

(Dämmschichtdicke = Sparrenhöhe)

Liefern, zuschneiden (lichter Sparrenabstand
plus ca. 0,5-1 cm Übermaß) und mit der Strichmarkierung
nach außen bündig mit der Oberkante der Sparren in die Holzkonstruktion einklemmen. Die zugeschnittenen Dämmplatten untereinander fugendicht stoßen.
Menge: 38,000 m²

**1.1.3.2.40 10mm Mehr- oder Minderstärke Sparrenvolldämmung Mineralfaser 035**
Mehr- oder Minderkosten pro 10 mm Dickenänderung der vorbeschriebenen Wärmedämmung WLS 035.
Menge: 72,000 m²

**1.1.3.2.50 Luftdichtbahn auf Sparrenoberseite**
Diffusionsoffene Luftdichtbahn mit
zwei wechselseitig integrierten Selbstklebestreifen liefern, bahnenweise, vollflächig auf der Sparrenoberseite
verlegen und die Stöße mit entsprechender Überlappung luftdicht verkleben.
Die Luftdichtung ist flächig und faltenfrei auf der Sparrenoberseite durch geeignete Tackerklammern im Überlappungsbereich zu befestigen.
Verklebung der Bahnen untereinander mittels integrierter Klebstreifen und abziehbarer Trennfolien.
Die Ausführungshinweise der DIN 4108, Teil 7 und die Verarbeitungsrichtlinien des Herstellers sind zu beachten!

Perforationen der Bahn müssen vor Verlegung der Unterdeckplatten luftdicht verklebt werden.
Menge: 38,000 m²

**1.1.3.2.60 Querstoßverklebung Luftdichtbahn**
Überlappungen von Bahnenenden bzw. Querstößen oder generell Bereiche ohne Selbstklebestreifen
der Luftdichtbahn mit Acrylklebeband, doppelseitigem Butylkautschukband oder Anschlusskleber gemäß Angaben des Herstellers, dauerhaft luftdicht verkleben.
Die zusätzlichen Verklebungen sollen mittig im
Bereich eines Konstruktionsholzes erfolgen. Diese Hölzer können Sparren, Kehlen oder Grate sein.

Die Ausführungshinweise der DIN 4108, Teil 7 und die Verarbeitungsrichtlinien des Herstellers sind zu beachten!
Menge: 9,000 m

**1.1.3.2.70 Anschluss Luftdichtbahn an angrenzende Bauteile**
Vorhandene Belüftungsöffnungen
(z.B. zwischen Sparrenflanke und Ausmauerung/Stellbrett) dauerhaft mit geeigneten Klebemitteln verschließen. Luftströmungen im Sparrenzwischenraum sind zu verhindern. Anschlüsse der Luftdichtbahn an angrenzende
Bauteile wie aufgehende Brandwände und Außenwandoberseiten im Traufbereich, mit systemzugehörigen Dichtungs- und Anschlussprodukten luftdicht herstellen. Klebemittel auf oberseitigem Wandabschluss aufbringen und Luftdichtbahn gleichmäßig von Hand anpressen.

Die Ausführungshinweise der DIN 4108 Teil 7 und die Verarbeitungsrichtlinien des Herstellers sind zu beachten!
Menge: 28,000 m

**1.1.3.2.80 Einfassung Durchdringungen Luftdichtbahn**
Durchdringungen der Luftdichtbahn mit systemzugehörigem Klebeband dauerhaft luftdicht verkleben.
Dehnbares Butylkautschukband anbringen und gleichmäßig mit einer Anpressrolle fest anpressen. Aufgrund der hohen Dehnbarkeit speziell für runde Durchführung.
Die Ausführungshinweise der DIN 4108, Teil 7 und die Verarbeitungsrichtlinien des Herstellers sind zu beachten!
Menge: 1,000 St

**1.1.3.2.90 Gefachdämmung Sparrenaufdopplung Holzfaser 036 DZ 80mm**
Wärmedämmung zwischen Sparrenerhöhung mit flexibler Holzfaserdämmung.

Flexibler Holzfaserdämmstoff liefern und dicht gestoßen hohlraumfrei zwischen der
Sparrenaufdopplung einbauen.
Nach Herstellervorschriften in Länge und Breite mit entsprechendem Übermaß zuschneiden und durch
Stauchung zwischen den Sparren einklemmen.
Die Verarbeitungsrichtlinien des Herstellers sind zu beachten!

Kante:  stumpf
Rohdichte:  55 kg/m³
Wärmeleitfähigkeit:  0,036 W/(mK)
Dampfdiffusionwiderstandszahl: 2
Dicke (analog Aufdopplung):80 mm
Menge: 38,000 m²

**1.1.3.2.100 10mm Mehr- oder Minderstärke Gefachdämmung Holzfaser 036**
Mehr- oder Minderkosten pro 10 mm Dickenänderung der vorbeschriebenen Wärmedämmung.
Menge: 72,000 m²

**1.1.3.2.110 Unterdeckplatte Holzfaser 046 DAD-ds 60mm**
Holzfaserdämmplatten gemäß DIN EN 13171,
Technische Klasse mind. Typ DAD ds nach DIN 4108-10,
die zusätzlich die Anforderungen gemäß
DIN EN 622- 4 mindestens Typ SB.H erfüllen

Dicke:  60 mm
Kantenausbildung:  umlaufende Nut u. Feder
Format:  250 x 77 cm
Rohdichte:  ca. 200 kg/m³
Wärmeleitfähigkeit:  0,046 W/(mK)
Dampfdiffusionswiderstandszahl: 3

liefern und mit einem vertikalen Fugenversatz von einem Sparrenfeld versetzt und dicht gestoßen im Bereich der Hauptdachfläche sowie Wangen und Oberseiten der Gauben verlegen.

Lichter Sparrenabstand = ca. 60 cm
Sparrenquerschnitt = ca. 10/16 cm

Das ZVDH-Regelwerk für Unterdeckungen und die Verarbeitungsrichtlinien des Herstellers sind zu beachten!
Einen Nachweis zur Systemgarantie sowie zur Bauphysik ist zu erbringen.
Menge: 38,000 m²

**1.1.3.2.120 10mm Mehr- oder Minderstärke Unterdeckplatten 046**
*** Bedarfsposition ohne GB
Mehr- oder Minderkosten pro 10 mm Dickenänderung der vorbeschriebenen Wärmedämmung.
Menge: 72,000 m²

**1.1.3.2.130 Zulage Schrägschnitte Unterdeckplatten**
Zulage zu vorbeschriebener Unterdeckplatte
für die Erstellung von Schrägschnitten an Kehlen, Graten und Durchdringungen inklusive nachfolgendem Abdichten mit systemzugehörigen Abklebeprodukten.

Das ZVDH-Regelwerk für Unterdeckungen und die Verarbeitungsrichtlinien des Herstellers sind zu beachten!
Menge: 24,000 m

**1.1.3.2.140 Anschluss Unterdeckplatten an angrenzende Bauteile**
Anschlüsse der Unterdeckplatten mit systemzugehörigem, alukaschiertem Butylkautschukband inkl. Haftgrund
bzw. Primer dauerhaft wasser- und wetterfest abdichten.

Lösemittelfreier Haftgrund nur auf trockenen, staub- und fettfreien Dämmelementen bzw.
Unterdeckplatten aus Holzfasern oder anderen porösen Kontaktflächen (z.B. Mauerwerk, Beton) auftragen. Butylkautschukband anbringen und mittels Roller fest anpressen.

Die Verarbeitungsrichtlinien des Herstellers sind zu beachten!
Menge: 3,000 m

###### Bauteil 1.1.3.3 Unterkonstruktion

**1.1.3.3.10 Konterlattung S10 C24 GK I 40x60mm**
Konterlattung aus Nadelholz,
Festigkeitsklasse C24 gemäß DIN 1052,
Sortierklasse S10TS,
Güteklasse I, Lattenquerschnitt 40 x 60 mm,
imprägniert nach DIN 68800, liefern und auf
Turmdachflächen
nach statischer Berechnung gemäß
DIN 1052 fachgerecht befestigen.
Auswahl der Holzqualität gemäß der relevanten Regelwerke und der aktuellen Dachdeckerrichtlinien.

Die Befestigung der Konterlattung
hat mit zugelassenen Befestigungsmaterialien gemäß Typenstatik zu erfolgen.
Die Erstellung der Statik mit Dimensionierung
der passenden, herstellerbezogenen Befestiger, Einschraubgeometrie
und der erforderlichen Anzahl der
Befestigungsschrauben ist Bestandteil dieser
Position und mit einzukalkulieren.
Menge: 63,000 m²

**1.1.3.3.20 Traglattung S10 C24 GK I 40x60mm**
Traglattung für die nachstehende Doppelmuldenfalzziegeldacheindeckung, bestehend aus Nadelholz.
Zuordnung der Sortierklassen nach DIN 4047-1 zu Festigkeitsklassen nach DIN EN 338
Güteklasse S 10/ C24, Holzschutz nach DIN 68800-1 und Merkblatt
für Holz und Holzwerkstoffe in den FR des
DDH Befestigung mit Verbindungmitteln die einen Korrosionsschutz von
mindestens 12µm (Fe/Zn-Verzinkung) besitzen, mit einem Lattenquerschnitt von 40 x 60 mm
liefern und winkelrecht auf der
vorbeschriebenen. Konterlattung befestigen.

Traglattung inklusive aller Zuschnitt- und Anpassarbeiten im Bereich der Dacheinbauten,
einschließlich Materialverschnitt.
Menge: 63,000 m²

**1.1.3.3.30 Gratlattung für Trockengrat mit Gratlattenhalter**
Gratlattung fachgerecht nach Werksvorschrift
aufbringen, für Trockengrat, auf
Gratlattenhaltern, einschließlich
aller Nebenarbeiten, Verbindungs- und
Befestigungsmaterialien
sowie Materialverschnitt in fertiger Arbeit.
Menge: 24,000 m

**1.1.3.3.40 Traufbohle S10 C24 GK I 60mm**
Traufbohlen aus Nadelholz, in der Stärke vorbeschriebener Underdeckplatten

- Dicke 60 mm
- Breite 140 bis 160 mm

DIN 68365 (2008-12) Güteklasse I,
Sortierklasse S10 nach DIN 4074-1,
Holzschutz lt. DIN 68800,
mit rechteckigem Querschnitt
liefern und fachgerecht im Traufbereich
befestigen.
Einschl. Zuschnitt- und Anpassarbeiten sowie
Materialverschnitt in fertiger Arbeit.
Menge: 23,000 m

**1.1.3.3.50 Traufbohle konisch S10 C24 GK I 60/40mm**
Traufbohlen aus Nadelholz,
Zuordnung der Sortierklassen nach DIN 4047-1 zu
Festigkeitsklassen nach DIN EN 338
Güteklasse S10/ C24 Holzschutz nach
DIN 68800-1 und Merkblatt für
Holz und Holzwerkstoffe
in den FR des DDH, Befestigung mit
Verbindungmitteln die einen Korrosionsschutz von
mindestens 12µm ( Fe/Zn-Verzingung) besitzen.
mit
trapezförmigem Querschnitt
in einer vorderen Höhe von ca. 60 mm,
einer hinteren Höhe von ca. 40 mm und einer
Bohlenbreite von ca. 140 - 160 mm liefern und als
Auflager für die Dachrinnen fachgerecht an
Traufkanten befestigen.

Inklusive Zuschnitt- und Anpassarbeiten sowie Materialverschnitt in fertiger Arbeit.
Menge: 23,000 m

###### Bauteil 1.1.3.4 Klempnerarbeiten

**1.1.3.4.10 Hängedachrinne halbrund sechsteilig Zn 0,8mm**
Hängedachrinne DIN EN 612, mit Gefälle, aus legiertem Zink DIN EN 988 (Titanzink),

- Dicke 0,8 mm
- Nenngröße 333 mm
- Wulstdurchmesser Klasse X
- halbrund
- Nahtausbildung gelötet
- Befestigung mit Rinnenhaltern aus feuerverzinktem Stahl nach DIN EN 1462
- Ausführung vorne mit Nase und hinten mit Feder
- Querschnitt  30/5 mm

liefern und an Steildachtraufen auf
Traufbohlen fachgerecht montieren.
Menge: 23,000 m

**1.1.3.4.20 Rinnenboden Hängedachrinne Zn sechsteilig**
Rinnenendstück flach aus legiertem
Zink DIN EN 988 (Titanzink),
Dicke 0,8 mm, Zuschnittbreite der Rinne 333 mm,
für halbrunde
Hängedachrinne, liefern
und fachgerecht einbauen und einlöten.
Menge: 2,000 St

**1.1.3.4.30 Rinnenaußenwinkel Hängedachrinne Zn halbrund sechsteilig**
Rinnenwinkel-Außeneck-90°, Halbrund
Material: Zink
Nenngröße: 333
passend zu vorbeschriebener Hängedachrinne
Ausführung:
Tiefgezogen, mit Einsteckschlitz zur
einfachen Montage
Norm: DIN EN 612:2005-04, liefern und fachgerecht
einbauen.
Menge: 4,000 St

**1.1.3.4.40 Rinnendehnung Hängedachrinne Zn sechsteilig**
Bewegungsausgleicher als Kautschuk-Bewegungselement,
aus legiertem Zink DIN EN 988 (Titanzink),
Dicke 0,7 mm,
Zuschnittbreite der Rinne 333 mm, für halbrunde  Hängedachrinne, doppelseitig vulkanisiert, mit Blende,
liefern, fachgerecht einbauen und verlöten.
Menge: 1,000 St

**1.1.3.4.50 Lötstutzen Hängedachrinne Zn rund DN80**
Lötstutzen aus Titanzink 0,8 mm, rund, passend zu Regenfallrohr DN 80, liefern, fachgerecht einbauen und einlöten.
Menge: 2,000 St

**1.1.3.4.60 Laubschutzgitter konvex Zn Hängedachrinne sechsteilig**
Laubschutz als Gitter, konvex, aus Titanzink, für
vorbeschriebene sechsteilige, halbrunde Hängedachrinne,
liefern und fachgerecht montieren.
Menge: 23,000 m

**1.1.3.4.70 Regenfallrohr Zn DN100**
Regenfallrohr nach DIN EN 612, kreisförmig,
Nenngröße DN 100, aus legiertem
Zink DIN EN 988 (Titanzink),
Dicke 0,8 mm,
Längsnahtausbildung gefalzt,
befestigen mit Rohrschellen, Sicherung
gegen Abrutschen durch Halbwulst,
Befestigung an Außenfassade mit
Wärmedämmung 160 mm,
Rohrschellenabstand 2 m,
liefern und einschließlich Befestigungsmaterial
fachgerecht montieren.
Menge: 4,000 m

**1.1.3.4.80 Rohrbögen Zn DN100**
Rohrbogen für Regenfallrohr,
aus legiertem Zink DIN EN 988 (Titanzink),
Dicke 0,8 mm,
Nenngröße 100,
Krümmung 87, 72, 60, 40 Grad liefern
und fachgerecht einbauen/-löten.
Menge: 4,000 St

**1.1.3.4.90 Traufbleche Zn 0,7mm**
Traufblech als Rinneneinlauf, aus
legiertem Zink DIN EN 988 (Titanzink),
Dicke 0,8 mm,
Zuschnittbreite 400 mm,
2 x gekantet,
mit Tropfkante als Schenkel, eingehangen
in die Federn der Rinneisen,
Montage auf Traufbohlen, liefern und mit 100 mm Seitenüberdeckung und inkl. sämtlichem
Verbindungs- und
Befestigungsmaterial in fertiger Arbeit
fachgerecht montieren.
Menge: 23,000 m

**1.1.3.4.100 Rundlochbleche Zn 1,0mm Ø5mm**
Liefern und Montieren von Lochblechwinkeln,
aus Titanzink, für Trauf- und Ortgangbereich,
zum Nagerschutz
und Belüftung der Dachkonstruktion.

Farbe:  walzblank
Material:  Titanzink,
Materialstärke: 1 mm,
Lochblech:  Rundlochung Ø 5 mm
Stegbreite:  2 mm
Zuschnitt:  ca. 150 mm,
Abkantung:  nach Erfordernis,

inkl. erforderlichem Befestigungsmaterial.
Menge: 23,000 m

**1.1.3.4.110 Tropfbleche Zn 0,7mm**
Abtropfbleche aus Titanzink, walzblank,
Materialstärke 0,7 mm, zweifach gekantet,
liefern und im Bereich der
Traufen als Abtropfblech auf Ebene der Belüftung
fachgerecht montieren.
Menge: 23,000 m

###### Bauteil 1.1.3.5 Dachflächenfenster

**1.1.3.5.10 Klapp-Schwing-Fenster 78x118cm**
Dachflächenfenster mit Abmessungen (BxL): 78 x 118 cm
Lichtfläche: 0,59m²
Oberfläche lackiert mit Zwei-Komponenten-PU-Lack, weiß,
seidenmatt, NCS S 0500-N.

Außenabdeckung aus Aluminium, einbrennlackiert,
NCS S 7500-N.

Verglasung
für besonders hohen Wärmeschutz:
Uw = 1,0 W/(m²K),
Gesamtenergiedurchlasswert g = 0,44.

Erhöhter Schallschutz: Rw(C,Ctr)= 37(-2,-4) dB
Schallschutzklasse 3, erhöhter Einbruchschutz;
erhöhter Hagelschutz.

2x3 mm Verbund-Sicherheitsglas innen für erhöhten Einbruchschutz und
besseren Schallschutz, mit Edelmetallbeschichtung innen für erhöhten
Wärmeschutz.

3 mm gehärtetes Einscheiben-Sicherheitsglas nach
DIN EN 12150
mit Edelmetallbeschichtung für erhöhten Wärmeschutz in der Mitte.

4 mm gehärtetes Einscheiben-Sicherheitsglas
nach DIN EN 12150 außen
mit Anti-Tau-Effekt zur Verringerung von Tauwasserbildung und mit natürlichem Reinigungseffekt.

Verringerung der Regengeräusche durch
Anti-Regengeräusch-Effekt

Alle technischen Werte sind normgemäß im senkrechten Einbau ermittelt und beziehen sich auf das Fenster als Ganzes

Beispielfabrikat:
VELUX GPU MK06 0066 Polyur. EN.PLUS Alu 78x118

Angeb. Fabr.: '....................................................'
Menge: 2,000 St

**1.1.3.5.20 Duo-Eindeckrahmen mit Dämm- und Anschlussset 78x118cm**
Eindeckrahmen aus Aluminium,
Seitenteile gerade mit doppelten Wasser-Ableit-Falzen und Schaumstoff-Dichtungs-Profil.

Seitliche und untere Blendrahmenverblechung.

Inkl. Dämm- und Anschluss-Set für den fachgerechten Anschluss des neuen Dachfensters an die Dämmung des Daches.

Dämmrahmen aus Polyethylen zur
Reduzierung der Wärmebrücke am Übergang
vom Fenster zum Dach, Wärmeleitfähigkeit = 0,04  W/(m K).
Einschließlich diffusionsoffener Anschlussschürze aus Polypropylen,
Materialstärke 0,5 mm, sd = 0,03 m.
Wasserableitrinne für einen regensicheren Anschluss.
Mit flexibel einstellbarer Mittelrinne
zwischen 10 und 16cm als Abstand zum
rechts danebenliegenden Fenster

Beispielfabrikat:
VELUX 10-16 EKW MK06 2021M Ziegel

Angeb. Fabr.: '....................................................'
Menge: 1,000 St

**1.1.3.5.30 Innenfutter 40cm 78x118cm**
*** Bedarfsposition ohne GB
Vorkonfektioniertes Innenfutter
für Dachstärken von 17 bis 43 cm und
Dachneigungen von 15° bis 90°.
(Bei 15° bis 25° und 65° bis 90° mit leicht schräg verlaufenden Ober- und Unterteilen.)
Breitenteile direkt am Fenster in lotrechter Ausführung für mehr Platz
zur Einbringung von Wärmedämmung,
ansonsten waagerecht/senkrecht einbaubar.
Inklusive zur Fenstergröße passender
Dampfsperrschürze zur Herstellung einer luftdichten Anbindung.
Einschließlich aller Befestigungsmaterialien zum Anschließen der Dampfbremsschürze an die Dampfsperre des Daches.
Oberflächen aus weißem, seidenmatten
Kunststoff, NCS S 0500-N,
Abdeckleisten weiß foliert.

Beispielfabrikat:
VELUX Innenfutter LSC MK06 2000
Grundelement 40 cm weiß

Angeb. Fabr.: '....................................................'
Menge: 2,000 St

**1.1.3.5.40 Solar-Sonnenschutzrolladen 78x118cm**
*** Bedarfsposition ohne GB
Solarbetriebener Außenrolladen für
 - wirksamen Hitzeschutz,
 - optimale (fast völlige) Verdunkelung,
 - zusätzliche Wärmedämmung,
 - kompletten Sichtschutz,
 - weniger Lärm
 - mehr Sicherheit gegen Einbruch.

Rollladenpanzer aus Aluminiumlamellen, in Gummikedern gelagert.

Vorprogrammierter Funk-Wandschalter im Lieferumfang enthalten.
Steuerzentralen und Verkabelungen werden nicht benötigt.
Bedienung über Akku der von einer auf dem
Rollladenkasten befindlichen Solarzelle
versorgt wird.

Antriebsmechanismus mit elektrischer Überlastsicherung.

Keine Behinderung der Fensterfunktionen bei hochgefahrenem Rollladen.
Alle Bestandteile des Rollladens im
Standardfarbton 0000 Dunkelgrau (NCS S
7500-N).

Beispielfabrikat:
VELUX Solar-Rollladen SSL MK06 0000S

Angeb. Fabr.: '....................................................'
Menge: 2,000 St

###### Bauteil 1.1.3.6 Dachziegeleindeckung

**1.1.3.6.10 Dacheindeckung Doppelmuldenfalzziegel**
Dacheindeckung mit
Doppelmuldenfalzziegel auf
vorbeschriebener Lattung, im Verband, einschließlich Breitenausgleich mit halben Ziegeln,

- Dachziegelart: Falzziegel nach DIN EN 1304
- Deckungsart: im Verband
- Deckbreite: ca. 20- 22 cm
- RDN::≥ 25°
- Farbe: rot engobiert

Dachziegel liefern und auf die geneigten
Dachflächen aufbringen.

Das Anarbeiten und Beischneiden an Graten und Dachflächenfenstern wird in nachfolgenden Positionen separat vergütet.
Menge: 63,000 m²

**1.1.3.6.20 Windsogsicherung und -berechnung**
Ziegelverklammerung liefern und entsprechend
der Fachregeln des deutschen Dachdeckerhandwerks
in den
First-, Ortgang-, Trauf-, Kehl- und Gratbereichen sowie Dachinnenfläche,
im jeweils berechneten Verlegeraster einbauen.
Hinweis
Die Windsogberechnung ist
Bestandteil dieser Position und mit einzukalkulieren. Sie dient im Schadensfall zur Vorlage beim Gebäude- und Haftpflichtversicherer und ist spätestens mit der Schlussrechnung einzureichen.
Menge: 63,000 m²

**1.1.3.6.30 Andeckarbeiten Einbauteile und Grate**
Im Bereich der Grate, Dachflächenfenster, seitlichen Wandanschlüsse, etc. die
Dachziegel sauber zuschneiden und
fachgerecht beidecken.
Abschnitte sind aufzuladen, abzutransportieren und inkl. Transport- und Entsorgungskosten
fachgerecht zu entsorgen.

Die Abrechnung erfolgt auf Längenmaß.
Menge: 28,000 m

**1.1.3.6.40 Trockengrat mit Rollenlüfterband**
Ausbildung der Grate mit Rollenlüfterband
und Sanierungs-Firstziegel,,
passend zur vorbeschriebenen Eindeckung, liefern und als
oberen Abschluss mit entsprechendem
Systemzubehör wie Klammern
und Schrauben in korrosionsgeschützter
Ausführung auf vorbeschriebener Gratlattung fachgerecht montieren.
Menge: 24,000 m

**1.1.3.6.50 Zulage Gratanfangziegel**
Gratanfangziegel, passend zur Dacheindeckung, liefern
und einbauen, als Zulage zur Grateindeckung.
Menge: 4,000 St

**1.1.3.6.60 Zulage Mansardknickziegel**
Zulage für das aufmessen, liefern und eindecken von Sonderformziegeln für den Mansardübergangsbereich.
Erforderliche Größe und Winkel für
Mansardknickziegel nach aufbringen der Traglattung, gemäß Herstellervorgabe aufmessen und fertig hergestellte Ziegel eindecken und entsprechend befestigen.

Der Innenwinkel beträgt ca. 133°.

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
Die Abrechnung erfolgt über die Mansardknicklänge. Die Sonderformziegel fürr die Turmdachecken sind in diese Position mit einzukalkulieren.
Menge: 26,000 m

**1.1.3.6.70 Sicherheitsdachhaken TypA VSt**
Sicherheitsdachhaken Typ A, aus feuerverzinktem
Stahl 30/6 mm, für Dachziegel, mit
Verkröpfung ca. 45 mm, DGUV-geprüft und zugelassen als Leiterhaken nach
DIN EN 517 Typ A, liefern und einschließlich Befestigungsmittel fachgerecht in die Dachfläche einbauen.
Menge: 10,000 St

**1.1.3.6.80 Sanitärlüfter Keramik DN125**
Keramisches Sanitärlüfter-System Ton NW 125 mm in Form und Farbe passend zur
Flächendeckung, inklusive Flexschlauch
mit Reduzierung, liefern und fachgerecht an alle Funktionsschichten luftdicht und regensicher
anschließen und einbauen.
Menge: 1,000 St

**1.1.3.6.90 Schneefangsystem Doppelrohr Al**
Schneefangsystem als Doppelrohranlage aus Aluminium,
bestehend aus

- Schneefangdoppelrohrhalter
- Schneefangrundrohren Ø 40 mm
- Rohrverbindern

einschl. Grundplatten, pulverbeschichtet,
passend in Form und Farbe zur vorstehenden
Ziegeldeckung liefern und fachgerecht einbauen.
Die Befestigung erfolgt mit V2A-Schrauben.

Komplettes Schneefangsystem
einschl. Grundplatten liefern und fachgerecht i
n fix und fertiger Arbeit einbauen.
Menge: 25,000 m

###### Bauteil 1.1.3.7 Zwerchgiebelbekleidung

**1.1.3.7.10 Winkelstehfalzbekleidung und Eindeckung Zwerchgiebel**
Bekleidung in Winkel- und Eindeckung des Zwerchgiebels in Doppelstehfalztechnik im Material wie in Titel 1.1.1. angeboten, gemäß Hersteller-Verlegerichtlinien und dem Fachregelwerk des deutschen
Dachdeckerhandwerks liefern,
fachgerecht herstellen, verlegen und inkl. sämtlichem Verbindungs- und
Befestigungsmaterial (Winkel-Festhafte bzw. Winkel-Schiebehafte und Niro Rillennägel) befestigen auf
Brettschalung 24 mm.
Art und die Anzahl der Befestigung
entsprechend den Objektanforderungen und der statischen Berechnung.

Foto Zwerchgiebel:

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
Die Falzaufbüge sind konisch herzustellen, dass am unteren Auflagebereich der Bahnen ein Dehnungsspalt verbleibt. Jede Schar ist aus einer Bandlänge zu fertigen.
Winkelstehfalzbekleidung im Bereich der Wangen und Front des Zwerchgiebels.

Zwerchgiebelabmessungen:

- Wangenkehle: 2 x ca. 1,60 m = ca. 3,20 m
- Sattelkehle: 2 x ca. 1,80 m = ca. 3,60 m
- Traufe: 2 x ca. 1,10 m = ca. 2,20 m
- Ortgang: 2 x ca. 1,60 m = ca. 3,20 m
- Firstlänge: ca. 1,10 m
- Wangenkehlen: 2 x ca. 2,0 m = ca. 4,00 m
- Zwerchgiebelbreite: ca. 2,40 m
- Zwerchgiebelhöhe: ca. 2,0 m
- Dachneigung Sattel: ca. 40°
- Dachneigung Mansarde: ca. 70°

Jede Schar ist aus einer Länge zu fertigen.

- Anzahl der Fenster: 1
- Fensterbreite: ca. 2,10 m
- Fensterhöhe: ca. 1,20 m
- Laibungstiefe: 0,20 m

- Bandbreite: 500 mm
- Achsmaß: 430 mm
- Scharbreite: 420 mm
- Materialdicke: 0,70 mm
- Material: Aluminium
- Legierung: Al Mn1Mg0,5, Falzqualität H41
- Oberfläche: 2-Schichteinbrennlackierung, Rückseite Schutzlack
- Farbe: anthrazit

Die Lieferung und fachgerechte Montage aller
erforderlichen Profile sowie Haftstreifen zur
Ausbildung des Fußpunktes, des oberen Abschlusses, der Außenecken sowie der
Fenstereinfassung sind in diese Position einzukalkulieren. Inklusive aller Eckausbildungen sowie
An- und Abschlüsse.
Die Einschubtaschen sind zu liefern, fachgerecht an der Unterkonstruktion zu montieren und mit vorkomprimiertem Dichtband anzudichten.

Der Fußpunkt ist mit einem Lochstreifen sowie einer Einschubtasche auszuführen.
Der Scharabschluss ist stehend rund auszuführen. Der Mehraufwand für Schrägschnitte ist einzukalkulieren.

Der Scharabschluss ist am oberen Ende einschließlich
Vorkantung als stehend rund auszubilden.

An der Traufe sind Trauf- und Lochstreifen sowie
unter der Unterspannbahn ein Tropfblech zu montieren.
Der Scharabschluss ist stehend rund auszuführen.

Die Firstausbildung erfolgt mit Leiste und Abdeckkappe. Die Falze sind umzulegen, mind. 40 mm aufzustellen und mit einer Rückkantung zu versehen.

Die Ortgangausbildung erfolgt mit eingefalzter
glatter Blende. Die Höhe der Blende richtet sich nach dem Aufbau der Unterkonstruktion sowie der gemäß Fachregeln
erforderlichen Überdeckung der zu
schützenden Gebäudekante und beträgt ca. 20 cm.

Der Anschluss an das Ziegeldach erfolgt durch ein Anschlussprofil mit seitlicher Rückkantung. Die Über-/unterdeckung der Ziegel ist gemäß den Fachregeln auszuführen  Die Fixierung der einzelnen Profile erfolgt mit Festhaften.

Einschließlich der erf. Einschubtaschen im
Material und Farbton gemäß Hauptposition. Diese sind zu liefern, fachgerecht  zu montieren und mit Dichtband anzudichten.

Winkelstehfalzbekleidung komplett einschließlich aller erforderlichen Zuschnittte, Schrägschnitte, Auf- und Abkantungen, Anpassungen, etc. sofern nicht in gesonderter Position ausgewiesen.

Alle sonstigen Zulagen sind in den Einheitspreis einzukalkulieren und werden, falls nicht in separaten Positionen beschrieben, nicht gesondert vergütet.
Menge: 1,000 St

**1.1.3.7.20 Fensterbank Al 0,7mm**
Fensterbank aus Aluminium im Farbton gemäß
Hauptposition, bestehend aus:

- Fensterbank:  Materialstärke: 0,7 mm,  Zuschnitt: bis ca. 400 mm,  Abkantung: 3 Stk.,

- Haltewinkel:  Materialstärke: 1,50 mm,
  Zuschnitt: ca. 220 mm,
  Abkantung: 1 Stk.
- Lochblech:  Rundlochung Ø 5 mm  Zuschnitt: ca. 130 mm  Abkantung: nach Erfordernis

Die Fensterbankabdeckung ist zu
liefern und fachgerecht auf der Unterkonstruktion zu
befestigen.
Fensterbankabdeckung mit einem
Quergefälle von mind. 3° und einer seitlichen
Aufkantung mit Rückkantung von mind. 20 mm.
Die Aufstellhöhe am Blendrahmen
beträgt mind. 20 mm und
ist mit einer Rückkantung zu versehen.

Fachgerechte Herstellung der Fensterbank inkl.
erforderlichem Befestigungsmaterial,
Unterkonstruktion und Vorköpfe sowie herstellen der seitlichen Abschlüsse in fertiger Arbeit.
Menge: 2,000 m

##### 1.1.4 DACHLOGGIEN

###### Bauteil 1.1.4.1 Rückbauarbeiten

**1.1.4.1.10 Rückbau und Entsorgung Umkehrdachaufbau mit Plattenbelag**
Vorhandenen Dachaufbau im Bereich der Dachloggien bestehend aus:

- Bitumenschweißbahnabdichtung
- XPS-Wärmedämmplatten d = ca. 40 mm
- Kunststoffvlies
- Kiesschüttung ca. 100 mm
- Beton-Terrassenplatten d = ca. 40 mm

rückbauen/aufnehmen/abreißen, Material vom Dach nach unten transportieren und einschl. Transport und Entsorgungskosten fachgerecht entsorgen bzw. einer stofflichen Verwertung zuführen.

Foto vorhandener Umkehrdachaufbau:

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
Die Abrechnung erfolgt auf Flächenmaß.
Menge: 22,000 m²

**1.1.4.1.20 Rückbau und Entsorgung Dachaufbau mit Holzdielenbelag**
Vorhandenen Dachaufbau im Bereich der Dachloggien bestehend aus:

- Bitumenschweißbahn einlagig
- XPS-Wärmedämmplatten d = ca. 40 mm
- Bitumenschweißbahnabdichtung zweilagig
- Bautenschutzmatte
- Unterkonstruktion Holzbalken d = ca. 40 x 60 mm
- Hartholzdielen sichtbar geschraubt d = ca. 21 mm

rückbauen/aufnehmen/abreißen, Material vom Dach nach unten transportieren und einschl. Transport und Entsorgungskosten fachgerecht entsorgen bzw. einer stofflichen Verwertung zuführen.
Menge: 21,000 m²

**1.1.4.1.30 Rückbau und Entsorgung Holzvertäfelungen Seitenwände und Sparrenuntersicht**
Vorhandene Bekleidungen im
Dachloggien-Seitenwandbereich bestehend aus senkrechter Holzvertäfelung aus Nut- und
Federbrettern, d = ca. 20-25 mm, einschl. Unterkonstruktion aus Holzlattung sowie sämtlicher Verbindungs- und Befestigungsmaterialien rückbauen,
nach unten transportieren, in Container oder Fahrzeug AN laden und inkl. Transport- und Entsorgungskosten Fachgerecht entsorgen.

Fotos Holzbekleidung Dachloggien:

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
Die Abrechnung erfolgt über die rückgebaute Fläche.
Menge: 35,000 m²

**1.1.4.1.40 Rückbau und Entsorgung Faserzementeindeckung Seitenwände**
Vorhandene Bekleidungen im Seitenwandbereich
bestehend aus

- Brettschalung, d = ca. 24 mm,
- V13 Vordeckungsbahn und
- Bekleidung aus Faserzementplatten 20 x 20 cm

einschl. sämtlicher Verbindungs- und Befestigungsmaterialien rückbauen, nach unten transportieren, in Container oder Fahrzeug AN laden und inkl. Transport- und Entsorgungskosten fachgerecht entsorgen.

Die Abrechnung erfolgt auf "m²" rückgebauter und entsorgter Verkleidung.
Menge: 6,000 m²

**1.1.4.1.50 Rückbau und Entsorgung Brüstungsgeländer VSt**
Vorhandene Brüstungsgeländerkonstruktionen
im Bereich der Dachloggien bestehend aus
Rundstahlobergurt, Rundstahlpfosten und
waagerechten Füllstäben, im Seitenbereich waagerecht befestigt mittels
Flanschplatten in Ortgangsparren,
vorderseitig senkrecht auf Brüstungsoberseite,
komplett einschl. Verbindungs- und Befestigungsmaterialien abbauen/demontieren, nach unten transportieren,
in Container oder
Fahrzeug laden und inkl. Transport und Entsorgungskosten fachgerecht entsorgen.

Fotos vorhandene Brüstungsgeländer:

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
Material:  Stahl feuerverzinkt
Höhe:  ca. 70 cm ab OK Brüstung
Menge: 17,000 m

**1.1.4.1.60 Rückbau und Entsorgung Brüstungsabdeckung Zink**
Brüstungsabdeckungen im Dachloggienbereich,
aus legiertem Zink, Abwicklung ca. 450-500 mm, einschl. sämtlicher Verbindungs- und Befestigungsmaterialien rückbauen, nach unten transportieren, in Container oder Fahrzeug AN laden und inkl. Transport- und
Entsorgungskosten fachgerecht entsorgen.
Menge: 23,000 m

###### Bauteil 1.1.4.2 Dampfsperre und Behelfsabdichtung

**1.1.4.2.10 Trennlage lose verlegt und mechanisch befestigt**
*** Bedarfsposition mit GB
Elastomerbitumenbahn nach DIN EN 13707, als dauerhaft
funktionale Trenn- und Ausgleichslage

Leistungs- und Funktionsanforderungen:
- Dicke: ca. 2,0 mm
- oberseitig: folienkaschiert
- unterseitig: vlieskaschiert
- Trägereinlage: Polyestervlies
- Maximale Zugkraft: l: > 550 N/50 mm, q: > 300 N/50 mm
- Dehnung nach DIN 12311-1: l + q: > 20 %
- Kaltbiegeverhalten nach DIN EN 1109: < -20 °C
- Wärmestandfestigkeit nach DIN EN 1110: > +120 °C

liefern und gem. Herstellervorgaben auf den Untergrund aus Holzwerkstoffplatten
fachgerecht lose verlegen und nach DIN EN 1991
mechanisch befestigen.
Längsnaht- und Kopfstoßüberdeckung mind. 8 cm breit herstellen. Stöße versetzt anordnen.
Menge: 43,000 m²

**1.1.4.2.20 Dampfsperre vollflächig verschweißt als Behelfsabdichtung**
Feinbestreute Spezial-Elastomerbitumen-Dampfsperrschweißbahn nach DIN EN 13 970 mit Notabdichtungsfunktion.

Leistungs- und Funktionsanforderungen:
- Dicke ca. 4 mm
- oberseitig: feinbestreut, schwarz mit Nahtstreifen
- unterseitig: folienkaschiert
- offene Liegezeit bzw. UV-stabil: 6 Monate
- Trägereinlage: Kombinationsträger PET/Alu/PET+Glasgewebe
- Durchtrittsicher
- Maximale Zugkraft: l: > 1000 N/50 mm, q: > 1000 N/50 mm
- Dehnung nach DIN 12311-1: l + q: > 2 %
- Diffusionswiderstand (Sd-Wert) nach DIN EN 1931: > 1500 m
- Kaltbiegeverhalten nach DIN EN 1109: < -30 °C
- Wärmestandfestigkeit nach DIN EN 1110: > + 110 °C
- Widerstand gegen stoßartige Belastung nach DIN EN 12691: > 300 mm Verfahren B
- kurzfristige Behelfsabdichtung

Liefern und gem. Herstellervorgaben auf den Untergrund
fachgerecht vollflächig verschweißen. Längsnaht- und
Kopfstoßüberdeckung mind. 8 cm breit fachgerecht
verschweißen. Stöße versetzt anordnen. Im
Bereich von An- und Abschlüssen sowie
Dachdurchdringungen ist die Bahn luftdicht
anzuschließen.

Beispielfabrikat:
BauderFLEX DNA

Angeb. Fabr.: '....................................................'
Menge: 43,000 m²

**1.1.4.2.30 Dampfsperre lose verlegt und mechanisch befestigt, Nähte verschweißt**
Elastomerbitumen Kaltselbstklebebahn als Dampfsperrbahn nach DIN EN 13 970, mit Schweißnaht.

Leistungs- und Funktionsanforderungen:
- Dicke ca. 2,5 mm
- oberseitig: feinbestreut
- unterseitig: Kaltselbstklebemasse mit perforierter Abziehfolie
- Trägereinlage: Aluminium-Polyester-Kombination mit Gittergelege 200 g/m²
- Durchtrittsicher
- Maximale Zugkraft nach DIN 12311-1: l: > 1000 N/50 mm, q: > 1000 N/50 mm
- Dehnung nach DIN 12311-1: l + q > 2 %
- Nagelschaftprüfung nach DIN EN 12310-1: >= 70 N
- Diffusionswiderstand (Sd- Wert) nach DIN EN 1931: > 1500 m
- Kaltbiegeverhalten nach DIN EN 1109: < -25 °C
- Wärmestandfestigkeit nach DIN EN 1110: > +70 °C
- kurzfristige Behelfsabdichtung

Liefern und gem. Herstellervorgaben lose verlegen und fachgerecht nach DIN EN 1991 verdeckt mechanisch befestigen. Längsnaht- und Kopfstoßüberdeckung mind.
8 cm breit, unter Verwendung einer Andrückrolle fachgerecht thermisch verschweißen.
Ein 45°-Eckschnitt ist an der mittleren Lage im
Bereich des T-Stoßes auszuführen. Im Bereich
von An- und Abschlüssen sowie
Dachdurchdringungen ist die Bahn luftdicht anzuschließen. Stöße versetzt anordnen.

Beispielfabrikat:
BauderTEC KSD

Angeb. Fabr.: '....................................................'
Menge: 43,000 m²

**1.1.4.2.40 Dampfsperre und Behelfsabdichtung an aufgehende Bauteile**
Dampfsperre und Behelfsabdichtung der
Vorpositionen einschl. erf. Unterlage
an aufgehende Wandbereiche sowie
Türelement als separate Anschlussbahn hochführen und aufschweißen.

Ausführung im Rand- und Anschlussbereich zweilagig.
Anschlusshöhe bis Vorderkante Brüstung bzw. Holzwerkstoffplatte.

Anschlusshöhe bis ca. 40 cm
Abwicklung Brüstung ca. 110 cm

Die Abrechnung erfolgt auf Flächenmaß.
Menge: 25,000 m²

###### Bauteil 1.1.4.3 Wärmedämmung

**1.1.4.3.10 Gefachdämmung Holzständerbrüstung Mineralwolle 039 WH 140mm**
Gefachdämmung für vorbeschriebene
Holzständerbrüstung sowie seitliche Dachloggienwände.
Die Gefache sind voll mit Wärmedämmung
aus Mineralwolle nach DIN EN 13162 und
DIN 4108-10, auszufüllen.

Technische Daten Wärmedämmung:
- Brandverhalten: A1 nicht brennbar nach DIN EN 13501-1
- Baustoffklasse: A1 (DIN 4102)
- Anwendungstyp: WH (DIN 4108-10)
- Wärmeleitfähigkeit: 0,039 W/(mK)
- Dicke: 140 mm

Angeb. Fabr.: '....................................................'
Menge: 30,000 m²

**1.1.4.3.20 10mm Mehr- oder Minderstärke Gefachdämmung 039**
Mehr oder Minderkosten je 10 mm Dickenänderung vorbeschriebener Gefachdämmung
Menge: 60,000 m²

**1.1.4.3.30 Wärmedämmung XPS 045 40mm lose verlegt**
*** Bedarfsposition ohne GB
XPS-Wärmedämmplatten, unkaschiert, Anwendungsgebiet
DAA dm, Wärmeleitstufe 045,
Plattenstärke 40 mm,
Kantenausbildung stumpf,
liefern und fachgerecht lose verlegen
Menge: 43,000 m²

**1.1.4.3.40 Grunddämmung PU 023 DAA-dh 40mm mit Schaumkleber verklebt**
Wärmedämmung aus PU-Hartschaumplatten
als erste Lage der Dämmschicht mit
Schaumkleber verklebt verlegen. Platten
versetzt anordnen und dicht stoßen.

Einschl. aller Zuschnitte an aufgehende Bauteile und Seitenwände. Bei Platten mit Stufenfalz sind an aufgehenden Bauteilen und am Dachrand die Falze abzuschneiden, sodass die volle Dämmstoffdicke an das Bauteil anstößt.

Fehlstellen und Fugen sind mit geeignetem Kartuschenschaum nachzudämmen.

Technische Daten:
- PUR-/PIR-Wärmedämmung nach DIN EN 13165 für genutzte und nicht genutzte Dachflächen.
- Anwendungstyp nach 4108-10: DAA dh hohe Druckbelastbarkeit
- Deckschichten oben/unten: Aluminium
- ohne Stufenfalz
- Wärmeleitfähigkeit nach DIN 4108-4: 0,023 W/(mK)
- Brandverhalten nach DIN EN 13501-1: Klasse E
- Brandverhalten nach DIN 4102-1: B2
- Druckfestigkeit nach DIN EN 826: ≥ 120 kPa
- Zugfestigkeit nach DIN EN 1607: > 40 kPa
- klassifiziert nach DIN 18234-2
- Wasseraufnahme nach DIN EN 12087: max. 3 Vol%
- Plattenformat: 1200 x 600 mm
- Plattendicke: 40 mm

liefern und auf den Untergrund mit Schaumkleber
streifenweise windsogsicher nach DIN EN 1991-1-4
verkleben.
Platten versetzt anordnen und dicht stoßen.
Menge: 43,000 m²

**1.1.4.3.50 10mm Mehr- oder Minderstärke Grunddämmung 023**
Mehr/-Minderkosten pro 10 mm Dämmstoffdickenänderung bei den vorbeschriebenen PU-Grunddämmplatten.
Menge: 43,000 m²

**1.1.4.3.60 Gefälledämmung PU 023 DAA-dh mit Schaumkleber verklebt**
Polyurethan-Hartschaumplatten mit Gefälle auf der vorbeschriebenen Grunddämmung
verlegen.
Platten versetzt anordnen und dicht stoßen (Fugenversatz).

Technische Daten:
- Wärmedämmung nach DIN EN 13165 für genutzte und nicht genutzte Dachflächen.
- Anwendungstyp nach 4108-10: DAA dh hohe Druckbelastbarkeit
- Deckschichten oben/unten: Aluminium
- ohne Stufenfalz
- Wärmeleitfähigkeit nach DIN 4108-4: 0,023 W/(mK)
- Brandverhalten nach DIN EN 13501-1: Klasse E
- Brandverhalten nach DIN 4102-1: B2
- Druckfestigkeit nach DIN EN 826: ≥ 120 kPa
- Zugfestigkeit nach DIN EN 1607: > 40 kPa
- klassifiziert nach DIN 18234-2
- Wasseraufnahme nach DIN EN 12087: max. 3 Vol%
- Plattenformat: 1200 x 1200 mm

liefern und auf den Untergrund nach geprüftem
Gefälleplan mit Schaumkleber streifenweise
windsogsicher nach DIN EN 1991-1-4 verkleben.
Platten versetzt anordnen und dicht stoßen.

Gefälle: 2 %
Mittlere Dicke: 50 mm
Menge: 43,000 m²

**1.1.4.3.70 10mm Mehr- oder Minderstärke Gefälledämmung 023**
Mehr- oder Minderkosten pro 10 mm Dickenänderung bei den vorbeschriebenen PUR-Gefälledämmplatten.
Menge: 43,000 m²

###### Bauteil 1.1.4.4 Unterkonstruktion

**1.1.4.4.10 Holzständer-Brüstungskonstruktion d=160mm**
Herstellung Brüstungskonstruktion im vorderen Dachanschlussbereich der Dachloggien als Holzständerkonstruktion, einseitig beplankt, oben
mit Anschluss und Übergang zur Steildachfläche.

Holzrahmen- bzw.
Holzständerelemente, Höhe ca. 125-130 cm,
bestehend aus
Schwelle, Ständer, Rähm und beidseitiger
Beplankung mit Holzwerkstoffplatte.

Die Elemente sind auf die Dampfsperre
aufzustellen und mittels Befestigungswinkeln
bzw. Laschen wechselseitig im Untergrund
aus Holzbalkendecke konstruktiv und
dauerhaft zu verankern.

Für Schwelle, Ständer und Rähm ist
Konstruktionsvollholz zu verwenden:

- Holzart:  Fi/Ta/Ki nach DIN 1052
- Bezeichnung: KVH® NSi
- Festigkeitsklasse: C24 nach DIN 1052
- Holzfeuchte: 15 ± 3 %
- Einschnittart: herzgetrennt
- Oberflächen: egalisiert und gefast
- Maßhaltigkeit: 2 nach DIN EN 336

Die Beplankung erfolgt mit Holzwerkstoffplatten,
d = mind. ca. 21 mm.

Die Gefachdämmung aus Mineralwolle ist separat beschrieben.

Die Abrechnung der benötigten Kleineisenteile
erfolgt separat, auf Nachweis gem. Folgeposition.

Die Elemente sind unmittelbar nach
der Montage mit an die Dampfsperre und Behelfsabdichtung anzuschließen.

Die Abrechnung erfolgt auf Flächenmaß gemessen
an den Beplankungsaußenkanten.
Menge: 30,000 m²

**1.1.4.4.20 Kleineisenteile VSt**
Lieferung und Montage der erf. Kleineisenteile
zur Herstellung sowie örtlichen Befestigung vorbeschriebenen Holzständer-Brüstungskonstruktion.

Zu den Kleineisenteilen zählen unter anderem:

Laschen, Anker, Bauschrauben, Schlüsselschrauben, Passbolzen, Nägel, Dübel,
Sparrenpfettenanker, Balkenschuhe, Gewindestangen, Lochblechwinkel, Lochbleche, etc.

Die Lieferung des Verbindungs- und
Befestigungsmaterials hat in nicht rostender
Ausführung, z. B. verzinkt, sendzimirverzinkt
oder galvanisiert zu erfolgen.

Die Abrechnung erfolgt nach Gewicht und Lieferschein.
Menge: 25,000 kg

**1.1.4.4.30 Holzwerkstoffplatte Brüstungsoberseite 25mm**
Brüstungsoberseite mit
Baufurniersperrholzplatten, Dicke 25 mm, zur
Aufnahme der nachfolgend separat beschriebenen
Brüstungsabdeckung schalen.
Die Befestigung erfolgt konstruktiv im Holzständerwerk mit entsprechend bauaufsichtlich zugelassenen Holzschrauben.

Zuschnitt bis ca. 400 mm

Die Holzwerkstoffplatten sind nach der
Montage und vor dem Aufbringen der
Abdeckung  mit einer geeigneten
Abdeckungsbahn vor der Witterung zu schützen!
Menge: 10,000 m²

**1.1.4.4.40 Konterlattung senkrecht Seitenwände S10 C24 GK I 40x60mm**
Konterlattung aus Nadelholz nach DIN 68365,
Güteklasse I,
imprägniert nach DIN 68800,
Lattenquerschnitt 40 x 60 mm,
liefern und fachgerecht auf den
Holzständerseitenwänden befestigen.
Konterlattung zur Herstellung der Lüftungsebene sowie Befestigung der in Folgeposition beschriebenen
Schalung.
Menge: 41,000 m²

**1.1.4.4.50 Brettschalung Seitenwände S10 24mm**
Verschalung an Dachloggienseitenwänden,
als Deckunterlage für separat beschriebene Winkelstehfalzbekleidung,
aus Brettern, Nadelholz,
Sortierklasse S10 DIN 4074-1,
Holzfeuchte max. 15%,
Gebrauchsklasse 0 DIN 68800-1, ohne chemischen
Holzschutz,
Dicke 24 mm,
Breite von 80 bis 160 mm,
Untergrund Holz, Befestigung mit Nägeln, liefern und einschl. Verbindungs- und Befestigungsmaterial sowie
Materialverschnitt fachgerecht im senkrechten Bereich der Seitenwände
einbauen.

Die Abrechnung erfolgt über die geschalte Fläche.
Zulagen für die Ausführung auf Kleinflächen sind einzukalkulieren.
Menge: 41,000 m²

**1.1.4.4.60 Brettschalung Sparrenuntersichten S10 24mm**
Stirn- und Untersichtverschalung der Sparrenköpfe im Bereich der Dachloggien mit

- Schalung aus Nadelholz, Fichte/Tanne
- Brettdicke: 24 mm, S10
- Brettbreiten: von 12 cm bis max. 16 cm.
- Holzfeuchte: Um =15+-3%

liefern und mittels feuerverzinkter Rillennägel oder Schrauben fachgerecht als
Deckunterlage für die separat beschriebene Winkelstehfalzbekleidung
montieren. Mit einzukalkulieren ist das Liefern
und Aufbringen
einer Vordeckung im senkrechten Bereich.

Die Abrechnung erfolgt über die geschalte Fläche.
Menge: 15,000 m²

###### Bauteil 1.1.4.5 Dachabdichtung

**1.1.4.5.10 Unterlage PYE KTG KSP 3,5 vollflächig verklebt als Behelfsabdichtung**
Erste Lage der Abdichtung
mit Elastomerbitumen-Kaltselbstklebebahn nach DIN EN 13707, mit variabler Nahtfügetechnik, vollflächig verklebt als Behelfsabdichtung

Leistungs- und Funktionsanforderungen:
- Anwendungskurzzeichen nach DIN SPEC 20000-201: DU/E1 PYE KTG KSP 3,5 DIN SPEC 20000-202: PYE KTG KSP 3,5
- Dicke: ca. 3,5 mm
- oberseitig: folienkaschiert
- unterseitig: Kaltselbstklebebitumen mit Abziehfolie
- kurzfristige Behelfsabdichtung
- Trägereinlage: Glasgittergelege mit Glasvlies
- Verhalten bei Brand von außen, im System geprüft nach DIN CEN/TS 1187 und eingestuft in BROOF(t1)

Liefern und gem. Herstellervorgaben auf den Untergrund
fachgerecht verlegen. Längsnaht- und Kopfstoßüberdeckung mind. 8 cm breit, unter Verwendung einer
Andrückrolle fachgerecht thermisch verschweißen.
Ein 45°-Eckschnitt ist an der unteren Lage im Bereich
des T-Stoßes auszuführen. Stöße versetzt anordnen.
Menge: 43,000 m²

**1.1.4.5.20 Oberlage PYE/PYP-KTP 300 S5 vollflächig verschweißt**
Oberlage der Abdichtung
mit Polymerbitumen-Schweißbahn nach DIN EN 13707, mit Kombinationsträgereinlage, oberseitig APP-, unterseitig SBS-Bitumen

Leistungs- und Funktionsanforderungen:
- Anwendungskurzzeichen nach DIN SPEC 20000-201: DO/E1 PYE/PYP-KTP 300 S5 DIN SPEC 20000-202: BA PYE/PYP-KTP 300 S5
- Dicke ca. 5,2 mm
- oberseitig: beschiefert weißgrau
- unterseitig: folienkaschiert
- Trägereinlage: Polyesterverbund (KTP) 300 g/m²
- Verhalten bei Brand von außen, im System geprüft nach DIN CEN/TS 1187 und eingestuft in BROOF(t1)

liefern und gem. Herstellervorgaben auf den Untergrund
fachgerecht vollflächig verschweißen. Längsnaht- und
Kopfstoßüberdeckung min. 8 cm breit fachgerecht
verschweißen. Stöße versetzt anordnen.
Menge: 43,000 m²

**1.1.4.5.30 Flüssigkunststofffenstertüranschluss**
Anschluss an Tür- und Fensterelemente mit flüssig aufzubringender Dachabdichtung auf Basis von Polymethylmethacrylat,
Anschlusshöhe ca. 120 mm
wie folgt herstellen:
Abdichtung der Dachfläche bis zum aufgehenden Bauteil führen und ggf. mechanisch fixieren.
Ränder sowie Abgrenzungen der Abdichtung mit Gewebeklebeband abkleben.
PMMA-Flüssigkunststoff mit einer Perlonrolle bis zur planmäßigen Anschlusshöhe und ca. 10 cm auf die Abdichtung der Dachfläche auftragen.
Die Vlieszuschnitte mit 5 cm Überdeckung vollflächig und hohlraumfrei einbetten. Verbrauch: ca. 2,5 - 2,7 kg/m²

2K PMMA-Flüssigkunststoff mit folgenden Werten:
- Beanspruchung: IA/IIA
- Klimazone: M/S
- Nutzungsdauer: W3 (25 Jahre)
- Dachneigung: S1-S4
- Nutzlasten: P1-P4
- Temperaturbeständigkeit: TL4 (-30 °C) TH4 (+90 °C)
- Widerstand gegen Flugfeuer und strahlende Wärme: DIN EN 13501-5 Klasse B ROOF (t1) entspricht DIN 4102-7/B2
- Brandverhalten: nach DIN EN 13501-1 Kl.: E***
- Basis zweikomponentiges,ungesättigtes Methylmethacrylatharz
- Schichtdicke: mind.1,8 mm
- Vlieseinlage: 165 g
- Vliesüberlappung: mind. 5,0 cm
- µ-Wer:t 6600
- Farbton: verkehrsgrau
- Wurzelfest gemäß FLL-Prüfung.
- UV-beständig, Alkalibeständig.

Ausführung nach den gültigen Verarbeitungsrichtlinien des Herstellers bzw. den jeweiligen technischen Informationen, einschließlich Lieferung aller Materialien.

Beispielfabrikat:
VEDASEAL PMMA Detail

Angeb. Fabr.: '....................................................'
Menge: 18,000 m

**1.1.4.5.40 Flüssigkunststoffwandanschluss**
PMMA-Flüssigkunststoffanschlussausbildung wie vor beschrieben, jedoch an aufgehende Seitenwandflächen und Brüstung, Anschlusshöhe ca. 300 mm.
Menge: 42,000 m

**1.1.4.5.50 Wandanschlussprofil genutzte Dachfläche Al 1,5mm**
*** Bedarfsposition ohne GB
Oberer Abschluss des vorbeschriebenen Wandanschlusses mit mehrteiligem Strangpressprofil für genutzte Dachfläche.

Wandanschlussprofil aus gepresstem, warmausgehärtetem
Aluminium, mit
Stoßverbinder und Überhangprofil aus gekantetem Aluminiumblech, 1,5 mm dick, Höhe
Überhangprofil ca. 225 mm, mit Halter/Stoßverbinder und Distanzplatten mindestens 15 cm
über Belag mit korrosionsgeschützten Sechskant-Schrauben
im Abstand e <= 20 cm verdeckt befestigt montieren.

Die Fuge zwischen Profil und aufgehendem Bauteil, i. M. ca. 10/10 mm dick, mit dauerelastischem, witterungsbeständigem Fugendichtstoff auf Basis PU-Hybrid entsprechend
DIN 18540 aufbringen und abdichten.
Der Farbton für die Oberflächenbeschichtung wird vor der Ausführung final festgelegt.

Die Abrechnung erfolgt auf Längenmaß.

Beispielfabrikat:
Alwitra WA1 ÜK 225

Angeb. Fabr.: '....................................................'
Menge: 30,000 m

###### Bauteil 1.1.4.6 Entwässerung

**1.1.4.6.10 Balkonablauf zweiteilig DN50**
Balkonhauptablauf, zweiteilig, ohne Wärmedämmung,
Auslauf seitlich 3 Grad, mit vormontierter Bitumen-Anschlussmanschette, nach DIN EN 1253 mit erhöhtem Qualitätsstandard, aus Stahl feuerverzinkt,
bestehend aus Ablauftopf, Anschlussmanschette,
Klemmring, Dichtelement, Etageneinsatz (für Aufbauhöhe 40 - 120 mm), Anschlussmanschette, Klemmring, Entwässerungsring, Siebaufnahme 100 x 100 mm (für Aufbauhöhe 35 - 150 mm), Edelstahlsieb DN 50, liefern und fachgerecht einbauen und an die Funktionsschichten anschließen.

Beispielfabrikat:
LORO-X Balkonablauf, Serie F

Angeb. Fabr.: '....................................................'
Menge: 6,000 St

**1.1.4.6.20 Ablaufrohr VSt DN50**
Ablaufrohr zu vorbeschriebenem Balkonablauf, aus Stahl, feuerverzinkt, nach DIN EN 1123,
mit 2-Kammern-Steckmuffenverbindung,
Baustoffklasse A1, formstabil, bruchfest,
rückstausicher, mit 1 Muffe, Rohrgröße DN 50, liefern und im Bereich der Dachloggien einbauen.

Die Rohrwege und Leitungsführungen
sind vor Ausführung nochmal final mit der Bauleitung abzustimmen.

Beispielfabrikat:
LORO-X Rohr

Angeb. Fabr.: '....................................................'
Menge: 14,000 m

**1.1.4.6.30 Notablauf-Grundeinheit DN70**
Balkonnotablauf-Grundeinheit mit Bitumen-Anschlussmanschette, nach DIN EN 1253 aus Stahl, feuerverzinkt, Auslauf 3 Grad, ohne Wärmedämmung, bestehend aus Ablauftopf, Anschlussmanschette und Klemmring, DN 70, liefern und fachgerecht einbauen.

Beispielfabrikat:
LORO-X Balkon Grundeinheit, Serie F

Angeb. Fabr.: '....................................................'
Menge: 6,000 St

**1.1.4.6.40 Notentwässerungseinheit DN70**
Notentwässerungseinheit passend zu vorbeschriebener Grundeinheit, nach DIN EN 1253 mit erhöhtem Qualitätsstandard, DN 70, liefern und fachgerecht einbauen

Beispielfabrikat:
LORO-X Notentwässerungseinheit Serie F

Angeb. Fabr.: '....................................................'
Menge: 6,000 St

**1.1.4.6.50 Ablaufrohr VSt DN70**
Ablaufrohr aus Stahl, feuerverzinkt,
nach DIN EN 1123, mit 2-Kammern-Steckmuffenverbindung, Baustoffklasse A1, formstabil, bruchfest, rückstausicher,
Länge 750 mm + 1 Muffe, DN 70, liefern und fachgerecht montieren.

Beispielfabrikat:
LORO-X Rohr DN 70

Angeb. Fabr.: '....................................................'
Menge: 7,000 m

**1.1.4.6.60 Speierrohr DN70**
Speierrohr aus Stahl, feuerverzinkt, nach DIN EN 1123,
mit 2-Kammern-Steckmuffenverbindung (1 Muffe), DN 70,
liefern und fachgerecht einbauen.

Beispielfabrikat:
LORO-X Speierrohr

Angeb. Fabr.: '....................................................'
Menge: 6,000 St

**1.1.4.6.70 Zulage Dichtungs- und Befestigungsmaterial**
*** Pauschalposition
Zulage zu vorbeschriebenen Positionen
für Dichtungs- und Befestigungsmaterial wie Rohrschellen, Gleitmittel, etc.
Menge: 1,000 psch

###### Bauteil 1.1.4.7 Plattenbelag

**1.1.4.7.10 Schutz- und Drainagebahn 10mm**
Noppenbahn aus HDPE mit aufkaschiertem
Filtervlies und
unterseitiger Gleitfolie aus PE,
als druckstabiles
Trenn-/Schutz-, Filter- und Drainagesystem,
- Flächengewicht: 740 g/m²
- Dicke: 10 mm
- Druckfestigkeit: 420 kN/m2
- Zugfestigkeit: 15 / 16 kN/m2

liefern und gemäß Herstellerangaben verlegen.

Die Abrechnung erfolgt auf Flächenmaß,
Überlappungen werden
übermessen und sind einzukalkulieren.

Beispielfabrikat:
Kettinger Schutz- und Drainagesystem
NDM-1-10 V

Angeb. Fabr.: '....................................................'
Menge: 43,000 m²

**1.1.4.7.20 Entwässerungsrinne VSt 150mm**
Entwässerungsrinne vor
Terrassentüren, als Linearstabrost, Unterteil mit
vorgestanzten Aufnahmen für Höhenverstellset und Rinneneinsatz Stichkanal, liefern und inkl.
Zuschnittarbeiten in fertiger Arbeit einbauen.
- Material: verzinkter Stahl
- Baulänge:  1000 mm
- Baubreite: 150 mm
- Bauhöhe: ca. 60 mm

Angeb. Fabr.: '....................................................'

Abrechnung erfolgt auf Stück.
Menge: 10,000 m

**1.1.4.7.30 Stichkanal VSt 30/100/30mm**
Stichkanal für vorbeschriebene
Entwässerungsrinne, einschl. Rinneneinsatz
zur Verbindung des Stichkanals mit der
Entwässerungsrinne, liefern und fachgerecht einbauen.
- Material: Stahl verzinkt
- Breite: ca. 100 mm
- Höhe: ca. 30 mm

Angeb. Fabr.: '....................................................'
Menge: 18,000 m

**1.1.4.7.40 Stichkanal Al 30/100/30mm**
*** Bedarfsposition ohne GB
Stichkanal für vorbeschriebene
Entwässerungsrinne, einschl. Rinneneinsatz
zur Verbindung des Stichkanals mit der
Entwässerungsrinne, liefern und fachgerecht einbauen.
- Material: Aluminium
- Breite: ca. 100 mm
- Höhe: ca. 30 mm

Angeb. Fabr.: '....................................................'
Menge: 18,000 m

**1.1.4.7.50 Terrassenbausatz VSt 40x40cm**
Terrassenbausatz 40 x 40 cm
aus verzinktem Stahl, passend zu vorbeschriebenen.
Dachabläufen und
Aufstockelement, bestehend
aus Höheneinstellring, Gehäuse und Endrost,
komplett liefern
und in fix und fertiger Arbeit
fachgerecht einbauen.

Angeb. Fabr.: '....................................................'
Menge: 6,000 St

**1.1.4.7.60 Terrassenbausatz Al 40x40cm**
*** Bedarfsposition ohne GB
Terrassenbausatz 40 x 40 cm
aus Aluminium, passend zu vorbeschriebenen.
Dachabläufen und
Aufstockelement, bestehend
aus Höheneinstellring, Gehäuse und Endrost,
komplett liefern
und in fix und fertiger Arbeit
fachgerecht einbauen.

Angeb. Fabr.: '....................................................'
Menge: 6,000 St

**1.1.4.7.70 Beton-Außenplatten 40x40x4cm inkl. Splittbett 3/5mm**
Plattenbelag aus Beton-Werksteinplatten,
einschl. Splittbett, liefern und auf Dachloggien fachgerecht einbauen.

- Rastermaße: 40 x 40 cm
- Plattendicke: 40 mm
- Farbe: betongrau

Außenplatten liefern und in einer 30-50 mm
dicken Bettungsschicht aus
kornabgestuftem
Edel-Brechsand-Splitt-Gemisch, Körnung 3-5 mm,
fachgerecht mit einer
Fugenausbildung von mind. 3-6 mm verlegen.

Der Mehraufwand für die Zuschnitte der Platten wird in nachfolgender Position separat vergütet.

Die Abrechnung erfolgt auf m² im fix und fertig verlegten und gereinigten Zustand.
Menge: 43,000 m²

**1.1.4.7.80 Zulage Nassschnitt**
Zulage für das Schneiden der Betonplatten
an Rand- und Anschlussbereichen, Anpassungen an Rändern, Schrägen und Rundungen mittels geeignetem Nassschneidegerät.
Menge: 13,000 m

###### Bauteil 1.1.4.8 Klempnerarbeiten

**1.1.4.8.10 Brüstungsabdeckung Zn 0,8mm**
Brüstungsabdeckung im Dachloggienbereich mit Kantblech aus legiertem Zink, wie nachfolgend beschrieben, einschließlich Verbindungs- und Befestigungsmaterial
liefern
und mit 3° Neigung zur Dachseite fachgerecht montieren.

- Befestigung indirekt mit Haftblechen aus verzinktem Stahl, Zuschnitt ca. 200 - 250 mm, zweifach gekantet
- Material Abdeckung Titanzink
- Materialstärke 0,8 mm
- Zuschnitt: ca. 450 mm
- Kantungen: 4

Die Abdeckung ist aus einer Blechlänge je Dachloggia zu fertigen.
Der dachseitige Schenkel ist sauber anzureifen.
Die Ausbildung der seitlichen Anschlüsse ist in nachfolgender Position separat beschrieben.

Die Abrechnung erfolgt auf Längenmaß.
Menge: 18,000 m

**1.1.4.8.20 Zulage Aufkantungen**
Zulage zu vorbeschriebener Brüstungsabdeckung
für die fachgerechte Ausbildung
der seitlichen Anschlüsse und Aufkantungen zur seitlichen Einbindung und Herstellung der Seitenwandan- und -abschlüsse, einschließlich Verbindungs- und Befestigungsmaterial.

Die Abrechnung erfolgt je Stück.
Menge: 12,000 St

**1.1.4.8.30 Strukturierte Trennlage**
*** Bedarfsposition ohne GB
Diffusionsoffene, nahtselbstklebende
und strukturierte Trennlage liefern und
mit mindestens 10 cm Überdeckung auf der Holzunterkonstruktion der Gaubendeckel und -wangen
nach Hersteller- und Verlegerichtlinie
fachgerecht befeistigen.

Die Überlappungen/Stöße sind fachgerecht abzudichten.

Angeb. Fabr.: '....................................................'
Menge: 45,000 m²

**1.1.4.8.40 Winkelstehfalzbekleidung Seitenwände**
Fassadenbekleidung in Winkelstehfalztechnik mit
Falzband aus Aluminium, gemäß
Hersteller-Verlegerichtlinien
und dem Fachregelwerk des deutschen
Dachdeckerhandwerks liefern, fachgerecht herstellen und inkl. sämtlichem Verbindungs- und
Befestigungsmaterial (Winkel-Festhafte bzw. Winkel-Schiebehafte und Niro Rillennägel)
befestigen, auf Brettschalung 24 mm.
Art und die Anzahl der Befestigung
entsprechend den Objektanforderungen und der statischen Berechnung.

Die Falzaufbüge sind konisch herzustellen, sodass am unteren Auflagebereich der Bahnen
ein Dehnungsspalt verbleibt. Die Verlegerichtlinien des Herstellers sind einzuhalten! Jede Schar ist aus einer Bandlänge zu fertigen.

Winkelstehfalzbekleidung im Bereich der Dachloggienseitenwände und Brüstungsinnenseiten.

- Bandbreite: 500 mm
- Achsmaß: 430 mm
- Scharbreite: 420 mm
- Materialdicke: 0,70 mm
- Material: Aluminium
- Legierung: Al Mn1Mg0,5, Falzqualität H41
- Oberfläche: 2-Schichteinbrennlackierung, Rückseite Schutzlack
- Farbe: anthrazit

Winkelstehfalzbekleidung komplett einschließlich aller erforderlichen Zuschnittte, Schrägschnitte, Auf- und Abkantungen, Anpassungen, etc. sofern nicht in gesonderter Position ausgewiesen.

Alle sonstigen Zulagen sind in den Einheitspreis einzukalkulieren und werden, falls nicht in
separaten Positionen beschrieben nicht gesondert vergütet.

Beispielfabrikat:
HAUSHAUT Falz- und Fassadenband,
PREFA Farbaluminiumband

Angeb. Fabr.: '....................................................'
Menge: 45,000 m²

**1.1.4.8.50 Zulage seitlicher Anschluss Fenster**
Fachgerechte Anschlussausbildung an die
Fensterelemente im Material und Farbton
gemäß Hauptposition, inkl. dem Herstellen der Einschubtaschen und anarbeiten
an die Fassadenbekleidung.

Die Lieferung und fachgerechte Montage
der Anschlussbleche sowie aller erforderlichen
Haftstreifen, Befestigungs- und Abdichtungsmaterial
sind in diese Position einzukalkulieren.

Fensteranschluss  inkl. erforderlicher Stütz- bzw. Hilfskonstruktion, Befestigungs- und Abdichtungsmaterial, inkl. anarbeiten an die Fassadenbekleidung, Seiten und Sturz.

Die Einschubtaschen sind zu liefern, fachgerecht an der Unterkonstruktion bzw. Fenster zu
montieren und mit Dichtband anzudichten.

Beispielfabrikat:
Illmod-Band Typ 600 20/2

Angeb. Fabr.: '....................................................'
Menge: 35,000 m

**1.1.4.8.60 Zulage unterer Abschluss**
Liefern und Montieren des untereren
Fassadenabschlusses im Bereich der neuen Winkelstehfalzkonstruktion im Material und
Farbton gemäß Hauptposition, bestehend aus:

Saumstreifen:
Materialstärke: 1,00 mm,
Zuschnitt: ca. 200 mm,
Abkantung: 2 Stk.,
Lochblech:
Rundlochung Ø 5 mm,
Zuschnitt: ca. 120 mm,
Abkantung: 2 Stk., nach Erfordernis,

Abdeckblech:
Materialstärke: 0,7 mm
Zuschnitt: ca. 250 mm
Abkantung: 2 Stk.

Einschließlich der erf. Einschubtaschen im
Material und Farbton gemäß Hauptposition.
Diese sind zu liefern, fachgerecht  zu montieren
und mit Dichtband anzudichten.

Die Lieferung und fachgerechte
Montage aller erforderlichen Profile, Haft-/Saumstreifen, Lochbleche, Traufstreifen,
Abdeckstreifen etc. zur Ausbildung des unteren Belüftungsabschlusses sind in diese Position
einzukalkulieren.
Der Scharabschluss am Fußpunkt ist mit einer
Rückkantung zu versehen und stehend rund auszuführen.

Die Abrechnung erfolgt auf Länge in in fix
und fertiger Arbeit.
Menge: 42,000 m

**1.1.4.8.70 Zulage oberer Abschluss Steildach**
Herstellung des oberen Fassadenabschlusses
für die belüftete,
Winkelstehfalzbekleidung im Anschlussbereichen an Dachfläche gemäß Beschrieb und
nachstehender Systemskizze.

Die Lieferung und fachgerechte Montage
aller erforderlichen Profile, Haft-/Saumstreifen,
Lochbleche, etc. zur Ausbildung
des oberen Entlüftungsabschluss ist in diese Position einzukalkulieren.

Der Scharabschluss ist am oberen
Ende einschließlich Vorkantung als stehend-runder
Abschluss auszubilden. Schrägschnitte
sind einzukalkulieren und werden nicht
gesondert vergütet!

Die Abrechnung erfolgt auf "m" fix und fertig hergestelltem oberen Abschluss.
Menge: 35,000 m

**1.1.4.8.80 Zulage Kleinflächen < 2,5 m²**
*** Pauschalposition
Pauschale Zulage zu vorbeschriebenen Positionen für die Ausführung auf Kleinflächen ≤ 2,5 m².
Menge: 1,000 psch

##### 1.1.5 HOLZTERRASSE

###### Bauteil 1.1.5.1 Rückbauarbeiten

**1.1.5.1.10 Rückbau und Entsorgung Umwehrungsgeländer VSt**
Vorhandene Geländerkonstruktion umseitig der
Dachterrasse, bestehend aus Ober-, Unter-, Mittelgurt,  senkrechten Pfosten, Durchmesser 50 mm, und waagerechten
Füllstäben aus feuerverzinktem
Rundstahl, einschl.
sämtlicher Verbindungs- und Befestigungsmaterialien rückbauen/demontieren, in Container oder
Fahrzeug laden und inkl. Transport und Entsorgungskosten fachgerecht entsorgen.

Foto zu demontierende
Geländerkonstruktion:

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
Material:  Stahl feuerverzinkt
Höhe:  ca. 1,0 m ab OK Dachabdichtung
Menge: 17,000 m

**1.1.5.1.20 Rückbau und Entsorgung Holzterrassenkonstruktion**
Vorhandene Dachterrassenholzkonstruktion,
bestehend aus Auflager-/Unterkonstruktionshölzern
und Deckbelag aus geschraubten
Holzdielen,
Holzterrassendeck einschl. sämtlicher
Verbindungs- und Befestigungsmaterialien
sowie Unterlegungen aus Brettstücken und
Gummigranulatmatten, rückbauen/demontieren, vom Dach transportieren
und inklusive Transport- und Entsorgungskosten
fachgerecht entsorgen.
Menge: 20,000 m²

**1.1.5.1.30 Rückbau und Entsorgung Blecheindeckung Zn**
Abbruch der vorhandenen Metalldachdeckung
unterhalb der vorhandenen Dachterrassenholzkonstruktion, aus Titanzink, Dicke 0,7 mm,
als Glattbleche, gelötet, genagelt.
Abbruch von Hand/mit handgeführten
Kleingeräten, ohne
Funkenfreisetzung,
aufgenommene Stoffe sammeln, auf LKW des AN laden,
transportieren, entsorgen, zum Lager/zur Anlage
nach Wahl des AN,
Abfall ist nicht gefährlich, nicht schadstoffbelastet,
Abfallschlüssel nach AVV (Abfallverzeichnis-Verordnung)
170404 Zink, Mengenermittlung nach Aufmaß,
Vergütung der Entsorgung übernimmt AN .
Menge: 20,000 m²

###### Bauteil 1.1.5.2 Terrassenbelagsarbeiten

*Hinweis*
Konstruktion:
- Lieferung und Montage, Anpassungsarbeiten, Schrägschnitte, etc. sind, sofern nicht separat beschrieben, in die Einheitspreise einzukalkulieren.
- Aufbauten, Dielenbefestigung und Unterkonstruktion sind nach dem Stand der Technik auszuführen.
- Der konstruktive Holzschutz ist in allen Belangen zu gewährleisten und kann durch chemischen Holzschutz nicht ersetzt werden.

Deckbelag:
- Holzart gemäß Beschreibung im Langtext.
- Befestigungsart sichtbar geschraubt.
- Abstand der Diele zur Unterkonstruktion mind. 5 mm.
- Abstand zum Hirnholzende mind. 60 max. 100 mm
- Abstand der Dielen untereinander mind. 6 % der Dielenbreite.
- Bei der Wahl des Fugenabstandes ist die Holzfeuchtigkeit zu berücksichtigen, Natives Holz 16% +/- 2 %
- Befestigungsmittel aus rostfreiem, gehärtetem Edelstahl, CE Zertifiziert nach ETA .

Unterkonstruktion:
- Die Dauerhaftigkeitsklasse hat mindestens der des Deckbelages zu entsprechen.
- Kreuzlagen sind nicht zulässig.
- Auflagern von Holzunterkonstruktionen direkt auf Bautenschutzmatten ist nicht zulässig.
- Abstand der Unterkonstruktion zum Untergrund mind. 2 cm.
- Aufständerung bzw. Unterlager der Unterkonstruktion dürfen die Durchlüftung des Aufbaus und das Ablaufen des Niederschlags nicht behindern.
- Müssen einfach und millimetergenau an die Unebenheitendes Untergrunds anpassbar sein.

Befestigungsmittel:
- Alle Verbindungsmittel haben aus nichtrostenden, UV-beständigen Materialien zu bestehen und müssen dem Quell- und Schwindverhalten der Diele und der Unterkonstruktion standhalten.
- Die Länge der Schrauben ist so zu wählen, dass das Gewinde vollständig in der Unterkonstruktion versenkt ist (kein Gewindegang in der Diele).
- Schrauben aus rostfreiem, gehärteten Edelstahl, CE Zertifiziert nach ETA .
- Bei Dielen aus Lärche oder änlichen Holzarten sind Edelstahlschrauben mit mehrstufigen Komprimierkopf und Fräsrippen am Schaft zu verwenden.
- Bei einer Auflagebreite der Diele von mehr als 3 cm ist ein Mindestabstand von 6 mm zur Unterkonstruktion einzuhalten.
- Der verwendete Abstandhalter muss das Quell- und Schwindverhalten der Unterkonstruktion und der Terrassendiele aufnehmen können.

**1.1.5.2.10 Unterkonstruktion Lärchebalken S10 GK II**
Unterkonstruktion für Holzdielenbelag der
Dachterrasse mit
Balken aus splintfreiem Vollholz heimischer
Lärche, Querschnitt ca. 40/60 mm, liefern und auf vorbeschriebener Schutzlage fachgerecht verlegen und ausrichten.

Zum Höhenausgleich und zur Vermeidung von
Staunässe sind
Gummigranulatauflagen unter den
Unterkonstruktionshölzern
einzubauen und mit in diese Position einzukalkulieren. Eine
Mindesthöhe von 2,0 cm zwischen Holzbalken und
Dachoberfläche ist einzuhalten.

Technische Daten:
- Splintfreies Vollholz aus heimischer Lärche
- Holzfeuchte < 20 %
- Güteklasse II nach DIN 68365
- Sortierklasse S10 nach DIN 4074-1

Achsabstand Unterkonstruktionsbalken: max . ca. 45 cm

Holzunterkonstruktion einschließlich Unterlage aus
Gummigranulateinzelauflagern zum
Höhenausgleich liefern,
fachgerecht verlegen und die gesamte
Konstruktion nach
Planungsvorgaben in der Höhe ausrichten und montieren.

Die Unterkonstruktion ist als verwindungssteife
Rahmenkonstruktion herzustellen. Dazu sind zwischen den
längs laufenden Auflagerhölzern im rechten
Winkel kurze
Querhölzer / Wechsel einzubauen und mit Winkeln zu
verschrauben. Die Querhölzer sind
zwischen den einzelnen
Längsreihen versetzt anzuordnen.

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
Ein ungestörtes Gefälle von mind. 1 - 2 % muss in Längsrichtung der Dielen eingebaut werden.

Brettstöße müssen immer mit zwei
Unterkonstruktionshölzern
ausgeführt werden. Der Abstand zwischen
den Hölzern sollte
zwischen 30 und 60 mm liegen. Bei der
Verlegung muss mit
einer Fuge von mind. 5 mm und max . 10 mm am Stoß
gearbeitet werden. Der Höhenunterschied der
Dielen bei
Stoßfugen darf bei der Verlegung nicht mehr als 3 mm
betragen.
Unterkonstruktion inkl. aller Befestigungsmittel
aus Edelstahl,
Winkel, Wechselhölzern, Zuschnitten und
Nebenarbeiten,
Gummigranulatauflagern, Ausrichtungsarbeiten sowie
Behandlung der Schnittkanten mit einem biozid wirkenden
Anstrich, liefern und in fertiger Arbeit herstellen.

Die Abrechnung erfolgt auf Flächenmaß .
Menge: 20,000 m²

**1.1.5.2.20 Deckbelag Lärchedielen 25x115mm S10 GK II**
Deckbelag der Dachterrasse mit massiven
Nadelholzdielen aus
splintfreiem, heimischem Lärchenholz, A -Sortierung, mittlerer Holzfeuchtegehalt 12 % (+/- 2 %), liefern und auf vorbeschriebener Unterkonstruktion fachgerecht montieren, einschließlich aller Höhen- und
Längenanpassungen sowie Entgraten und Anfasen aller Stoßfugen und Schnittstellen.

Technische Daten:
- Splintfreies Farbkernholz heimischer Lärche
- Güteklasse II nach DIN 68365
- Sortierklasse S10 nach DIN 4074-1
- Breite 115 mm
- Stärke 25 mm
- vierseitig gehobelt
- Kanten gerundet mit 4 mm Radius
- Oberfläche glatt gehobelt
- Verlegung sichtbar geschraubt

Die Längs - und Stoßfugen müssen eine
Breite von mindestens
7 mm aufweisen. Sämtliche Schnittkanten sind mit
einem biozid
wirkenden Anstrich zu versehen.

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
Alle Stoßfugen und Schraubenfluchten werden in
Abstimmung
mit der Bauüberwachung festgelegt und
sind exakt einzuhalten.

Alle Anpassungen an angrenzende Flächen und
Gebäude sind
fachgerecht auszuführen und mit in diese Position einzukalkulieren. Die Fugenbreite zu
angrenzenden Wänden
oder Einbauteilen hat 15 - 20 mm zu betragen.

Jede Diele ist pro Auflager mit zwei Schrauben
aus Edelstahl
A4, SchraubenÆ³ 5,0 mm fachgerecht zu befestigen.
Die
Schraubenlänge muss ca. 2,5 mal so lang sein, wie die
Dielen stark sind. Schraubenlänge = 60 mm

Um Staunässe zwischen Unterkonstruktionshölzern und
Dielenbelag zu vermeiden und eine
Rundumdurchlüftung der Diele und Unterkonstruktion zu gewährleisten, sind
Distanzclips zwischen Diele und Unterkonstruktionsbalken
einzubauen und mit einzukalkulieren

Der Abstand der Schrauben zum Brettende hat
mind. 60 mm und nicht mehr als 100 mm zu betragen, damit sich die Dielen nicht zu stark verziehen.
Die Schraubenlöcher sind anzusenken und ca. 0,5 – 1,0 mm größer vorzubohren als
die verwendete Schraube dick ist.
Alle Schrauben sind gleich weit in die Holzoberfläche einzuschrauben!

Die Abrechnung erfolgt auf Flächenmaß
Menge: 20,000 m²

**1.1.5.2.30 Entwässerungsrinne für Holzterrasse VSt 20x155mm**
Entwässerungsrinne als Holzterrassenrinne, fixe
Bauhöhe 2 cm, für Rostbreite 15 cm
in nicht überdachten Bereichen, zum einfachen
Einbau im Holzdielenbelag durch direkte Lagerung und Befestigung auf vorbeschriebenen Unterkonstruktionshölzern, beidseitig integrierte
Kiesleiste und
Drainschlitze im Rinnenboden, werkseitig
vormontiertem Rostverriegelungs- und Rinnenverbindungssystem,
Stirnwänden, einliegendem Maschenrost 30 x 10 aus verzinktem Stahl, komplett mit
Arretierungsschraube, begehbar sowie
rollstuhlbefahrbar, liefern
und inkl. Befestigungsmittel aus Edelstahl
fachgerecht gemäß
Einbauanleitung des Herstellers in fertiger Arbeit verlegen.

- Material: Stahl verzinkt
- Baubreite: ca. 15,5 cm
- Bauhöhe: ca. 2 cm

Die Abrechnung erfolgt auf Längenmaß.
Erforderliche Zuschnitt-
und Anpassarbeiten sind mit einzukalkulieren.
Menge: 2,500 m

##### 1.1.6 REGIE

###### Bauteil 1.1.6.1 Stundenlohnarbeiten

*Hinweis*
Hinweis Stundenlohnarbeiten

Stundenlohnarbeiten für unvorhersehbare, das Gesamtwerk jedoch erforderlich werdende Arbeiten auf ausdrückliche Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**1.1.6.1.10 Meister**
*** Stundenlohnarbeiten
Stunden eines Meisters, einschließlich aller Zuschläge.
Menge: 2,000 Std

**1.1.6.1.20 Facharbeiter**
*** Stundenlohnarbeiten
Stunden eines Facharbeiters, einschließlich aller Zuschläge.
Menge: 20,000 Std

**1.1.6.1.30 Helfer**
*** Stundenlohnarbeiten
Stunden eines Helfers, einschließlich aller Zuschläge.
Menge: 20,000 Std

**1.1.6.1.40 Auszubildender 1. Lehrjahr**
*** Stundenlohnarbeiten
*** Bedarfsposition ohne GB
Stunden eines Auszubildenden im 1. Lehrjahr, einschließlich aller Zuschläge.
Menge: 5,000 Std

**1.1.6.1.50 Auszubildender 2. Lehrjahr**
*** Stundenlohnarbeiten
*** Bedarfsposition ohne GB
Stunden eines Auszubildenden im 2. Lehrjahr, einschließlich aller Zuschläge.
Menge: 5,000 Std

**1.1.6.1.60 Auszubildender 3. Lehrjahr**
*** Stundenlohnarbeiten
*** Bedarfsposition ohne GB
Stunden eines Auszubildenden im 3. Lehrjahr, einschließlich aller Zuschläge.
Menge: 10,000 Std

### Maßnahme 2 INSTANDSETZUNG GENUTZTE ABDICHTUNGSFLÄCHEN

*Hinweis*
Die Neuabdichtung der Flächen- und Anschlussbereiche auf ungedämmten Balkonen, Loggien und Erkeroberseiten, erfolgt homogen im Flüssigkunststoffabdichtungssystem auf Basis Methylmethacrylatharz (PMMA).

#### Gebäudebereich 2.1 BALKONE, LOGGIEN UND ERKER

##### 2.1.1 LOGGIEN

###### Bauteil 2.1.1.1 Rückbauarbeiten

**2.1.1.1.10 Rückbau und Entsorgung Zinkblechbrüstungsabdeckung mit Stahlrohrgeländer**
Brüstungsabdeckung aus Zinkblech, einschl. Rohrgeländer mit Halterungen aus verzinktem Stahl,
Abwicklung ca. 250-300 mm, inkl. Unterbau und
Verbindungs- und Befestigungsmaterialien rückbauen, nach unten transportieren, in Container oder Fahrzeug AN laden und inkl. Transport- und
Entsorgungskosten fachgerecht entsorgen.

Foto rückzubauende Brüstungsabdeckung:

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Menge: 54,000 m

**2.1.1.1.20 Rückbau und Entsorgung Altleitungen DN50 VSt**
Vorhandene Rohrleitungen der Balkon- und Loggienentwässerungen, aus feuerverzinktem Stahl DN 50,
einschließlich Bögen, Formstücke, Befestigungsschellen, Verbindungsmaterialien
sowie Anschlussteile, etc. demontieren, nach unten transportieren, in Container oder Fahrzeug laden und
ordnungsgemäß verwerten.
Menge: 36,000 m

**2.1.1.1.30 Rückbau und Entsorgung Balkonaltabläufe DN50**
In der Betondecke vorhandene Balkonabläufe DN 50
einschließlich sämtlicher Anschlussteile, etc. ausbauen/demontieren, nach unten transportieren, in Container oder Fahrzeug laden und
ordnungsgemäß verwerten.
Menge: 9,000 St

###### Bauteil 2.1.1.2 Untergrundvorbereitung

**2.1.1.2.10 Verschluss Altablauföffnungen mit schwindkompensiertem Mörtel**
Verschluss der vorhandenen Öffnungen im Untergrund nach Ausbau der alten Balkonabläufe,
mit schwindkompensiertem, zementärerm, standfestem und schnell abbindendem Reparaturmörtel.
Öffnungsdurchmesser ca. 80 - 140 mm,
Deckenstärke ca. 250 mm

Schwindkompensierten Verschlussmörtel
liefern und gemäß
Verarbeitungsanleitung des Herstellers fachgerecht einbauen und Öffnungen oberflächenbündig verschließen.

Angeb. Fabr.: '....................................................'

Abgerechnet wird pro Stück fix und fertig verschlossener Altablauföffnung.
Menge: 9,000 St

**2.1.1.2.20 Vorbereitung und Grundierung Bestandsuntergrund**
Abdichtungsflächen der Loggien mit Flüssigkunststoffaltabdichtungen verschiedener Einbaujahre und Hersteller, vollflächig für das neue Abdichtungssystem vorbereiten. Nicht geeignete Untergründe ggf. mechanisch abtragen und Untergrund gem. Hersteller-Verarbeitungsanweisung systemgerecht mit
Grundierung mit entsprechendem Roller gleichmäßig
grundieren.

Verbrauch: mind. 0,5 kg/m²

Die Verarbeitung ist nach den
Verarbeitungs- bzw. Herstellerrichtlinien und den jeweiligen technischen
Informationen auszuführen.
Menge: 44,000 m²

**2.1.1.2.30 Egalisierung und Untergrundausgleich Reparaturspachtel**
Egalisierung und Ausgleich von Unebenheiten,
Lunkern und kleinen Ausbrüchen
bis 20 mm in waagerechten und ggf. senkrechten
Flächen eine zweikomponentige
Grundierung mit
einer Quarzsandmischung gem. vorgegebenem Mischungsverhältnis gemischt und auf den
vorbehandelten und grundierten Untergrund aufgetragen.

Je nach Herstellersystem, einzusetzender Grundierung, Anwendungsfall und äußeren Bedingungen können Materialmengen und -verhältnisse variieren.

Verbrauch gem. Herstellerangaben
je mm Schichtstärke mind. 1,5 kg/m²
Menge: 44,000 m²

**2.1.1.2.40 Punktgefälleherstellung Gefällespachtel**
Punktefälleherstellung auf dem waagerechten
Untergrund mittels Gefällespachtelmasse, als Systemkonponente.
Planmäßiges Gefälle mind. 1 %.
Systemzugehörige bzw. mit dem beschriebenenFlüssigkunststoffabdichtungssystem
kompatible Gefällespachtelmasse liefern und gemäß Herstellerangaben einbauen.

Bauteilisometrie mit System
Gefälleausbildung und neuer Ablaufposition:

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
- Harzbasis: PMMA
- Verbrauch: je mm Schichtstärke mind. 2,1 kg/m²
- Gefälle: mind. 1 %
Menge: 44,000 m²

###### Bauteil 2.1.1.3 Flüssigkunststoffabdichtung

**2.1.1.3.10 Flächenabdichtung 2K-PMMA-Abdichtungsharz**
Flüssigabdichtung aus zweikomponentigem, pigmentierten
Abdichtungsharz einschl. dem
Einbetten Spezialvlies.
- Zweck: Bauwerksabdichtung nach DIN18531 auf Flachdächern und Balkonen
- Vorleistung: Gefällespachtel
- Folgeleistung: Schutzvlies bei Auflegen bzw Aufständern von Fremdbelägen
- Material: zweikomponentiges, ungesättigtes Methylmethacrylatharz (PMMA)
- Untergrund: Einschl. Grundierung
- Vliesdichte: 165g/m2
- Überlappung: mind. 5,0 cm
- µ-Wert: 6600
- Verbrauch: 3-4 kg/m2
- Dicke: mind. 2,0 mm
- Einbau: auf bis zu 90° geneigten Flächen
- Eigenschaften: naht- und fugenlos, temperaturflexibel, wasserdicht, perforationsbeständig, UV-beständig, alkalibeständig, rissüberbrückend,elastisch, durchwurzelungsfest
- Baustoffklasse: B2/E nach DIN 4102 bzw. EN 13501
Einschließlich Grundierung als Haftvermittler für den vorgegebenen Untergrund.

Ausführung nach den gültigen Verarbeitungsrichtlinien
des Herstellers bzw. den jeweiligen
technischen Informationen, einschließlich Lieferung aller Materialien.

Planungs - und Beispielfabrikat:
KEMPEROL AC Speed

Angeb. Fabr.: '....................................................'

Eine Mischung von Fabrikaten bzw. Typen
ist nicht zugelassen.
Menge: 44,000 m²

**2.1.1.3.20 Flüssigkunststoffwandanschluss**
Wandanschluss an aufgehende, gedämmte Gebäudeaußenwand wie folgt
beschrieben herstellen, inkl. Grundierungsarbeiten
gemäß Grundierungsempfehlung des Herstellers.

Wärmedämmung Fußpunkt Gebäudewandanschluss aus extrudiertem Polysterol  DAA-dh, Plattendicke 120 mm, Plattenhöhe ca. 200 mm,
liefern und im unteren Gebäudewandanschlussbereich einbauen und fachgerecht gemäß
Herstellerangaben mechanisch befestigen.

Z-Winkelblechprofil aus
Aluminium mind. 0,7 mm, Zuschnitt ca. 200-250 mm,
zwei Kantungen, oberseitig
vorbeschriebener Wärmedämmung als
Übergang zum aufgehenden Außenmauerwerk
und zur Fixierung der Fußpunktdämmung
einbauen und
einschl. Befestigungsmaterial dauerhaft mit geeigneten Befestigungsmitteln
im Außenwandmauerwerk befestigen.

Zwischen Wärmedämmung und
Blech ist ein Dichtband einzulegen und mit einzukalkulieren.

PMMA-Flüssigabdichtung im senkrechten
Bereich, auf der vorbeschriebenen
Wärmedämmung
ca. 250 - 300 mm bis OK Wärmedämmung hochführen.

Anschlussbreite auf dem Z-Profil mind. 50 mm.

Einschließlich sämtlicher Grundierungsarbeiten
laut Herstellerempfehlung.

Der Einbau einer geeigneten Trennlage od. ggf. erf. Trägerlage
nach Herstellervorgabe in diesem Bereich ist
einzukalkulieren.

Die Abrechnung erfolgt auf Längenmaß.
Menge: 18,000 m

**2.1.1.3.30 Flüssigkunststoffbrüstungsanschluss**
Flüssigkunststoffanschluss wie vor beschrieben, jedoch im Bereich der ungedämmten
Brüstungsinnenseite, ohne Kantblech und Wärmedämmung.
Menge: 36,000 m

**2.1.1.3.40 Balkonfensterttüranschluss > 1m**
Balkontüranschluss an Sockelelement aus
Hart-PVC, Anschlusshöhe ca. 50 mm, mit vliesverstärkter Flächenabdichtung
einfassen und an die Fläche anarbeiten.

Fenstertürbreite ca. 1200 mm

Anschlussausbildung an aufgehendes
Sockelprofil des
Balkontürelements inkl. Grundierungsarbeiten
laut Hersteller-Grundierungsempfehlung.

Systemskizze Fußpunkt Fenstertür:

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
Untergrund im Anschlussbereich gründlich reinigen und systemzugehörige Grundierung für den
Kunststoffuntergrund
mittels Rolle oder Pinsel gem. Verlegeanleitung
auftragen.
Anschlussbreite auf dem Türprofil mind. 50 mm.

Anschlusslänge im Türbereich ca. 1200 mm

Die Abrechnung erfolgt je Stück Balkontüranschluss.
Menge: 9,000 St

**2.1.1.3.50 Zulage Einfassung Balkonablauf**
DN 50 Balkonablauf inkl. Grundierungsarbeiten
laut Hersteller-Grundierungsempfehlung,
mit der mit
systemeigenem
Spezialvlies verstärkten Flächenabdichtung, einfassen
und an die Fläche anarbeiten.
Menge: 9,000 St

**2.1.1.3.60 Zulage Flüssigkunststoffeckausbildung**
Zulage zu vorbeschriebenem Flüssigkunststoffanschluss, für
die fachgerechte Ausbildung der Eckbereiche.
Menge: 16,000 St

###### Bauteil 2.1.1.4 Entwässerungseinrichtungen

*Hinweis*
Einbauskizze Balkondirektablauf mit
Stützrand für Flüssigkunststoffe:

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
**2.1.1.4.10 Kernbohrung bis DN140**
Kernbohrungen bis DN 140 als Nassbohrung, senkrecht und waagerecht,
für DN 50 und DN 70 Balkonablaufeinbau herstellen.

Der genaue Bohrdurchmesser ist auf die gewählten Ablaufeinrichtungen abzustimmen und hat gemäß Herstellerangaben zu erfolgen.
Menge: 9,000 St

**2.1.1.4.20 Direktablauf mit Stützrand DN50**
Balkondirektablauf mit Stützrand,
Auslauf senkrecht, für Abdichtung mit Flüssigkunststoffen/Verbundabdichtungen, für Belag
von 2 - 3 mm, nach DIN EN 1253
mit erhöhtem Qualitätsstandard, aus Stahl
feuerverzinkt, ohne Sieb, DN 50,
liefern und gem.
Herstellerangaben in Kernlochbohrung einbauen.

Beispielfabrikat:
LORO Balkondirektablauf, Serie GF

Angeb. Fabr.: '....................................................'
Menge: 9,000 St

**2.1.1.4.30 Regenfallrohr VSt DN50**
Abflussrohr, aus Stahl, feuerverzinkt, nach DIN EN 1123,
mit 2-Kammern-Steckmuffenverbindung,
Baustoffklasse A1, formstabil, bruchfest,
rückstausicher, DN 50,
liefern und fachgerecht einschließlich Verbindungs- und Befestigungsmaterial einbauen.
Menge: 36,000 m

**2.1.1.4.40 Rohrbögen VSt DN50**
Rohrbogen aus Stahl, bis 87 Grad, feuerverzinkt,
nach DIN EN 1123 mit erhöhtem Qualitätsstandard,
mit 2-Kammern-Steckmuffenverbindung,
Baustoffklasse A1, formstabil, bruchfest,
rückstausicher, bis 87 Grad, DN 50,
liefern und fachgerecht montieren.
Menge: 18,000 St

**2.1.1.4.50 Zulage Dichtungs- und Befestigungsmaterial**
*** Pauschalposition
Zulage zu vorbeschriebenen Positionen
für Dichtungs- und Befestigungsmaterial wie Rohrschellen, Gleitmittel, etc.
Menge: 1,000 psch

###### Bauteil 2.1.1.5 Brüstungsabdeckung

**2.1.1.5.10 Holzwerkstoffplatte Brüstungsoberseite 25mm**
Brüstungsoberseite mit
Baufurniersperrholzplatten, Dicke 25 mm, zur
Aufnahme der nachfolgend separat beschriebenen
Brüstungsabdeckung schalen.
Die Befestigung erfolgt konstruktiv im Mauerwerk mit entsprechend geeigneten Befestigungsmitteln.

Zuschnitt bis ca. 300 mm

Dübeldurchmesser mindestens 8 mm
Zulassung Deutsches Institut für Bautechnik
ETA-Zulassung

Die Holzwerkstoffplatten sind nach der
Montage und vor dem Aufbringen der
Abdeckung  mit einer geeigneten
Abdeckungsbahn vor der Witterung zu schützen!
Menge: 19,000 m²

**2.1.1.5.20 Brüstungsabdeckung Aluminium 1,5mm**
Brüstungsabdeckung aus Aluminium,

- Blendenhöhe: ca. 80 mm
- Gesamtabwicklung: ca. 440 mm
- Kantungen: 4
- Materialstärke: 1,5 mm
- Oberfläche: Standard blank

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
einschließlich Zubehör und
Befestigungsmaterial liefern und nach
Herstellervorschrift fachgerecht, mit 3° Neigung
zur Innenseite verlegen.

Lieferung und Montage
inkl. Rillenprofilhalter der gleichzeitig als Stoßverbinder eingesetzt wird.

Halterabstand gemäß
Herstellervorgabe, mit stirnseitiger
Zusatzsicherung am unteren Ende der Abdeckung.
Die Halter sind mit eingezogener Gummilippe
zu montieren, die einen Kontakt zwischen dem Halter un der Abdeckung verhindert.

Zur Gefällegebung sind unter jedem Halter zwei
Gefällekeile einzubauen. Der Gefällekeil ist als
Systemteil vom Hersteller der
Abdeckung mitzuliefern.

Angeb. Fabr.: '....................................................'

Die Abrechnung erfolgt auf Längenmaß.
Menge: 54,000 m

**2.1.1.5.30 10mm Mehr- oder Minderabwicklung**
Mehr- oder Minderkosten für 10 mm je Meter Zuschnittänderung
Menge: 108,000 m

**2.1.1.5.40 Zulage Aufkantungen**
Zulage zu vorbeschriebener Brüstungsabdeckung
für die Lieferung
und Montage vorgefertigter Aufkantungen zur Herstellung der Gebäudeanschlüsse.
Menge: 18,000 St

**2.1.1.5.50 Zulage Eckausbildung**
Zulage zu vorbeschriebener Abdeckung für Lieferung und Montage werkseitig vorgefertigter Ecken, rechtwinklig
Menge: 18,000 St

**2.1.1.5.60 Zulage Farbbeschichtung**
Zulage zu vorbeschriebener Abdeckung für die Farbbeschichtung im RAL-Farbton nach Wahl des AG.
Menge: 54,000 m

##### 2.1.2 BALKONE UND ERKER

###### Bauteil 2.1.2.1 Rückbauarbeiten

**2.1.2.1.10 Rückbau und Entsorgung Zinkblechbrüstungsabdeckung mit Stahlrohrgeländer**
Brüstungsabdeckung aus Zinkblech, einschl. Rohrgeländer mit Halterungen aus verzinktem Stahl,
Abwicklung ca. 250-300 mm, inkl. Unterbau und
Verbindungs- und Befestigungsmaterialien rückbauen, nach unten transportieren, in Container oder Fahrzeug AN laden und inkl. Transport- und
Entsorgungskosten fachgerecht entsorgen.
Menge: 78,000 m

**2.1.2.1.20 Rückbau und Entsorgung Altleitungen DN50 VSt**
Vorhandene Rohrleitungen der Balkon- und Loggienentwässerungen, aus feuerverzinktem Stahl DN 50,
einschließlich Bögen, Formstücke, Befestigungsschellen, Verbindungsmaterialien
sowie Anschlussteile, etc. demontieren, nach unten transportieren, in Container oder Fahrzeug laden und
ordnungsgemäß verwerten.
Menge: 45,000 m

**2.1.2.1.30 Rückbau und Entsorgung Balkonaltabläufe DN50**
In der Betondecke vorhandene Balkonabläufe DN 50
einschließlich sämtlicher Anschlussteile, etc. ausbauen/demontieren, nach unten transportieren, in Container oder Fahrzeug laden und
ordnungsgemäß verwerten.
Menge: 16,000 St

###### Bauteil 2.1.2.2 Untergrundvorbereitung

**2.1.2.2.10 Verschluss Altablauföffnungen mit schwindkompensiertem Mörtel**
Verschluss der vorhandenen Öffnungen im Untergrund nach Ausbau der alten Balkonabläufe,
mit schwindkompensiertem, zementärerm, standfestem und schnell abbindendem Reparaturmörtel.
Öffnungsdurchmesser ca. 80 - 140 mm,
Deckenstärke ca. 250 mm

Schwindkompensierten Verschlussmörtel
liefern und gemäß
Verarbeitungsanleitung des Herstellers fachgerecht einbauen und Öffnungen oberflächenbündig verschließen.

Abgerechnet wird pro Stück fix und fertig verschlossener Altablauföffnung.
Menge: 16,000 St

**2.1.2.2.20 Vorbereitung und Grundierung Bestandsuntergrund**
Abdichtungsflächen der Loggien mit Flüssigkunststoffaltabdichtungen verschiedener Einbaujahre und Hersteller, vollflächig für das neue Abdichtungssystem vorbereiten. Nicht geeignete Untergründe ggf. mechanisch abtragen und Untergrund gem. Hersteller-Verarbeitungsanweisung systemgerecht mit
Grundierung mit entsprechendem Roller gleichmäßig
grundieren.

Verbrauch: mind. 0,5 kg/m²

Die Verarbeitung ist nach den
Verarbeitungs- bzw. Herstellerrichtlinien und den jeweiligen technischen
Informationen auszuführen.
Menge: 50,000 m²

**2.1.2.2.30 Egalisierung und Untergrundausgleich Reparaturspachtel**
Egalisierung und Ausgleich von Unebenheiten,
Lunkern und kleinen Ausbrüchen
bis 20 mm in waagerechten und ggf. senkrechten
Flächen eine zweikomponentige
Grundierung mit
einer Quarzsandmischung gem. vorgegebenem Mischungsverhältnis gemischt und auf den
vorbehandelten und grundierten Untergrund aufgetragen.

Je nach Herstellersystem, einzusetzender Grundierung, Anwendungsfall und äußeren Bedingungen können Materialmengen und -verhältnisse variieren.

Verbrauch gem. Herstellerangaben
je mm Schichtstärke mind. 1,5 kg/m²
Menge: 50,000 m²

**2.1.2.2.40 Punktgefälleherstellung Gefällespachtel**
Punktefälleherstellung auf dem waagerechten
Untergrund mittels Gefällespachtelmasse, als Systemkonponente.
Planmäßiges Gefälle mind. 1 %.
Systemzugehörige bzw. mit dem beschriebenen Flüssigkunststoffabdichtungssystem
kompatible Gefällespachtelmasse liefern und gemäß Herstellerangaben einbauen.

- Harzbasis: PMMA
- Verbrauch: je mm Schichtstärke mind. 2,1 kg/m²
- Gefälle: mind. 1 %
Menge: 50,000 m²

###### Bauteil 2.1.2.3 Flüssigkunststoffabdichtung

**2.1.2.3.10 Flächenabdichtung 2K-PMMA-Abdichtungsharz**
Flüssigabdichtung aus zweikomponentigem, pigmentierten
Abdichtungsharz einschl. dem
Einbetten Spezialvlies.
- Zweck: Bauwerksabdichtung nach DIN18531 auf Flachdächern und Balkonen
- Vorleistung: Gefällespachtel
- Folgeleistung: Schutzvlies bei Auflegen bzw Aufständern von Fremdbelägen
- Material: zweikomponentiges, ungesättigtes Methylmethacrylatharz (PMMA)
- Untergrund: Einschl. Grundierung
- Vliesdichte: 165g/m2
- Überlappung: mind. 5,0 cm
- µ-Wert: 6600
- Verbrauch: 3-4 kg/m2
- Dicke: mind. 2,0 mm
- Einbau: auf bis zu 90° geneigten Flächen
- Eigenschaften: naht- und fugenlos, temperaturflexibel, wasserdicht, perforationsbeständig, UV-beständig, alkalibeständig, rissüberbrückend,elastisch, durchwurzelungsfest
- Baustoffklasse: B2/E nach DIN 4102 bzw. EN 13501
Einschließlich Grundierung als Haftvermittler für den vorhandenen Untergrund.

Ausführung nach den gültigen Verarbeitungsrichtlinien
des Herstellers bzw. den jeweiligen
technischen Informationen, einschließlich Lieferung aller Materialien.

Eine Mischung von Fabrikaten bzw. Typen ist nicht zugelassen.
Menge: 50,000 m²

**2.1.2.3.20 Flüssigkunststoffwandanschluss**
Wandanschluss an aufgehende, gedämmte Gebäudeaußenwand wie folgt
beschrieben herstellen, inkl. Grundierungsarbeiten
gemäß Grundierungsempfehlung des Herstellers.

Wärmedämmung Fußpunkt Gebäudewandanschluss aus extrudiertem Polysterol, DAA-dh, Plattendicke 120 mm, Plattenhöhe ca. 200 mm,
liefern und im unteren Gebäudewandanschlussbereich einbauen und fachgerecht gemäß
Herstellerangaben mechanisch befestigen.

Z-Winkelblechprofil aus
Aluminium mind. 0,7 mm, Zuschnitt ca. 200-250 mm,
zwei Kantungen, oberseitig
vorbeschriebener Wärmedämmung als
Übergang zum aufgehenden Außenmauerwerk
und zur Fixierung der Fußpunktdämmung
einbauen und
einschl. Befestigungsmaterial dauerhaft mit geeigneten Befestigungsmitteln
im Außenwandmauerwerk befestigen.

Zwischen Wärmedämmung und
Blech ist ein Dichtband einzulegen und mit einzukalkulieren.

PMMA-Flüssigabdichtung im senkrechten
Bereich, auf der vorbeschriebenen
Wärmedämmung
ca. 250 - 300 mm bis OK Wärmedämmung hochführen.

Anschlussbreite auf dem Z-Profil mind. 50 mm.

Einschließlich sämtlicher Grundierungsarbeiten
laut Herstellerempfehlung.

Der Einbau einer geeigneten Trennlage od. ggf. erf. Trägerlage
nach Herstellervorgabe in diesem Bereich ist
einzukalkulieren.

Die Abrechnung erfolgt auf Längenmaß.
Menge: 41,000 m

**2.1.2.3.30 Flüssigkunststoffbrüstungsanschluss**
Flüssigkunststoffanschluss wie vor beschrieben, jedoch im Bereich der ungedämmten
Brüstungsinnenseite, ohne Kantblech und Wärmedämmung.
Menge: 37,000 m

**2.1.2.3.40 Flüssigkunststofftüranschluss > 1m**
Balkontüranschluss an Sockelelement aus
Hart-PVC, Anschlusshöhe ca. 50 mm, mit vliesverstärkter Flächenabdichtung
einfassen und an die Fläche anarbeiten.

Fenstertürbreite ca. 1200 mm

Anschlussausbildung an aufgehendes
Sockelprofil des
Balkontürelements inkl. Grundierungsarbeiten
laut Hersteller-Grundierungsempfehlung.

Systemskizze Fußpunkt Fenstertür:

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
Untergrund im Anschlussbereich gründlich reinigen und systemzugehörige Grundierung für den
Kunststoffuntergrund
mittels Rolle oder Pinsel gem. Verlegeanleitung
auftragen.
Anschlussbreite auf dem Türprofil mind. 50 mm.

Anschlusslänge im Türbereich ca. 1200 mm

Die Abrechnung erfolgt je Stück Balkontüranschluss.
Menge: 16,000 St

**2.1.2.3.50 Flüssigkunststofftüranschluss < 1m**
Balkontüranschluss an Sockelelement aus
Hart-PVC, Anschlusshöhe ca. 50 mm mit vliesverstärkter Flächenabdichtung
einfassen und an die Fläche anarbeiten.

Fenstertürbreite ca. 700 mm

Anschlussausbildung an aufgehendes
Sockelprofil des
Balkontürelements inkl. Grundierungsarbeiten
laut Hersteller-Grundierungsempfehlung.

Systemskizze Fußpunkt Erkerseitentür:

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
Untergrund im Anschlussbereich gründlich reinigen und systemzugehörige Grundierung für den
Kunststoffuntergrund
mittels Rolle oder Pinsel gem. Verlegeanleitung
auftragen.
Anschlussbreite auf dem Türprofil mind. 50 mm.

Anschlusslänge im Türbereich ca. 695 mm

Die Abrechnung erfolgt je Stück Balkontüranschluss.
Menge: 2,000 St

**2.1.2.3.60 Zulage Einfassung Balkonablauf**
DN 50 Balkonablauf inkl. Grundierungsarbeiten
laut Hersteller-Grundierungsempfehlung,
mit der mit
systemeigenem
Spezialvlies verstärkten Flächenabdichtung, einfassen
und an die Fläche anarbeiten.
Menge: 16,000 St

**2.1.2.3.70 Zulage Flüssigkunststoffeckausbildung**
Zulage zu vorbeschriebenem Flüssigkunststoffanschluss, für
die fachgerechte Ausbildung der Eckbereiche.
Menge: 22,000 St

###### Bauteil 2.1.2.4 Entwässerungseinrichtungen

**2.1.2.4.10 Kernbohrung bis DN140**
Kernbohrungen bis DN 140 als Nassbohrung, senkrecht und waagerecht,
für DN 50 und DN 70 Balkonablaufeinbau herstellen.

Der genaue Bohrdurchmesser ist auf die gewählten Ablaufeinrichtungen abzustimmen und hat gemäß Herstellerangaben zu erfolgen.
Menge: 16,000 St

**2.1.2.4.20 Direktablauf mit Stützrand DN50**
Balkondirektablauf mit Stützrand,
Auslauf senkrecht, für Abdichtung mit Flüssigkunststoffen/Verbundabdichtungen, für Belag
von 2 - 3 mm, nach DIN EN 1253
mit erhöhtem Qualitätsstandard, aus Stahl
feuerverzinkt, ohne Sieb, DN 50,
liefern und gem.
Herstellerangaben in Kernlochbohrung einbauen.
Menge: 16,000 St

**2.1.2.4.30 Regenfallrohr VSt DN50**
Abflussrohr, aus Stahl, feuerverzinkt, nach DIN EN 1123,
mit 2-Kammern-Steckmuffenverbindung,
Baustoffklasse A1, formstabil, bruchfest,
rückstausicher, DN 50,
liefern und fachgerecht einschließlich Verbindungs- und Befestigungsmaterial einbauen.
Menge: 45,000 m

**2.1.2.4.40 Rohrbögen VSt DN50**
Rohrbogen aus Stahl, bis 87 Grad, feuerverzinkt,
nach DIN EN 1123 mit erhöhtem Qualitätsstandard,
mit 2-Kammern-Steckmuffenverbindung,
Baustoffklasse A1, formstabil, bruchfest,
rückstausicher, bis 87 Grad, DN 50,
liefern und fachgerecht montieren.
Menge: 34,000 St

**2.1.2.4.50 Zulage Dichtungs- und Befestigungsmaterial**
*** Pauschalposition
Zulage zu vorbeschriebenen Positionen
für Dichtungs- und Befestigungsmaterial wie Rohrschellen, Gleitmittel, etc.
Menge: 1,000 psch

###### Bauteil 2.1.2.5 Brüstungsabdeckung

**2.1.2.5.10 Baufurniersperrholzplatte Brüstungsoberseite 25mm**
Brüstungsoberseite mit
Baufurniersperrholzplatten, Dicke 25 mm, zur
Aufnahme der nachfolgend separat beschriebenen
Brüstungsabdeckung schalen.
Die Befestigung erfolgt konstruktiv im Mauerwerk mit entsprechend geeigneten Befestigungsmitteln.

Zuschnitt bis ca. 300 mm

Dübeldurchmesser mindestens 8 mm
Zulassung Deutsches Institut für Bautechnik
ETA-Zulassung

Die Holzwerkstoffplatten sind nach der
Montage und vor dem Aufbringen der
Abdeckung  mit einer geeigneten
Abdeckungsbahn vor der Witterung zu schützen!
Menge: 24,000 m²

**2.1.2.5.20 Brüstungsabdeckung Aluminium 1,5mm**
Brüstungsabdeckung aus Aluminium,

- Blendenhöhe: ca. 80 mm
- Gesamtabwicklung: ca. 400 mm
- Kantungen: 4
- Materialstärke: 1,5 mm
- Oberfläche: Standard blank

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
einschließlich Zubehör und
Befestigungsmaterial liefern und nach
Herstellervorschrift fachgerecht, mit 3° Neigung
zur Innenseite verlegen.

Lieferung und Montage
inkl. Rillenprofilhalter der gleichzeitig als Stoßverbinder eingesetzt wird.

Halterabstand gemäß
Herstellervorgabe, mit stirnseitiger
Zusatzsicherung am unteren Ende der Abdeckung.
Die Halter sind mit eingezogener Gummilippe
zu montieren, die einen Kontakt zwischen dem Halter un der Abdeckung verhindert.

Zur Gefällegebung sind unter jedem Halter zwei
Gefällekeile einzubauen. Der Gefällekeil ist als
Systemteil vom Hersteller der
Abdeckung mitzuliefern.

Die Abrechnung erfolgt auf Längenmaß.
Menge: 78,000 m

**2.1.2.5.30 10mm Mehr- oder Minderabwicklung**
Mehr-/Minderkosten je 10 mm/m Zuschnittänderung.
Menge: 25,000 m

**2.1.2.5.40 Zulage Aufkantungen**
Zulage zu vorbeschriebener Brüstungsabdeckung
für die Lieferung
und Montage vorgefertigter Aufkantungen zur Herstellung der Gebäudeanschlüsse.
Menge: 32,000 St

**2.1.2.5.50 Zulage Eckausbildung**
Zulage zu vorbeschriebener Abdeckung für Lieferung und Montage werkseitig vorgefertigter Ecken, rechtwinklig
Menge: 30,000 St

**2.1.2.5.60 Zulage Farbbeschichtung**
Zulage zu vorbeschriebener Abdeckung für die Farbbeschichtung im RAL-Farbton nach Wahl des AG.
Menge: 78,000 m
